# Ersatzneubau Heißener Hallenbad, Mülheim a.d. Ruhr
Angebotsaufforderung (GAEB DA XML 3.1, DA83)
Projekt: 2123
Beschreibung: Ersatzneubau Hallenbad Heißen
Währung: EUR
Nebenangebote zugelassen: ja
Erstellt mit: GXML Toolbox V3.3 R20230829, iTWO_64 V24.0.454, 04.09.2025

## 1.0 Beschreibung der Bauleistung
1.0 Allgemeine Regelungen der Bauarbeiten

Vor Beginn der Kalkulation sind die Vorbemerkungen dieses Leistungsverzeichnisses aufmerksam zu lesen, da ohne Kenntnis dieser Vorbemerkungen eine ordnungsgemäße Kalkulation der Einheitspreise nicht möglich ist.

1.1 Angaben zur Baustelle

1.1.1 Lage der Baustelle, Umgebungsbedingungen, Zufahrtsmöglichkeiten und Beschaffenheit der Zufahrt sowie etwaige Einschränkungen bei ihrer Benutzung
Objektadresse, Baustraße ja/nein, Beschaffenheit der Zufahrtswege, Einschränkungen bei der Benutzung der Zufahrtswege
Das Objekt befindet sich im östlichen Stadtgebiet der Stadt Mülheim an der Ruhr.
Das vorhandene Grundstück liegt unmittelbar im Bereich des ehemaligen Freibades (Hallenbades), welches im nachhinein abgebrochen wird.

1.1.2 Besondere Belastungen aus Immissionen sowie besondere klimatische oder betriebliche Bedingungen
z. B. Temperaturen auf Baustelle, besonderer Geräuschpegel usw.

Keine

1.1.3 Art und Lage der baulichen Anlagen

Bei der geplanten Baumaßnahme handelt es sich um ein neu zu errichtendes Schwimmbad. Das Gebäude besteht aus einer Technikebene und einer Badeebene.

1.1.4 Verkehrsverhältnisse auf der Baustelle
Die Verkehrswege für die LKW-Fahrzeuge mit Anhängern und die Beladefächen sind während der
Bauarbeiten für den AG ständig freizuhalten. Eine evtl. unumgänglich notwendige zeitlich begrenzte Sperrung muss fristgerecht mit der Stadt abgestimmt und von dieser genehmigt werden.

1.1.5 Freizuhaltende Flächen
Gemäß Baustelleneinrichtungsplan. Die Aufstellflächen werden von der Bauleitung vor Ort zugewiesen.

1.1.6 Art, Lage, Maße und Nutzbarkeit von Transporteinrichtungen und Transportwege
Einbringöffnung:
Bereich Untergeschoss Schwimmhalle: Die Einbringung erfolgt in der Technikebene mit den Abmaßen B x H ca. 3,0 x 3,0 m.  Der Auftraggeber stellt keine Transporteinrichtungen zur Verfügung.

1.1.7 Lage, Art, Anschlusswert und Bedingungen für das Überlassen von Anschlüssen für Wasser, Energie und Abwasser
Baustrom- und Wasser ist vorhanden. Die Abrechnung ist den Vergabeunterlagen zu entnehmen.

1.1.8 Lage und Ausmaß der dem Auftragnehmer für die Ausführung seiner Leistung zur Benutzung oder Mitbenutzung überlassenen Flächen und Räumen
Der Auftragnehmer ist verpflichtet, für die Unterbringung seiner Arbeitskräfte auf der Baustelle selbst Sorge zu tragen und die notwendigen Aufenthaltsunterkünfte und Materialcontainer vorzuhalten und aufzustellen.

Für das Vorhalten von notwendigen Aufenthalts- und Materialcontainern erfolgt keine besondere Vergütung. Eigenmächtige Inanspruchnahme von Räumen ist untersagt. Das Aufstellen von Übernachtungsunterkünften auf der Baustelle ist nicht gestattet bzw. mit dem AG abzustimmen.

Die Plätze für die Aufstellung von Containern usw. sowie die Lagerung von Baustoffen und Geräten werden von der Bauleitung angewiesen. Sofern die erforderlichen Lagerflächen zu einem definierten Zeitpunkt nicht bereitgestellt werden können, ist eine "just-in-time"-Anlieferung vorzusehen.

Container müssen stapelbar verwendet und aufgestellt werden.

Abladen, Schwenkbereiche Baukran / Autokräne:
Ein Abladen oder Schwenken von Lasten außerhalb von abgesperrten oder anderweitig gesicherten
Baustellenflächen ist untersagt.

1.1.9 Bodenverhältnisse, Baugrund und seine Tragfähigkeit. Ergebnisse von Bodenuntersuchungen

1.1.9.1) Bodengutachten

Eine Baugrunduntersuchung ist vorhanden und kann eingesehen werden.

 1.1.9.2) Bodendenkmäler
 Im Bereich der geplanten Baumaßnahme ist nicht mit Bodendenkmälern zu rechnen.

1.1.10 Hydrologische Werte von Grundwasser und Gewässern
Mittelwasserspiegel = einsehbar im Bodengutachten
Bemessungsgrundwasserstand = einsehbar im Bodengutachten
Geplantes Niveau Fußboden EG: +/- 0.00 = +103,5  ü.N.H.N.

1.1.11 Besondere umweltrechtliche Vorschriften
Sind nicht bekannt.

1.1.12 Besondere Vorgaben für die Entsorgung
Das Einfüllen von zu entsorgendem Material in Arbeitsräume sowie das Eingraben auf der Baustelle ist untersagt.

Das Entsorgen von Abfällen, Abbruchmassen und Bauschutt umfasst die Verwertung entsprechend den Vorschriften bzw. die erforderlichen Maßnahmen des Einsammelns, Befördern, Behandeln und Lagern entsprechend den Vorschriften und behördlichen Auflagen.

Der Nachweis über die ordnungsgemäße Entsorgung ist zu erbringen.

1.1.13 Schutzgebiete oder Schutzzeiten im Bereich der Baustelle
Es gelten die gesetzlichen Bestimmungen. Einschränkungen liegen nicht vor.

1.1.14 Art und Umfang des Schutzes von Bäumen, Pflanzenbeständen, Vegetationsflächen, Bauteilen, Bauwerken, Grenzsteine und dergleichen im Bereich der Baustelle
Erhaltenswerte Bäume werden im Rahmen der Vorwegmaßnahme bauseitig durch Baumschutzzäune
geschützt. Diese sind während der gesamten Bauzeit zu schützen und vorzuhalten. Beeinträchtigungen durch diese Schutzmaßnahmen für Baustelleneinrichtung und Anfahrten sind einzukalkulieren. Ansonsten gelten die gesetzlichen Bestimmungen.

1.1.15 Im Bereich der Baustelle vorhandene Anlagen, insbesondere Abwasser- und Versorgungsleitungen
Bei Arbeiten im Außenbereich ist der Auftragnehmer verpflichtet, sich bei alle zuständigen Stellen vor Beginn der Arbeiten eine Netzauskunft einzuholen, wie z. B. Strom, Wasser, Abwasser, Telefon,  Fernwärme
usw. Die Kosten dafür sind in die Einheitspreise einzukalkulieren.

1.1.16 Bekannte oder vermutete Hindernisse im Bereich der Baustelle
Es sind keine bekannt.
1.1.17 Bestätigung, dass die im jeweiligen Bundesland geltenden Anforderungen zu Erkundungs- und ggf. Räumungsmaßnahmen hinsichtlich Kampfmittel erfüllt wurden

Es gibt keine Hinweise auf Kampfmittel.
1.1.18  Gegebenenfalls gemäß der Baustellenverordnung getroffene Maßnahmen

Der AN ist verpflichtet, alle am Bau beteiligten Personen nach Einweisung durch den SIGEKO, über die Unfallverhütung zu instruieren und über die Gefahrenstellen etc. zu unterrichten.

Auf der Baustelle besteht Helmpflicht und Sicherheitsschuhpflicht. Auf dem Baugelände besteht
Drogen-, Rauch- und Alkoholverbot.

Der Betrieb von Radio und Musik auf der Baustelle und im Neubau ist untersagt, in den Mannschaftscontainern ausschließlich in Zimmerlautstärke.

Weitere Punkte sind der Baustellenverordnung zu entnehmen.

1.1.19  Besondere Anordnungen, Vorschriften und Maßnahmen der Eigentümer von Leitungen, Dränen, Kanälen, Straßen, Wegen, Gewässern, Gleisen, Zäunen und dergleichen im Bereich der Baustelle.

Sind der Baustellenordnung zu entnehmen.

1.1.20  Art und Umfang von Schadstoffbelastungen

Sind nicht bekannt.

1.1.21  Art und Zeit der vom Auftraggeber veranlassten Vorarbeiten

Für den Zeitraum der Baumaßnahme (Vertragszeitraum) sind fortlaufend Bautagesberichte zu führen mit folgenden Mindestangaben:

- Firmenangabe, laufende Nummerierung, Bauteil / Geschoss / Raum
- Anzahl der Arbeiter mit namentlicher Nennung und Qualifikation
- genaue Beschreibung der ausgeführten Tätigkeit
- Einsatz von Subunternehmer mit Firmenangabe, Anzahl der Arbeiter und Qualifikation
- Angaben zur Witterung
- Angaben zu Behinderungen oder Erschwernissen
- Besondere Vorkommnisse
- Unterschrift des Bauleiters

Zeiten ohne Baustellenpräsenz sind ebenfalls zu dokumentieren. Das Original verbleibt beim Auftraggeber.

Das Bautagebuch ist der örtlichen Bauleitung wöchentlich zu übergeben.

1.1.22  Arbeiten anderer Unternehmer auf der Baustelle

Die Reihenfolge der Arbeiten bestimmt der Auftraggeber. Abstimmungen mit anderen Ausführenden, die im Zuge der Gesamtbaumaßnahme erforderlich werden, sind ggf. im Beisein der Bauüberwachung abzuhalten.

Falls erforderlich zusätzliche Hinweise auf bestimmte Abhängigkeiten.
1.2 Angaben zur Ausführung

Bei den in dieser Leistungsbeschreibung ausgeschriebenen Leistungen handelt es sich im Wesentlichen um:

- Lieferung und Montage von Informationsschwerpunkten für die Gewerke Heizung-, Lüftung- und badetechnische Anlagen
- Aufschaltung von Meldungen aus den Gewerken Elektro- und Sanitärtechnische Anlagen
- Lieferung und Montage von einer Managementbedienebene (MBE)
- Lieferung und Montage von vier Informationsschwerpunkten (Hardware und Software)
- Lieferung und Montage von ca. 230 Sensoren
- Lieferung und Montage von ca. 40 Aktoren
- Lieferung und Montage von 21 Schaltschrankfeldern
- Lieferung und Montage von Überspannungsschutzkomponenten
- Lieferung und Montage von Kabel inklusive Kabelanschlüsse
- Lieferung und Montage von Verlegesystemen
- Lieferung und Montage von aktiver Datentechnik
- Programmierung der gesamten Anlagen
- Inbetriebnahme der gesamten Anlagen

1.2.1  Vorgesehene Arbeitsabschnitte, Arbeitsunterbrechungen und -beschränkungen

Aufgrund der Größe der Maßnahme können die Arbeiten nicht zusammenhängend ausgeführt werden. Die notwendigen Unterbrechungen müssen entsprechend dem Baufortschritt einkalkuliert werden. Hierfür erfolgt keine besondere Vergütung. Die Leistungen sind in zeitlicher Reihenfolge so zu erbringen, dass die Arbeitsabläufe der Vorarbeiten und Nachfolgearbeiten nicht behindert oder gestört werden.

1.2.2  Besondere Erschwernisse während der Ausführung

In die Einheitspreise sind die Zuschläge für Schichtarbeit und Überstundenzuschläge sowie aller
Lohnnebenkosten einzukalkulieren. Nacht-, Sonntags und Feiertagsarbeit sind jedoch nicht eingerechnet.

1.2.3  Besondere Anforderungen für Arbeiten in kontaminierten Bereichen, ggf. besondere Anordnungen für
Schmutz- und Sicherheitsmaßnahmen

Bei den Montagearbeiten auf der Baustelle sind die einschlägigen Unfallverhütungsvorschriften zu beachten. Die Mitarbeiter sind nachweislich zu belehren und in die Besonderheiten der Baustelle einzuweisen. Es sind insbesondere die Vorschriften in den zusätzlichen technischen Vertragsbedingungen zu beachten.

1.2.4  Besondere Anforderungen an die Baustelleneinrichtung und Entsorgungseinrichtungen

1.2.4.1 Alle Leistungen für die Baustelleneinrichtung sind in die Einzelpositionen einzukalkulieren, falls
darüber hinaus gesonderte Positionen der Baustelleneinrichtung beschrieben sind, sind diese Leistungen in den jeweiligen Positionen anzubieten.

1.2.4.2  Bauseits wird eine allgemeine Baustellenbeleuchtung in Fluren und Treppenhäusern vorgesehen.  Die darüberhinausgehende Beleuchtung der Arbeitsplätze des AN ist Bestandteil der Baustelleneinrichtung und entsprechend einzukalkulieren.

1.2.4.3 Durch die Benutzung von Räumen als Baustofflager dürfen die Arbeiten anderer Gewerke nicht behindert werden. Die Lagerung von feuergefährlichen Stoffen im Gebäude ist untersagt.
Die Zuweisung der Räume erfolgt ausschließlich über die Bauleitung.

Nach Aufforderung durch den Auftraggeber sind benutzte Räume innerhalb von 3 Tagen zu räumen.
Der Bauleitung sind zwei Schlüssel für jede Firmenbautüre zu übergeben.

1.2.4.4 Standorte für Baumaschinen und Geräte sind mit der Bauleitung abzustimmen.

1.2.4.5 Durch Verbrennungsmotoren angetrieben Maschinen sind so aufzustellen, dass Fassaden nicht verschmutzt werden.

1.2.4.6 Für Nutzung als Tagesunterkünfte stehen im Gebäude keine Räume zur Verfügung. Hierfür hat der Auftragnehmer bei Bedarf Unterkunftscontainer zu stellen.
Der Anschluss anAri die Baustromversorgung obliegt dem AN. Der zugehörige Platz auf dem Baufeld wird von der örtlichen Bauleitung zugewiesen.

Für den Verschluss von Lager- und Arbeitsplätzen sowie ggf. bereits gestellter Räume hat der Auftragnehmer selbst zu sorgen.

1.2.4.7 Sind bei der Ausführung der Arbeiten Verschmutzungen zu erwarten, so gehören - unbeachtlich der jeweiligen Vergütungsregelung - (Nebenleistung - Besondere Leistung) die Gewerke üblichen Maßnahmen zur Vermeidung zu den Pflichten des Auftragnehmers, auch wenn diese nicht explizit ausgeschrieben sind.

Weiteres ist in der Baustellenordnung geregelt.

1.2.5  Besonderheiten der Regelung und Sicherung des Verkehrs, gegebenenfalls auch, inwieweit der
Auftraggeber die Durchführung der erforderlichen Maßnahmen übernimmt

Der AN ist von Baubeginn bis Abschluss seiner Leistungen (auch am Wochenende und während der
Feiertage) verantwortlich für ordnungsgemäße Straßenabsperrungen und Verkehrssicherungs-maßnahmen in seinem Arbeitsbereich, insbesondere der Baustellenzufahrten und Baustellenabfahrten auf die öffentlichen Verkehrswege, einschließlich der Säuberung.

Gebühren für die Sondernutzungen öffentlicher Verkehrsflächen sind einzurechnen.

1.2.6  Besondere Anforderungen an das Auf- und Abbauen sowie Vorhalten von Gerüsten

Die Montagen sind über vom Auftragnehmer zu erstellende Gerüste und Arbeitsbühnen durchzuführen. Die Anzahl der zugleich benötigten Arbeitsbühnen richtet sich nach dem erforderlichen Personaleinsatz der zur Einhaltung der Termine erforderlich ist. Die Stellung der Arbeitsgerüste ist, soweit nicht in gesonderten Positionen ausgeschrieben, in die Einheitspreise einzurechnen.

Die Montage- bzw. Ausführungshöhen sind in der jeweiligen Position beschrieben

1.2.7  Mitbenutzung fremder Gerüste, Hebezeuge, Aufzüge, Aufenthalts- und Lagerräume, Einrichtungen und dergleichen, die der AN für andere Unternehmer vorzuhalten hat

Für das Liefern und Einbringen aller Bauteile, falls nicht separat ausgeschrieben, sind die notwendigen Hebezeuge und Transportmittel innerhalb und außerhalb des Gebäudes einzukalkulieren.

Ist, wenn erforderlich, im Leistungsverzeichnis beschrieben.

1.2.8  Wie lange, für welche Arbeiten und ggf. für welche Beanspruchung der Auftragnehmer Gerüste, Hebezeuge, Aufzüge, Aufenthalts- und Lagerräume, Einrichtungen und dergl. für andere Unternehmer vorzuhalten hat.

Ist, wenn erforderlich, im Leistungsverzeichnis beschrieben.

1.2.9  Verwendung oder Mitverwendung von wiederaufbereiteten (Recycling-) Stoffen

Ist, wenn vorgesehen, im Leistungsverzeichnis beschrieben.

1.2.10 Verwendung oder Mitverwendung von wiederaufbereiteten (Recycling-) Stoffen und an nicht genormte Stoffe und Bauteile

Ist, wenn vorgesehen, im Leistungsverzeichnis beschrieben.

1.2.11 Besondere Anforderungen an Art, Güte und Umweltverträglichkeit der Stoffe und Bauteile

Werden für einzubauendes Material Gütenachweise gemäß den Rechtsvorschriften, DIN-Bestimmungen oder Vertragsunterlagen gefordert, so gelten diese auch dann als erbracht, wenn ein Überwachungsvermerk eines zugelassen Instituts oder einer amtlichen Einrichtung auf den Baustoffen, der Verpackung oder dem Lieferschein angebracht ist.

Die ggf. in eingeführten Technischen Baubestimmungen geforderten Kennzeichnungen werden davon nicht berührt. Werden für nicht genormte Erzeugnisse Gebrauchstauglichkeitsnachweise verlangt und kann für eingebaute Erzeugnisse ein solcher Nachweis nicht erbracht werden, gilt das als Fehler der Werkleistung. Referenzen können in diesem Fall den Nachweis nicht ersetzen.

Sind Zulassungsbescheide nachzuweisen, so sind sie als Ganzes mit den dazugehörigen Anlagen,
vorzulegen. Teilkopien genügen den Anforderungen nicht.

Ansonsten sind keine Einschränkungen außer den gesetzlichen bekannt.

1.2.12  Art und Umfang der vom Auftraggeber verlangten Eignungs- und Gütenachweise

CE-Kennzeichnung für jedes Produkt

Für Schweißer oder Facharbeiter

Wenn bestimmte Eignungsnachweise vorgesehen sind, sind diese im Leistungsverzeichnis beschrieben.

1.2.12.1 CE-Kennzeichnung

Die im Rahmen der CE-Kennzeichnungsvorschriften für jedes Produkt vom jeweiligen Hersteller mitzuliefernden Unterlagen sind spätestens vor Montage und zur Abnahme zwingend dem Auftraggeber auszuhändigen. Fehlen diese Unterlagen und Nachweise ist dies ein wesentlicher Mangel gem. VOB/B § 12 Nr. 3.

Für elektrische Betriebsmittel, die nicht Teil einer Maschine sind bzw. werden, hat der Auftragnehmer auf einem Formblatt "CE-Bestätigung" zu bestätigen, dass für die Montage der Anlage/des Anlagenteils ausschließlich elektrische Betriebsmittel verwendet wurden, die von ihrem Hersteller unter Beachtung der gültigen Vorschriften in den Verkehr gebracht wurden.

Der Auftragnehmer hat mit einem Formblatt "Prüfzeichen-Bestätigung" zu bestätigen, dass die Vorschriften für Produkte des Bauproduktionsgesetzes, nach Maßgabe der jeweils gültigen Bauregelliste, erfüllt wurden.

1.2.12.2 Bautagesberichte

Für den Zeitraum der Baumaßnahme (Vertragszeitraum) sind fortlaufend Bautagesberichte zu führen mit folgenden Mindestangaben:

- Firmenangabe, laufende Nummerierung, Bauteil/Geschoss/Raum
- Anzahl der Arbeiter mit namentlicher Nennung und Qualifikation
- genaue Beschreibung der ausgeführten Tätigkeit
- Einsatz von Subunternehmer mit Firmenangabe, Anzahl der Arbeiter und Qualifikation
- Angaben zur Witterung
- Angaben zu Behinderungen oder Erschwernissen
- Besondere Vorkommnisse
- Unterschrift des Bauleiters
- Zeiten ohne Baustellenpräsenz sind ebenfalls zu dokumentieren

Das Original verbleibt beim Auftraggeber.

1.2.13 Unter welchen Bedingungen auf der Baustelle gewonnene Stoffe verwendet werden dürfen bzw. müssen oder einer anderen Verwendung zuzuführen sind.

Mit dem Bauherrn ist festzulegen, welche auf der Baustelle gewonnenen Stoffe zur Wiederverwendung gelagert bzw. genutzt werden sollen.

Ist, wenn vorgesehen, im Leistungsverzeichnis beschrieben.

1.2.14 Art, Zusammenhang und Menge der aus dem Bereich des Auftraggeber zu entsorgenden Böden, Stoffe und Bauteile; Art der Verwertung oder bei Abfall die Entsorgungsanlage; Anforderungen an die Nachweise über Transporte, Entsorgung und die vom Auftraggeber zu tragenden Entsorgungskosten.

Nicht vorgesehn.

1.2.15 Art, Anzahl, Menge oder Masse der Stoffe und Bauteile, die vom Auftraggeber beigestellt werden, sowie Art, genaue Bezeichnung des Ortes und Zeit ihrer Übergabe

Sind im Detail im Leistungsverzeichnis aufgeführt.

1.2.16 In welchem Umfang der Auftraggeber Abladen, Lagern und Transport von Stoffen und Bauteilen übernimmt oder dafür dem Auftragnehmer Geräte und Arbeitskräfte zur Verfügung stellt.

Für das Liefern, Abladen, Einlagern und Einbringen aller Anlagenteile, Stoffe und Bauteile ist der Auftragnehmer eigenverantwortlich. Es gibt keine vom Auftraggeber eingesetzte Baustellenlogistik. Die Kosten für diese Arbeiten sind in die Einheitspreise einzukalkulieren bzw. separat ausgeschrieben.

1.2.17 Leistungen für andere Unternehmer

Sind im Detail im Leistungsverzeichnis aufgeführt. Sonst müssen keine Leistungen für andere Unternehmen erbracht werden.

1.2.18 Mitwirken beim Einstellen von Anlageteilen und bei der Inbetriebnahme von Anlagen im Zusammenwirken mit anderen Beteiligten

Die Anlagen müssen eingefahren und einreguliert werden. Hierfür ist eine Gewerke übergreifende Koordination erforderlich, die in die Einheitspreise einzurechnen ist.

1.2.19 Benutzung von Teilen der Leistung vor der Abnahme

Der vorzeitige Betrieb einer Anlage oder von Anlagenteile vor der Abnahme ist in separaten Positionen ausgeschrieben in der Form, dass die Verantwortung für den Betrieb beim AN verbleibt und keine Übernahme durch den AG erfolgt.

Der vorzeitige Betrieb der Anlage hat keine Auswirkung auf die Anlagenabnahme. Die förmliche Abnahme wird verlangt und ist rechtzeitig schriftlich zu beantragen.

1.2.20  Übertragung der Wartung während der Dauer der Verjährungsfrist für die Mängelansprüche für maschinelle und elektronische sowie elektrotechnische Anlagen oder Teile davon, bei denen die Wartung Einfluss auf die Sicherheit und die Funktionsfähigkeit hat durch einen besonderen Wartungsvertrag.

Der Bauherr behält sich vor, den Titel Wartungsarbeiten zu beauftragen.

Die Wartungsarbeiten werden nicht zusammen mit den Bauleistungen beauftragt, stellen jedoch die Grundlage für einen Wartungsvertrag mit dem Bauherrn dar.

Für die in diesem LV ausgeschriebenen Leistungen, Geräte und dergl. ist zur Aufrechterhaltung der Sicherheit und Funktion ein Wartungsvertrag für den Zeitraum von bis zu 4 Jahren zur Abnahme der Anlagen dem Auftraggeber anzubieten.

1.2.21  Abrechnung nach bestimmten Zeichnungen oder Tabellen

Aufmaße
Örtliche Aufmaße sind gemeinsam mit dem Auftraggeber oder dessen Beauftragten durchzuführen. Das Aufmaß ist so zu erstellen, dass die ermittelten Massen örtlich (räumlich) zugeordnet werden können.  Zur Abrechnung kommen nur Aufmaße, die auftraggeberseitig und vom Auftragnehmer unterschrieben sind.

Die fortgeschriebenen Montagezeichnungen bilden die Grundlage. Diese Abrechnungszeichnungen sind dem Aufmaß beizufügen. Müssen Teilaufmaße durchgeführt werden, sind die aufgemessenen Anlagenteile auf einer dem Aufmaß beigefügten Zeichnung zu kennzeichnen.

Abrechnung
Die Vorlage einer Teil- oder Schlussrechnung bedingt gemeinsam vor Ort erstellte und anerkannte Aufmaße und Stundennachweise. Nicht anerkannte Aufmaße oder Stundennachweise führen zu einer Rücksendung der Rechnung mit dem Ablehnungsvermerk "nicht prüffähig".

## 480 Gebäudeautomation
Datum: 04.09.2025

*Hinweis: 2.0 Gewerkespezifische Ergänzungen zu den technischen Vertragsbedingungen - Gebäudeautomation*
2.0 Gewerkespezifische Ergänzungen zu den technischen Vertragsbedingungen - Gebäude- und Anlagenautomation

2.1 Technische Vorschriften

2.1.1 Besondere Vorschriften

Es gelten die DIN- und VDE-Vorschriften und Normen (in der jeweils gültigen Fassung).

2.1.2 Allgemeine Montagebedingungen

Für die Ausführung gelten die endgültigen Installationspläne, evtl. vorhandene Montageanweisungen, das  Leistungsverzeichnis und evtl. Anschluss- und  Verdrahtungspläne von Gerätelieferanten.

Die Leistung des Auftragnehmers umfasst sämtliche Leistungen zur Erstellung der betriebsfertigen Anlagen, zur Erfüllung der behördlichen Auflagen sowie zur Erfüllung der geforderten Funktions- und Qualitätsmerkmale.

Soweit kein besonderer Hinweis erfolgt, sind alle Aggregate bzw. Teile komplett zu liefern, einzubringen, zu montieren, funktionsfähig und betriebssicher anzuschließen in Betrieb zu nehmen und mit Anweisung bezüglich Handhabung und Wartung an den Auftraggeber zu übergeben.

Alle Kosten, die sich aus den Vertragsbedingungen ergeben, sind durch die Vertragspreise abgegolten, soweit nicht besondere Ansätze in der Massenaufstellung enthalten sind.

Stoffe und Bauteile, die der Auftragnehmer zu liefern hat, müssen ungebraucht und unbeschädigt sein und aus der laufenden Produktion stammen.

2.1.3 Kabelverlegung

Es wird eine saubere rechtwinklige Leitungsverlegung gefordert, auch in der Zwischendecke und Unterputz.

Bei Verlegung von Installationsrohren mit Metallmantel müssen alle Rohrenden mit Endtüllen versehen werden. Diese sind ordnungsgemäß anzubringen.
Eine nachträgliche Installation durch Aufschneiden und Überschieben ist nicht zulässig.

Die vorgeschriebenen Abstände zwischen Fernmelde- und Starkstromleitungen sind einzuhalten und getrennte Abzweig- bzw. Klemmkästen zu verwenden. Als Leitungsweg wird die Senkrechte und die Waagrechte vorgeschrieben.

Die Installation ist leitungssparend auszuführen. Die Leitungen sind unter Beachtung der vorstehenden Ausführungsbestimmungen auf kürzestem Weg zu und zwischen den Anschlussstellen zu verlegen.

Sofern Mantelleitungen auf dem Rohfußboden verlegt werden, sind diese mit einem Stahl-Panzerrohr gegen mechanische Beschädigungen zu schützen.

In Räumen mit Aufputz-Installation und in den Steig- leitungsschächten werden die Leitungen auf Abstandsschellen bzw. auf Hohlschienen mit Reihenschellen verlegt (alle Schellen mit Schraubbefestigung, Klebebefestigung ist nicht zugelassen).

Bei Unterputzinstallation in Montagewänden und dergleichen werden die Leitungen in Rohre eingezogen.
Leitungen im Fußboden sind in Schutzrohren zu verlegen. Über Rohre im Fußboden sind sofort nach Verlegung Bestandspläne M 1:50 anzufertigen.

2.1.4 Baubesprechungen

Die Gesamtmaßnamhe wird durch Einzelgewerke parallel ausgeführt. Der hierfür notwendige interne Koordinierungsaufwand in Abstimmung mit der Bauleitung des AG ist zu berücksichtigen und in die Einheitspreise einzurechnen. Der AN bzw. dessen Erfüllungsgehilfen verpflichten sich zur Teilnahme an den wöchentlichen Baustellen-JF-Terminen während der vertraglich vereinbarten Ausführungszeit einschl. der entsprechenden Vor- und Nachlaufzeit.

*Hinweis: 3.0 Technische Erläuterung*
3.0 Technische Erläuterungen

Die Leistung beinhaltet Neuinstallationen für das Gewerk Gebäude- und Anlagenautomation

Automationsstationen

Hierunter werden die dezentralen Einheiten auf BTA-Ebene zur Erfassung und Verarbeitung von Informationspunkten (ISP's) verstanden.
Automationsstationen müssen völlig autark und dezentral die folgenden Funktionen durchführen:
- Regelung und Steuerung der BTA
- zeit- und ereignisabhängiges Schalten
- Anzeige von Betriebs- und Störmeldungen
- adaptives Optimieren von Regelkreisen
- dezentrales Spitzenlast- und Netzwiederkehrprogramm
  (bei Systemen ohne Leitzentrale)
- Trendaufzeichnung usw.

Für eine Festlegung der anwenderspezifischen Funktionen muss in dieser Verarbeitungsebene eine leicht handhabbare Programmiersprache, die auch den Zugriff auf vorstrukturierte Programmblöcke ermöglicht, zur Verfügung stehen. Die AS müssen auch bei Ausfall der Leitzentrale oder der Übertragungsleitung völlig autark ihre Funktionen ausführen.

Lokale Vorrangbedienebene (vormals Notbedienebene)

Die Lokale Vorrangbedienebene wirkt mit höchster Priorität, ist den Befehlen der MBE bzw. AS übergeordnet und muss bei Ausfall der Automationsstationen sichergestellt sein; gleiches gilt für Kontakte von einer BMZ.

Datenübertragung

Die Kommunikation zwischen Leitzentrale und Automationstationen erfolgt per Ethernet.

Meldungen an die Leitzentrale müssen auf Wunsch unterdrückt werden können. Auch im ungünstigsten Fall muss eine Änderung hoher Priorität spätestens 3 sec. nach ihrem Auftreten in der AS von der Leitzentrale empfangen worden sein. Das Datenübertragungsprotokoll muss sicherstellen, dass auch im ungünstigen Fall ein von der Leitzentrale veranlasster Befehl innerhalb von 6 sec. in der AS ausgeführt wird.

Die Leitzentrale muss den Ausfall einer AS erkennen und eine entsprechende Meldung ausgeben können. Durch den Ausfall einer AS darf die Datenübertragung von/zu den anderen Automationsstationen nicht gestört sein. Die Datentelegramme müssen in den Automationsstationen durch Kommunikationsprozessoren auf Richtigkeit und Vollständigkeit überprüft werden. Störungen auf der Übertragungsleitung müssen eindeutig lokalisiert werden.

Im Anhang sind Datenpunktlisten für die Informationsschwerpunkte (ISP) für die zugehörigen Automationsstationen beigefügt. Die Unterlagen dienen dem Bieter alle Informationen für die Kalkulation der Dienstleistungspositionen zu erhalten.

Der AN ist verpflichtet, die für Ihn relevanten Termine mit den Ihn betreffenden Randgewerken wie z.B.
Elektriker - Stromversorgung, Installateur-, Montagearbeiten an Rohrleitungen usw. zu koordinieren sowie diese in einen separaten MSR-Detailterminplan einzutragen.
Anlagenumfang

Vorgesehen sind die aufgeführten Informationsschwerpunkte. Auf die Aufteilung in notwendige DDC-Stationen wurde durch den Planer verzichtet, da hier die anbieterspezifische Technik ausschlaggebend ist.

Die im Anhang beigefügten Anlagenschemata und Datenpunktlisten, sowie zugehörige Summenlisten je ISP ergänzen die durchgängige Strukturierung der nachfolgend ausgeschriebenen MBE/AS-Technik.
Bei der Konzeption der Schaltschränke je ISP ist bei den Zentralen von einer Aufteilung in
- Einspeisefeld
- Steuerfelder leistungsseitig, ggf. mit frontseitig integrierten DDC-Feldern
- ggf. eigene DDC-Feldern auszugehen.

- Alle durch dieses LV gelieferte Schaltschränke und Unterverteilungen sind durch den AN mit einheitlichem Hebelgriff und Vorhaltung für bauseits gestellte Schließzylinder auszuführen.

Forderungen an das MBE System
 - Ereignisorientierte Alarmierung
- Alarme sind nicht in der MBE zu bilden
- Einheitliche Alarmdarstellung und -Behandlung an allen Bedieneinheiten des Systems an der AS und MBE (gleicher Zustand, Quittierzustand, Meldungstext, Priorität, Zeitstempel)
- Alarmpufferung in der AS bei kurzzeitigem Ausfall der Kommunikation
- Projektierung der Alarme nur in der AS
 - min. 10 Alarmprioritäten pro AS
- Alarme mit und ohne Quittierfunktionen
- Alarme müssen an beliebig viele Drucker im gesamten Netzwerk gesendet werden
- Alarme müssen als SMS oder Email durch das Managementsystem versendet werden können
- Alle Ereignisse, Alarme und Events, Trends usw. müssen sowohl lokal als auch extern in einer SQL-Datenbank zur späteren Bearbeitung archiviert werden

Forderungen an die Betriebsführung / Bedienung des Leitrechners:
- Der Leitrechner unterstützt den Zugriff über ein Netzwerk mit der MAC-Adresse oder die Rechnerbezeichnung. Eine feste IP-Adresszuordnung ist nicht gewünscht
- Lese- und Schreibzugriffe im laufenden Betrieb auf alle Informationen für Betriebsführung, Optimierung und Wartung
- Beliebig viele Echtzeit-Grafiken mit beliebiger Anzahl von animiert en grafischen Objekten
- Alle Reglerparameter sind verfügbar
- Alle Schaltbefehle sind enthalten und zeigen Rückmeldungen
- Ersatzwert für gestörte Datenpunkte kann im Betrieb definiert werden
- Laufzeitüberwachung
(Betriebsstunden)
- Schalthäufigkeitszählung
- Umfangreiches Berichtswesen, beliebig viele und frei konfigurierbare Berichte
- Berichte müssen automatisch oder/und per Hand aktiviert und per SMS oder Email versendet werden können
- Alarmunterdrückung und Verzögerung (für z.B. Drucksensoren)
- Strukturierte Darstellung der Objekte in MBE und lokalem Bediengerät einheitlich
- Programmänderungen im laufenden Betrieb der AS einspielbar, ohne Unterbrechung des Anlagenbetriebs
- Benutzerverwaltung/Zugriffschutz in AS
- Telefonie
 - Anbindung externer Applikationen wie z.B. MS Excel über die integrierte ODBC-Schnittstelle

Forderungen an die Werteübertragung zwischen AS und MBE:
- Strikt ereignisorientiert, COV (change of value) einstellbare Meldeschwelle
- Peer to Peer zwischen AS für min. 20 Werte

Forderungen an das Zeitschalten:
 - Wochenpläne (Schedule) min. 25 unabhängige Wochenprogramme pro AS
 - Ausnahmeprogramme (Calendar) min. 25 pro AS
- Zeitsynchronisierung von MBE zu AS
- Automatische Sommer- / Winterzeiteinstellung

Forderungen an Trend, Historisierung:
- Datenaufzeichnung und Trendspeicher in AS bzw. dem Router der Einzelraumregler (Trendlog)
 - Trendspeicher gepuffert für min. 72 h
 - Auslagerungen der aufgezeichneten Trend-Daten in eine SQL-Datenbank

Forderungen an Eigendiagnostik und Systemüberwachung:
- Sensor-/ Aktor-Überwachung z.B. Kabelbruch
- I/O-Modulüberwachung
- Eigenüberwachung der AS
- Kommunikationsüberwachung
- Netzwiederkehr ohne Datenverlust z.B. Verlust der Alarmempfängerliste
 - Forderungen an Projektierungsablauf, Änderungsmanagement
- Durchgängiger, Toolgestützter Projektierungsablauf

Hinweis:
Über das angebotene GA-System soll vom Bieter ein Strukturbild geliefert werden, aus dem die komplette Systemhardware wie: Bedien- und Beobachtungseinrichtungen, Feldbuslinien, Server, Koppler, Umsetzer, Kommunikationseinheiten, alle Ein- und Ausgabegeräte etc. ersichtlich sind.
Die Merkmale der verwendeten Software/Protokolle für die einzelnen Komponenten sind detailliert zu beschreiben.

*Hinweis: 4.0 Anhang zum Leistungsverzeichnis*
4.0 Anhang zum Leistungsverzeichnis

Die Anhänge des Leistungsverzeichnises sind bei der Kalkulation zu beachten:

Anhang 01:  Beiblatt 070-4
Anhang 02:  Automationsschemen und Datenpunktlisten
Anhang 03:  Anlagenbeschreibung

### Bereich 1 Zentrale Einrichtungen

#### Abschnitt 1.1 Zentrale Einrichtungen

**Ausführungsbeschreibung 1 Ausführungsbeschreibung**
1.0 Allgemeine Anforderungen

Die allgemeinen Anforderungen sind in Zusammenhang mit
der Ausführungsbeschreibung und den technischen
Erläuterungen aus den Vorbemerkungen zu sehen. Diese
sind vollumfänglich anzubieten.

Die Managementebene ist der zentrale Einsatzort des
Betriebspersonals für die Durchführung von Betriebsführungs- und Managementaufgaben. Hier werden alle physikalischen und virtuellen Datenpunkte von den Automationsstationen verarbeitet und übergeordnete Funktionen
übernommen, wie z.B.
- übergeordnete Überwachung
- übergeordnete Automation
- Erstellen von Statistiken und Auswertungen
- Mensch-Maschine-Kommunikation (Bedienen, Beobachten)
- Informationsaustausch mit weiteren Systemen zum Ge-
  bäudemanagement
Funktionen Management

1. Zentrale Managementbedienebene

Die hier beschriebene Gebäude- und Anlagenautomation beinhaltet eine
zentrale Managementbedienebene (MBE-Server). Von der zentralen
Managementbedienebene aus können sämtliche Anlagenteile
gesteuert und geregelt sowie alle Werte dieser
technischen Anlagen überwacht, verarbeitet und
optimiert werden.
Dies beinhaltet die Kommunikation zwischen den
Automationsstationen,  MBE usw.
Die zentrale MBE nimmt Einfluss auf sämtliche
Sollwerte, Schaltzeiten, Regler (PlD- Algorithmus) und
Funktionen. Alle Automationsstationen müssen auf diese
Managementbedienebene aufgeschaltet sein.
Die Zentrale Leittechnik ist in der Lage spezifizierte
Störmeldungen via SMS, Pager oder ähnlichem zu
verschicken. Um einen Haustechniker über die
Störmeldungen der Anlage zu informieren (Nachtbetrieb
usw.)

2. Leistungsfähigkeit der MBE

Die Ausführung der Hardware- und Softwarekomponenten
muss dem neuesten Stand der Technik und den
einschlägigen Vorschriften, Normen und Richtlinien
entsprechen.
Das heißt, es sind ausschließlich vollelektronische
Funktionsbausteine vorhanden. Die einzelnen
Funktionsbausteine sind als Steckkarten auszuführen.
Hard- und softwaremäßige Erweiterungen sind ohne
Änderung des vorhandenen Systemstandards möglich.
Die MBE überwacht ständig die peripheren Geräte der
MBE-Installation (Automationsstationen, abgesetzte
Bedienterminals, etc.). Bei Ausfall eines dieser
Peripheriegeräte bzw. der Kommunikation mit diesen
erfolgt eine entsprechende Meldung und Protokollierung.

3. Grundsätzliche Funktionalitäten

Die Management-Ebene übernimmt übergeordnete Funktionen
zur optimalen Betriebsführung; hierzu gehören u.a.
grundsätzliche Funktionalitäten wie:
Umfassende, gesicherte Kommunikation zwischen
Managementebene und Automationsstationen, bei der für
alle Eingriffe auf die angeschlossenen Anlagen eine
Prioritätenregelung besteht, die individuell (vom
Nutzer einfach änderbar) vorgegeben werden können
muss.
Anlagenübergreifende Verknüpfungen zwischen
Informationspunkten in den Informationsschwerpunkten
("peer-to-peer"- Kommunikation).
Automatischer Informationsfluss für Störungserfassung
(ereignisorientiert / eventorientiert / COV) mittels
einer gesicherten Datenübertragung zwischen
Automationsstation und Managementebene
Zentrale abfragbare, unmittelbar aussagekräftige
Informationen z.B. über den Status einer Anlage, ohne
dass der Betreiber auflaufende Informationen zunächst
durch Abgleich mit weiteren Detailinformationen
entsprechend auswerten müsste.
Einheitliche, einfache  und übersichtliche Bedienung,
Parametrierung und Programmierung an Terminals bzw.
Workstations in der Management- als auch an der
Automationsebene. Hierbei sind alle Parameter der
Regelung und Steuerung über die Managementebene als
auch über Automationsebene vor Ort änderbar /
beschreibbar auszuführen.
Erstellung von Programmen für Automationsstationen in
der Managementebene mit graphisch orientierten
Softwaretools (Continuous Function Chart  CFC) und
deren Datensicherung auf den Speichermedien.
Selektion von statistischen Daten und
anwenderspezifische Aufbereitung,Weiterverarbeitung
inkl. Darstellung z. B. mittels handelsüblichen
PC-Programmen.

4. Prozessabbild

Die Managementebene verfügt jederzeit über das
komplette aktuelle Prozessabbild, sodass bei
Kommunikationsstörungen der jeweilige Letzt-Stand bei
Bildaufruf noch zur Anzeige gebracht werden kann
(eingefrorener Zustand mit entsprechendem Hinweis).
Sämtliche Prozessparameter aus den Automationsstationen
sind in der Leitzentrale verfügbar und änderbar. Dazu
gehören u.a.:
Punktparameter (Sollwerte, Grenzwerte, Zeiten, Zähler,
Hysteresewerte etc.)
Parameter von Reglerblöcken (KP, TN, TI, etc.)
Rechenwerte aus AS Programmen (Mittelwert, Max/Min,
etc.)
Das Prozessabbild aus den Automationsstationen wird in
der Managementebene automatisch eventorientiert
aktualisiert. In jedem Informationsschwerpunkt ist über
eine mobile Workstation dieses Prozessabbild aufruf-,
bedien- und änderbar, d. h. es hat die gleiche
Funktionalität wie auf der MBE- Leitwarte.

5. Datenübertragung

Jeder einzelne Informationspunkt in den
Automationsstationen muss mit verschiedenen
Event-Prioritäten versehen werden, so dass eine nach
Prioritäten geordnete Datenübertragung möglich ist.
Meldungen an die Leitzentrale können auf Wunsch
unterdrückt werden. Auch im ungünstigsten Fall sind
alle Events spätestens 5 Sekunden nach dem Auftreten in
der Automationsstation in der Leitzentrale ausgewertet,
wobei der Zeitstempel der Meldung hierbei aus der
internen Systemuhr der Automationsstation kommt. Der
ungünstigste Fall orientiert sich dabei an der
Priorität der Meldung, an den Laufzeiten der im
Netzwerk integrierten Switch-Technologie und an der
Alarm- / Störmeldeverarbeitung der Managementebene und
einem zentralen Spannungsausfall mit hohem
Datenaufkommen. Im Normalfall muss eine Reaktionszeit
für die Aktualisierung der Visualisierungsebene von
kleiner 3 Sekunden erzielt werden.
Das Datenübertragungsprotokoll stellt sicher, dass auch
im ungünstigsten Fall wie z.B. bei einer Meldungsflut
nach zentralem Spannungsausfall von den
Automationsstationen zur Managementebene nach Ablauf
einer Zeit von 5 sec. alle von der Leitzentrale /
Managementebene veranlassten Befehle an die
Automationsebene ausgeführt wurden.

6. Besondere Funktionen Managementebene

Das Netzwiederkehrprogramm (nach Netzausfall)
gewährleistet ein geordnetes, stufenweises und
lastabhängiges Einschalten bzw. Wiederzuschalten unter
Berücksichtigung von parametrierbaren
Verzögerungszeiten und Prioritäten der elektrischen
Verbraucher von betriebstechnischen Anlagen. Das
Programm berücksichtigt dabei 3 unterschiedliche
Betriebsarten:
Normalbetrieb über HNA: Stromversorgung mit gesamter
Leistung über Hauptnetzanschluss ist vorhanden. Die
Zuschaltung von Verbrauchern erfolgt unter
Berücksichtigung des Energiemanagements, d.h. nach
wahlweise automatischer oder halbautomatischer
Einschaltung der Anlagen mittels eines zeitlich
gestaffelten Ablaufprogrammes erfolgt ein optimierter
energieeffizienter Betrieb inkl. Spitzenlastabsenkung
für die AV-, SV- Verbraucher
Bei Ausfall der Netzversorgung wie auch bei Wiederkehr
der Spannung sind spezielle Programmläufe einzuhalten,
die vom Netzaufbau der Liegenschaft bestimmt sind. Im
Netzersatzfall werden die Verbraucher entsprechend dem
hinterlegten Informationen zeitlich gestaffelt
zugeschaltet. Danach erfolgt unter Berücksichtigung des
Lastmaangementprogramm die Wiederzuschaltung der
Anlagen. Das Programm ist in der Lage zeitlich
gestaffelt den Zustand der Anlagen nach Netzwiederkehr
so wiederherzustellen, wie vor dem Netzausfall.

7. Informations-Verarbeitung

Die Verarbeitung der Daten erfolgt in Anlehnung an die DIN EN ISO 16484-3. Die zu verarbeitenden Daten sind in den GA
Funktionslisten im Anhang aufgeführt und sind gemäß DIN
EN ISO 16484-2 dargestellt und entsprechend der Norm
beschrieben.

Softwarefunktionalitäten der Managementebene

8. Grund-/Systemsoftware

Das Betriebssystem ist für die effektive Verwaltung der
internen Vorgänge im Zentralrechner verantwortlich. Es
wird der Einsatz eines leistungsfähigen Betriebssystems
der Serverarchitektur der Managementebene gefordert.
Technische Weiterentwicklungen im Bereich der
Rechner-Hardware müssen durch Übernahme der jeweils
neuesten Betriebssystem-Version ohne Betriebsausfälle
der GA einsetzbar sein.
Das System muss folgende Aufgaben übernehmen:
Führen von Datum und Uhrzeit sowie automatisches
Umschalten Sommer/Winter über DCF77 Signal
Automatischer Wiederanlauf des Systems nach
Netzausfall
Zeitliche Steuerung der Programme zur Optimierung der
verfügbaren Rechenzeit (Multitasking) und
ereignisgesteuerter Funktionen, z.B. Wetterdaten
Gleichzeitige Zugriffsmöglichkeit von mehreren
Benutzern an verschiedenen Bediengeräten (Multiuser)
Eine defakto Echtzeitverarbeitung der Programme
entsprechend ihrer Priorität
Dynamische Verwaltung des Hauptspeichers für die
Programmbearbeitung und das Laden von Daten von den
Speichermedien
Dynamische Datei- und Speicherplatzverwaltung auf den
Speichermedien
Netzwerkmanagement für das gesamte Techniknetzwerk
der Gebäude- und Anlagenautomation inkl. automatischer
Systemdiagnose und Fehlermeldungen

Systembedienung

9. Bedienstation

Zur Bedienung der Leitzentrale können zusätzliche
zentrale Bedienstation vorgesehen werden.
Die mobile Bedienstation kann jeweils vor Ort (Schaltschrank,  usw.) an das Netzwerk der MBE angeschlossen werden. Somit steht die komplette Funktionalität der Leitzentrale vor Ort zur Verfügung.
Hierfür ist in den Schaltanlagen eine Möglichkeit zur
geordneten Abstellmöglichkeit der mobilen Bedienstation
vorgesehen.
Ebenfalls muss eine steckbare Vorrichtung vorgesehen
werden, um die Bedienstation mit der Managementbedienebene
zu verbinden. Alle Änderungen die an der mobilen
Bedienstation durchgeführt werden, sind ebenfalls in
der MBE sichtbar und nachvollziehbar.

10. Bedienoberfläche

Die grafische Benutzeroberfläche der
Anwendungsprogramme basiert auf einem System nach dem
Client/Server-Modell, in dem die verschiedenen
Anwendungen in jeweils eigenen Oberflächen aufrufbar
abgebildet werden (Windows-Technik).
Der Bediener muss dialogorientiert im Klartext, vom
System geführt werden. Die Verzweigungen in Untermenüs
müssen möglichst kurz gehalten werden, damit eine
Transparenz für den Bediener gewährleistet wird.

Bei allen Zugriffen des Managementsystems, ausgelöst
durch Bedienhandlungen, muss für die Dauer des Zugriffs
ein Symbol eingeblendet werden (z.B. rotierende Sanduhr
als Mauszeiger), so dass ständig erkennbar ist, in
welchem Zustand sich das System gerade befindet.
Auf allen Terminals der Management-Ebene
(Datensichtgeräte und Farbsichtgerät) und mobilen
Bedien-/Beobachtungsgeräten (Notebook) muss der
Bedienerdialog in gleicher Weise möglich sein. Mehrere
Bediener müssen gleichzeitig über verschiedene
Terminals Dialoge führen können. Für die
Bedienerführung müssen im sogenannten Menüverfahren die
möglichen Bedienerhandlungen und Hilfeanweisungen am
Terminal aufgezeigt werden können. Bei fehlerhaft
eingegebenen Anweisungen müssen dem Bediener durch den
Rechner Hinweise für die korrekte Bedienung gegeben
werden.

11. Online-Bedienung

Im Online-Betrieb (Automationsstation ist im
Regelbetrieb) von betriebstechnischen Anlagen der
Automationsebene, d.h. ohne Unterbrechung des Systems,
müssen möglich sein:
übergeordnete Anlagenbedienung
Änderungen von allen Parametereinträgen (Sollwerte,
Grenzwerte, Regelparameter, Zeiten, Zähler etc.)
Änderungen an Anwenderprogrammen (Dynamisierung
Bilder und deren Dateninhalt etc.)
Updates Betriebssysteme HW und SW auf der
Managementebene

12. Bildschirm-Schoner

Zur Schonung des Bildschirms gegen Einbrenneffekte
steht die Softwarefunktion "Bildschirmschoner" mit
Passwortschutz zur Verfügung. Werden Terminals längere
Zeit nicht bedient, so wird die aktuelle Anzeige des
gesamten Bildschirminhaltes, incl. des Meldefensters,
durch ein bewegtes Bild (z.B. aktuelle Uhrzeit)
überlagert. Das Berühren der Maus/Rollkugel lässt den
Bildschirm-Schoner sofort wieder verschwinden. Der
zuletzt dargestellte Bildschirminhalt wird wieder
angezeigt, allerdings mit den aktualisierten
Prozessdaten.

13. Virenschutz

Auf den Rechnern der MBE muss ein aktueller, sich
selbst aktualisierender Virenscanner installiert
werden. Dieser darf jedoch die volle Funktionalität der
MBE auf keinen Fall beeinträchtigen oder Einschränken.
Es muss ein vom Hersteller der MBE-Software
freigegebenes Produkt verwendet werden.

14. Anwahl- und Auswahlfunktionen

Bei der Anwahl von Informationspunkten oder -adressen,
zur Eingabe oder Anzeige von Zeitprogrammen,
Soll/Ist-Werten, Betriebszuständen, Meldungen etc. muss
der Bediener nach Eingabe eines Suchbegriffes oder
eines Adresskriteriums eine Übersicht mit den zur
Auswahl stehenden Informationspunkten oder -adressen
erhalten.
Als Auswahlkriterien sind vorzusehen
(Wildcard-Funktion):
* = beliebige Reihenfolge
? = beliebiges Zeichen
[abc] = eines der in Klammern angegebenen Zeichen
[a-z] = eines der in Klammern angegebenen Zeichen
"von bis"
[|a-z] = beliebiges Zeichen außer einem in Klammern
  angegebenen Zeichen
Die Übersicht muss in Fenstertechnik oder
gleichwertiger Darstellungsweise am Bildschirm
erscheinen, wobei der Bediener im Rollmodus den
gewünschten Informationspunkt (bzw. die entsprechende
Adresse) aufrufen können muss.
Diese Form der Datenauswahl muss für alle
Anwahlfunktionen möglich sein, bei denen der Bediener
aus einer grösseren Datensatzmenge den gewünschten
Datensatz bzw. die gewünschten Datensätze finden muss.

15. Benutzerberechtigung

Vor der Bedienung muss der Benutzer eines Terminals
seine Legitimation nachweisen. Diese Legitimation
(Bedienberechtigung) für jeden einzelnen Bediener des
Systems muss von einer hierfür autorisierten Person
(Administrator) vergeben werden können. Hierzu muss das
System durch eine Codeeingabe (Passwort) den jeweiligen
Bediener erkennen und ihm die jeweils freigegebenen
Bedienfunktionen ermöglichen und nicht freigegebenen
Bedienfunktionen sperren. Die Legitimation erlischt
durch Abmelden des Bedieners oder automatisch nach
einer wählbaren Zeitspanne ab der letzten
Tastatureingabe bzw. Maus-, Rollkugelbedienung.
Jede Bedienfreigabe bzw. ihr Sperren ist mit Angabe von
Bedienername, Datum und Uhrzeit zu protokollieren. Die
Bedienberechtigung muss abgestuft in mindestens 20
Berechtigungsstufen (nur Beobachten, Schalthandlungen
vornehmen, Parameter ändern etc.) erfolgen können,
wobei eine höhere Stufe automatisch die Freigabe der
niedrigeren Stufen beinhalten muss. Innerhalb der
Berechtigungsstufen muss das System mindestens 1000
Passwörter mit Personenprofilen verwalten können, wobei
jedem Personenprofil eine bestimmte Kategorie von
Anlagen (Heizung, Kälte etc.) mit dem entsprechenden
Berechtigungsstufen zugeteilt werden können muss.
Es dürfen nur solche Funktionen im Bedienerdialog
angezeigt werden, für die eine Zugriffsberechtigung
besteht. Die Zugriffsberechtigung muss für bestimmte
Funktionen, wie z.B. Programmeinträge, so gestaltet
werden, dass ein Bediener zwar die Funktionen lesen,
aber nicht überschreiben oder ändern kann
(Leseschreib-Differenzierung pro Zugriffsebene).
Bedienberechtigungen müssen für Bedienen, Parametrieren
und Projektieren mindestens nach den folgenden
Kriterien zusammengestellt werden können:
Ereignisquittierung
Änderung von Parametern oder Anwenderprogramme
Generieren, Projektieren von Automationsstationen
Ändern von Benutzeradressen und deren Parameter
Änderung von Systemparametern
Bedienberechtigung für Anlagengruppen
Diese Berechtigungen sind für jeden über Passwort
anzumeldenden Bediener im System hinterlegt und können
durch den Administrator jederzeit freigegeben oder
gesperrt werden. Jede Änderung in Systemdateien oder
-werten muss mit Datum, Uhrzeit und Benutzernamen
registriert werden (Logbucheintragungen).
Der generelle, strukturierte Aufbau ist vor der
Aufnahme der Arbeiten mit dem AG detailiert abzustimmen
und zu dokumentieren.

16. Grund- und Verarbeitungsfunktionen

Es sind die nach DIN EN 16484-3 bzw. VDI 3814 Blatt 1
und der dazugehörigen Informationspunktliste
geforderten
physikalischen Ein-/Ausgabefunktionen,
kommunikativen Ein-/Ausgabefunktionen und die
Kommunikation mit der Management-Ebene
mit den dazugehörigen Verarbeitungsfunktionen
Überwachen,
Steuern,
Regeln,
Rechnen / Optimieren und
Management- und Bedienfunktionen
zu realisieren. Die dafür erforderliche Grundsoftware
auf der Management-Ebene ist für alle Arbeitsstationen
einschließlich den mobilen Stationen incl. Lizenzen zu
kalkulieren.

17.  Adressierung

Jedem Datenpunkt bzw. jeder physikalischen und
kommunikativen Ein-/Ausgabefunktion nach DIN EN 16484-3
bzw. VDI 3814 Blatt 1 ist eine Benutzeradresse zuzuweisen.
Die Benutzeradresse muss von der Management-Ebene über
die Automationsebene bis hin zu den Feldgeräten
identisch sein. Auch bei Anschluss von
Handbedienterminals, Laptops oder Programmiergeräten
muss die gleiche Benutzeradresse Verwendung finden. Auf
den vor Ort zu installierenden Hand-Bediengeräten muss
die Benutzeradresse um den ortsbezogenen Anteil gekürzt
werden können (bessere Übersichtlichkeit).
Es muss möglich sein, jede Funktionsadresse manuell
oder automatisch durch Zeit- oder Ereignisprogramme zu
sperren oder freizugeben.
Bei gesperrten Adressen dürfen Zustandsänderungen (wie
z.B. das Kommen und Gehen von Meldungen) nicht mehr
protokolliert werden. An gesperrte, fernschaltbare
Anlagen dürfen keine Schalt- und Stellbefehle
ausgegeben werden, so dass ihr Schaltzustand
unverändert bleibt.
Außer dem Sperren einzelner Funktionsadressen muss es
möglich sein, alle Datenpunkte einer Automationsstation
und alle Automationsstationen, die an der
Übertragungsleitung angeschlossen sind, zu sperren bzw.
wieder freizugeben.
Die Adressierung ist dem Bestand anzupassen.

18. Textzusätze Klartext

Es muss jeder Adresse ein erläuternder Klartext von
mindestens 50 Zeichen zugeordnet sein. Dieser
Textzusatz muss frei vereinbart werden können und ist
entsprechend den Vorgaben zu erstellen. Des weiteren
muss eine Kennzeichnung der physikalischen Größe oder
eines Betriebes-/Störzustandes mit Zustandstexten
erfolgen, die mindestens 8 Zeichen umfassen. Alle
Klartexte liegen in Deutsch vor, wobei der jeweilige
Bediener die Darstellung seiner Anzeigen über das
Konfigurationsmenü selbst auswählen können muss.

19. Textzusätze Ereignistexte

Jedem Ereignis bzw. jeder Meldung muss ein gesonderter
Text zugeordnet sein, der aus mindestens 2 Textzeilen
mit je 80 Zeichen besteht und damit auf Bildschirm oder
Drucker frei wählbar ausgegeben werden kann. Es muss
möglich sein, über Zeitprogramm einem anderen Terminal
oder Drucker nur selektierte Meldungen und Texte
zuzuleiten. Alle Ereignistexte liegen in Deutsch vor,
wobei der jeweilige Bediener die Darstellung seiner
Anzeigen über das Konfigurationsmenü selbst auswählen
können muss.

20. Sicherung und Wiederherstellung von Systemdaten

Alle Daten im System können auf Anforderung gesichert
werden. Die Sicherung erfolgt auf Streamer-Laufwerken.
Bei der Datensicherung wird unterschieden zwischen der
Archivierung und dem Backup von Daten. Bei der
Archivierung werden Daten auf Externspeicher kopiert
und aus dem System entfernt. Beim Daten-Backup wird
eine Kopie des Datenbestandes auf einem Externspeicher
angefertigt, wobei die Daten im System erhalten
bleiben. Der Umfang der Sicherung muss vom Anwender
definiert werden können, z.B.
Komplettsicherung des Systems einschl. des
Betriebssystems und aller Programme
Sicherung der anlagenspezifischen Daten über
Batch-Dateien
Funktionsspezifische Selektion von Protokollen (u.a.
auch Ergebnisprotokolle zu automatischen Prüfroutinen
(z.B. zyklischer Funktionsprüfungen der
Sicherheitsbeleuchtung, Brandschutzklappen, RWA, etc),
Servicetexten, Projektierungsdaten der
Automationsstationen
Alle Sicherungsmaßnahmen sind reversibel, d.h. in der
gleichen Weise und im gleichen Umfang wie die Daten
gesichert wurden, können sie auch wieder in das System
eingebracht werden.

21. Systemüberwachung

Das System muss über ausreichende Kontroll- und
automatischer Fehlerdiagnosefunktionen verfügen, um das
Bedienpersonal auf Systemfehler und Funktionsstörungen
in einfacher und verständlicher Form aufmerksam zu
machen. Es sind folgende Funktionen zu überwachen:
Die Datenübertragung zwischen Management-Ebene und
Automationsstationen und in umgekehrter Richtung ist
abzusichern und zu überwachen. Fehlerhaft erkannte
Telegramme müssen abgewiesen und vom System
gemeldet werden.
Die Automationsstationen sind ständig auf einwandfreie
Funktion zu überwachen. Ein Fehler in einer Baugruppe
oder in einem Programmablauf einer Station muss sofort
gemeldet werden (Hard- und Software).
Ein Abschalten des Datenverkehrs zu und von
Automationsstationen muss von der Leitzentrale aus
möglich sein, ohne dass der Datenverkehr mit anderen,
am gleichen Buskabel angeschlossenen
Automationsstationen beeinträchtigt wird.
Die Drucker sind auf Papiervorrat und einwandfreie
Funktion zu überwachen. Bei einer Druckerstörung ist
die Ausgabe automatisch auf einen intakten Drucker
umzuschalten. Nach Behebung der Störung muss über
einen Bedienerdialog die Ausgabe auf dem betroffenen
Drucker wieder freigegeben werden können.
Alle eingesetzten Geräte der Management-Ebene
müssen eine geräteabhängige Identifikation besitzen.
Störungen müssen erkannt werden und die betreffenden
Ereignisse (Meldungen, etc.) wahlweise an die dafür
vorgesehenen Ersatzgeräte umgeleitet werden.
Alle Alarmmeldungen aus den Automationsstationen
müssen einzeln und selektiv ihrer Alarmpriorität für
Zeiten einer nichtbesetzten Leitzentrale einer
Alarmierungsfunktion zugeordnet werden können, die das
jeweils zuständige Betreiberpersonal über eine SMS
eines zugeordneten Mobiltelefons alarmiert.
Unabhängig von der bei der Systemübergabe vorliegenden
Anlagengröße muss bei laufenden betriebstechnischen
Anlagen jederzeit eine Systemanpassung vorgenommen
werden können. Hierbei muss eine Erweiterung des
Systems um zusätzliche Netzwerksegmente für
Datenübertragung, Automationsstationen,
Funktionsstellen und Anlagen ohne Betriebsunterbrechung
des bestehenden Systems problemlos möglich sein. Die
Struktur u.a. der Anwenderprogramme, Visualisierungen,
Netzwerkteilnehmer, Ereignis- und Störmeldespeicher
muss Systemerweiterungen für Erweiterungsbauten über
mindestens 5 Jahre ab Abnahme mittels 100% kompatibler
Hardware- und Softwarekomponenten gewährleisten.

22. Uhrzeitsynchronisation

Im System muss eine zentrale Uhrzeitführung über einen
Uhrzeitmaster vorhanden sein. Der Uhrzeitmaster erhält
seine aktuellen Daten von der DCF77. Von diesem
Uhrzeitmaster werden dann die in den einzelnen
Automationsstationen enthaltenen Uhrzeitbausteine
automatisch in bestimmten Zeitabständen oder bei Bedarf
(z.B. bei Wiederanlauf der Automationsstation oder nach
einem Verstellen der Uhrzeit) synchronisiert. Hierdurch
ist eine einheitliche Uhrzeitführung in allen
Systemkomponenten gewährleistet. Die Uhrzeit ist
zentral verstellbar, wobei jede Uhrzeitverstellung bzw.
Neueinstellung dokumentiert wird (z.B. Logbucheintrag).
Desweiteren sind die im DCF77 Funksignal enthaltenen
Wetterdaten dem Managementsystem zur Verfügung zu
stellen. Die notwendige Software wertet dabei die in
den Bits 0-14 des Zeitsignals enthaltenen codierten
Wetterdaten aus und stellt diese in lesbare Daten und
Symbolen in speziellen graphischen Bildern dar. Diese
Daten werden zur vorausschauenden Regelung genutzt.

Ein-/Ausschaltprogramm der Managementebene

23. Wiedereinschaltprogramm

Netzausfälle, auch bei defekter unterbrechungsfreier
Stromversorgung, dürfen nicht zum endgültigen
Stillstand der Leitzentralenfunktionalität führen.
Hinweis: Die Leitzentrale ist mit einer eigenen
"kleinen" USV auszurüsten. Die USV versorgt alle
Bauteile der MBE mit Strom für eine Zeit von 1 Stunde.
Nimmt die Leistung der USV ab, so ist die MBE geordnet
herunterzufahren.
Nach Spannungswiederkehr hat die betroffene redundante
Leitzentrale automatisch den Betrieb uneingeschränkt
wieder aufzunehmen, ohne dass zuvor manuelle Hilfen
gegeben werden müssen. Eine systeminterne Uhr muss
unabhängig von Spannungsausfällen weiterlaufen und wird
nach Hochlaufen der Leitzentrale automatisch mit der
DCF77 Funktionalität aktualisiert. Netzausfall und
Netzwiederkehr sind automatisch mit Datum- und
Zeitangabe zu protokollieren.
Das Netzwiederkehrprogramm muss folgende Aufgaben
automatisch ausführen können:
Laden aller Programme und Daten vom Externspeicher,
Wiederstart aller vor Netzausfall aktiven Programme,
Synchronisation des Programms zur
Lastspitzen-Begrenzung auf Messintervall-Beginn,
Wiederaufschalten der vor Netzausfall auf den
Farbsichtgeräten angezeigten Anlagenbilder,
Schalten aller Anlagen in den Schaltzustand, der gemäß
dem Zeitschaltprogramm zum Zeitpunkt der
Netzwiederkehr vorliegen soll.
Es muss vorwählbar sein, ob das Netzwiederkehrprogramm
das Zeitschaltprogramm bis zur aktuellen Uhrzeit unter
Berücksichtigung der Überlastbegrenzung im NEA-Fall:
- nach einem Neustart des Systems,
- nach einem Netzausfall,
- nach dem Setzen von Datum und Uhrzeit,
- nach einer Änderung des Wochenprogramms,
- nach einem zeitweiligen Ausfall einer oder mehrerer
Unterstationen.

24. Ausschaltfunktion

Das Abschalten eines Servers erfolgt über einen
entsprechenden Bediendialog. Ein Softwaremodul leitet
hierzu ein geregeltes Herunterfahren (shut down) des
Systems ein.
Dabei werden begonnene Aktionen noch auf die
kürzestmögliche Weise durchgeführt, evtl. veränderte
Datenbestände auf den Festplattenspeicher gerettet, die
Abschaltbereitschaft an die Abfahrkomponente gemeldet
und das System inaktiv geschaltet. Abschließend wird
der Shut Down des Betriebssystems eingeleitet, nach
dessen Beendigung die MBE ausgeschaltet werden darf.

Bedien- und Beobachtungsfunktionen

Druckfunktionalitäten

25.  Druckersteuerung

Es muss per Bediendialog vorwählbar sein, welches
Ereignis auf welchem Drucker protokolliert wird
(Mehrfachauswahl möglich) und auf welchen Druckern
Übersichts- und Parameterprotokolle
Alarm- und Störmeldelisten inkl. möglicher Logbuch
Eintragungen
Wartungsmeldungen
Ereignis- und Betriebszustandsmeldungen
Prüfprotokolle ( Systemdiagnose etc.)
Trenddarstellungen von Prozessdaten inkl. Lastgänge
Tabellen
Screenshots
auszugeben sind. Als Auswahlkriterien sind die
Datenpunktadresse, die Priorität der Meldungen und das
die Protokollierung auslösende Ereignis bzw. Programm
vorzusehen.
Über ein Konfigurationsmenü ist per Vorwahl die zu
verwendende Sprache der Klartextausgaben, mindestens
Englisch oder Deutsch, für jeden Drucker einzeln
vorwählbar.
Über diese Druckersteuerung muss es auch möglich sein,
bestimmte Meldungen außerhalb der normalen Arbeitszeit
auf einem zusätzlich extern installierten Drucker
auszugeben. Diese Meldungen müssen bei Bedarf mit
zusätzlichen erklärenden Texten und Hinweisen, wie auf
die Meldung zu reagieren ist, ergänzbar sein.
Die Druckausgabesteuerung muss auch das Drucken in eine
Datei zulassen. Die normalerweise auf die
Druckerschnittstelle ausgegebenen Daten werden dann in
eine Datei geschrieben, ggf. auch parallel zum Drucker,
sodass eine Protokolldatei erstellt werden kann.
Alle Drucker sind auf ihre Funktionsfähigkeit und auf
Papierende zu überwachen. Kann auf dem Drucker nicht
mehr protokolliert werden, so sind die für diesen
Drucker bestimmten Protokolle auf einem anderen, vorher
festgelegten Drucker, zusätzlich zu dessen sonstigen
Druckaufgaben mit auszudrucken.
Das Druckformat ist als Standard-Bedienfunktion
einstellbar und beinhaltet:
Anpassung von Papierbreite und -länge
Schriftbild als Normalschrift oder Schönschrift
Schriftgröße, Zeichengröße und Zeilendichte
Seitenformatierung mit Kopfzeile

26. Hardcopy Funktion

Das System muss in der Lage sein, den gerade sichtbaren
Bildschirminhalt auf einem im System frei definierbaren
Drucker auszugeben, oder als *.PDF Datei im System
abzuspeichern. Bei Schwarz/Weiß-Druckern bzw. bei
Umschaltung auf Graustufendruck wegen leeren
Farbkatuschen werden die Farben in Graustufen
umgesetzt.

27. Dokumentationsfunktion

Das System muss in der Lage sein, alle Parameter der
Programme der Management-Ebene auf Anforderung hin auf
Drucker bzw. in eine anzugebende Datei zu
dokumentieren. Desweiteren können die Funktionspläne,
Parameterlisten (feste und variable Grenzwerte,
Sollwerte, Zeiten, Zähler etc.) der
Automationssoftware, incl. zusätzlich erstellter
Textbausteinen, in DIN-gerechter Form auf Druckern des
Systems gedruckt werden. Durch diese vollautomatische
Dokumentation ist der Benutzer in der Lage seine
Anlagen-Beschreibung immer auf dem aktuellen Stand zu
halten.

28. Ereignisprotokoll

Kommende und gehende Meldungen, Rückmeldungen von
Schalthandlungen, Messwert-, Zählwert- und
Betriebszeitgrenzwertüberschreitungen sind in
Ereignisprotokollen auszugeben. Kommende und gehende
Ereignisse müssen durch besondere Kennzeichnung
(Klartext) unterschieden werden. Jeder Ausdruck muss
mit Uhrzeit, Adresse und Meldekategorie bzw. bei
Schalthandlungen mit Schaltrichtung erfolgen. Alle
Meldungen dürfen bei ihrem Kommen und Gehen nur jeweils
einmal automatisch ausgedruckt werden.
Dazu müssen vom Bediener frei vorwählbare Texte
(Ereignistexte, Logbuchfunktion) angegeben bzw. die mit
Erstinstallation vorliegenden Texte jederzeit geändert
werden können, die dem Personal ergänzende Anweisungen
geben. Dabei muss es möglich sein, über Zeitprogramm
oder bei nicht besetzter Leitwarte einem abgesetzten
Bedienplatz oder Drucker nur selektierte Meldungen und
Texte zuzuleiten.

29. Übersichtsprotokoll

Auf manuellen Anstoß hin, ausgelöst durch Zeit oder
Ereignisprogramme, müssen alle zur Zeit der Auslösung
anstehende Zustände eines Meldekriteriums oder einer
bestimmten Datenpunktart in Form von
Übersichtsprotokollen ausgegeben werden können.
Alle Übersichtsprotokolle müssen durch Vorgabe einer
Adressmaske auf bestimmte Adressbereiche beschränkbar
sein (z.B. alle Messwerte eines Gebäudes, alle
Datenpunkte einer Anlage).

30. Trendprotokoll

Es muss wahlweise die zyklische Protokollierung
vorwählbarer Adressen oder die Protokollierung der in
einer historischen Datenbank gespeicherten Werte auf
einen vorwählbaren Drucker ermöglicht werden. Dabei
sind mindestens 6 (bis 10) Parameter gleichzeitig (Sollwerte als auch Istwerte darstellbar) über
die Zeitachse nach freier Wahl ausgedruckt und auch
gespeichert darstellbar,
Länge bzw. Zeitdauer des Protokolls müssen vorwählbar
sein. Das Trendprotokoll muss zu jeder Protokollzeile
die zugehörige Uhrzeit (Stunden, Minuten) ausdrucken.
Die Kopfzeile des Protokolls muß die zugehörigen
Funktionsadressen und die Dimensionsangaben enthalten.
Die Trendprotokolle sollten weitere frei einstellbaren
Eigenschaften haben:
Darstellung der Prozesssignalkurven mit
unterschiedlichen Linienformen, sodass
SW/WS-Ausdrucke lesbar sind
Ausfüllen einzelner Hüllkurven, so dass einzelne
Signale hervorgehoben werden können.
Darstellung von Binärsignalzuständen in Form von
durchgehenden Linien  (Zustand 1/0)
Darstellung der X/Y-Koodinatenachsen inkl. Beschriftung
auf jedem einzelnen Ausdruck.
Nachbearbeitung, d.h. nachträgliche Kommentierung
einzelner Signalverläufe in der Trenddarstellung.
Der Trend ist generell auf der AS zu speichern und zu
führen. Bei einem Füllungsgrad von ca. 80% des auf der
AS zur Verfügung stehenden Trendspeichers werden die
Werte zur Speicherung an das MBE-System übertragen.

Graphische Darstellung

31. Anlagenbild-Editor

Mit einem interaktiven, vollgrafischen, vektoriellen
Anlagenbild-Editor müssen Anlagenbilder komfortabel
erstellt und dynamisiert werden können. Interaktiv
bedeutet, dass der Bediener den Editor im Dialog am
Bildschirm bedient und das Ergebnis seiner Eingaben
direkt beobachten und gegebenenfalls solange
modifizieren kann, bis es seinen Vorstellungen
entspricht.
Vollgrafisch bedeutet, dass alle Elemente eines
Anlagenbildes frei im Gestaltungsbereich abgelegt
werden können. Vektoriell bedeutet, dass alle Elemente
intern mit Hilfe von Vektoren erzeugt werden. Damit
sind sie in Dimension, Position und Eigenschaften
veränderbar.
Grafische Objekte wie Linien, Rechtecke, Kreise, etc.
und auch komplexe Gebilde wie z.B. Polygone oder auch
Rahmen mit Photoinhalten bzw. Einblendung realer
Live-Bilder einer Wetterkamera an der Wetterstation der
Liegenschaft, incl. ihrer aus dem Prozess zu
dynamisierenden Bildinformationen, können bearbeitet
werden. Alle Objekte sind unter Wahrung ihrer
Proportionen in der Größe frei veränderbar. In
Abhängigkeit von den aktuellen Prozesszuständen und
-werten können sich die erstellten grafischen Objekte
in Farbe und/oder Gestalt ändern.
Die in den Anlagenbildern eingesetzten Graphiksymbole
(komplexe Gebilde aus Objekten) sind in einer
Referenzdatenbank zu führen, d.h. eine Änderung im
Referenzsymbol wirkt sich automatisch auf alle
Anlagenbilder aktualisierend aus.
Für die Erstellung der Objekte stehen folgende
Grundelemente zur Verfügung:
- Linien mit mehreren einstellbaren Breiten
- Rechtecke und Quadrate
- Polygone
- Kreise
- Bögen
- Ellipsen
- elliptische Bögen
- statische und dynamische Texte mit mindestens 6
einstellbaren Schriftgrößen und mindestens 2
- Schriftarten (Truetype)
- Rahmen für Darstellung von Bildinformationen wie Photos
Für grafische Objekte stehen außerdem mehrere
Füllmuster, wahlweise opak oder transparent und 16
Grundfarben, jeweils für Vorder- und Hintergrund
getrennt definierbar, zur Verfügung. Die Palette der 16
Grundfarben wird vom Benutzer aus mind. 256 Farben frei
zusammengestellt, in bis zu 10 Farbpaletten-Speichern
abgelegt und kann jederzeit wieder abgerufen werden.
Durch die Kombination von Vorder- und Hintergrundfarbe
mit den Füllmustern lassen sich darüber hinaus nahezu
beliebig viele weitere Effekte erzielen. Der
Bildschirmausschnitt kann für die grafische Bearbeitung
kaskadenartig gezoomt werden. Bereits erstellte Objekte
können nachträglich geändert werden.
Für die Bearbeitung von Anlagenbildern stehen
mindestens folgende Funktionen zur Verfügung:
- Bewegen
- Übereinanderlegen
- Kopieren
- Rotieren
- Löschen und Skalieren von Objekten oder
Objektgruppen.
Zusätzlich verfügt der Grafik-Editor über Funktionen
wie:
Einschaltbares Fangraster
Tastaturfunktionen auf Maustasten legbar
Tastenbelegung Funktionstasten frei einstellbar
Einstellbares Koordinatensystem
Einstellbare Doppelklick-Geschwindigkeit
Grafische Objekte können aus einem Symbolkatalog, mit
Standard-Symbolen nach DIN EN 16484 und deren
normativen Verweisen oder mit davon abgeleiteten eigen
erstellten Objekten (Blockbildung), ausgewählt und nach
Belieben im Anlagenbild verwendet werden. Fremdgrafiken
können von den gängigen Formaten importiert werden.
Größere Anlagen (z.B. komplette Heizzentralen) müssen
als Großbild dargestellt werden können. Anlagenteile
werden auf dem Bildschirm als Bildausschnitte
dargestellt. Anschlussbilder werden über
"Bedien-Buttons" z.B. Pfeiltasten abgerufen.
Reaktionsbilder, Quellenprogramme der Bilder und
Makrosymbol-Charaktersatz müssen auf einem Farbdrucker
dargestellt werden können.
Die erstellten Anlagenbilder müssen ohne weitere
Arbeiten direkt in die Oberfläche des Laptops
übernommen werden können. Ein Scrollen auf der
Oberfläche des Laptops darf hierdurch nicht notwendig
werden.

32. Aktiver Graphikbetrieb

Alle Informationen müssen mit den momentanen Zuständen
im Bild eingeblendet und aktualisiert werden. Max. 400
dynamische Einblendungen müssen gleichzeitig im Bild
dargestellt werden können. Die Aktualisierung muss
ereignisgesteuert (eventorientiert, change of value -
COV) erfolgen.
Alle Schalt- und Stellbefehle sowie alle im Anlagenbild
aktuell angezeigten Parameter müssen direkt im
aktualisierten Anlagenbild änderbar sein. Dabei muss
die Bedienerhandlung einen direkten Zugriff auf den
Aktualisierungskanal ermöglichen können. Jedem Bild
müssen individuell Zugriffsebene und Bedienerschlüssel
zugeordnet werden können.

33. Trenddarstellung in Linien- und Balkendiagrammen

Es muss möglich sein, den zeitlichen Verlauf
verschiedener Funktionsadressen (Meldungen, Messwerte,
Zählwerte und Sollwerte) gleichzeitig als Liniendiagramme auf einem
Farbsichtgerät darzustellen. Die anzuzeigenden Werte
müssen wahlweise entweder zyklisch über die
Automationsstationen erfasst und angezeigt werden oder
sind der historischen Datenbank zu entnehmen und
anzuzeigen. Die zeitlich Auflösung einer
Trenddarstellung muss dabei frei auswählbar sein
zwischen mindestens 1 Stunde (mit z.B. 120 Wertepaare,
d.h. alle 30 sec. 1 Messwert) und maximal 1 Jahr mit
den x-Koordinaten Einheiten Monat, Woche, Tag, Stunde,
Minute, Sekunde. (mögliche frei wählbare minimale
Spreizung der am Bildschirm anzeigbaren Zeitachse
0-100% entsprechen 15 Sekunden bis 31 Tage/ 1 Jahr)
Die Diagramme können als Minitrendfenster parallel zu
anderen Bildschirminhalten angezeigt werden.
Für jeden Datenpunkt muss bei der Liniendarstellung die
Lage des Nullpunktes und die maximale Ausdehnung in
y-Richtung getrennt vereinbar sein. Ferner muss eine
Spreizung der Liniendiagramme in x-Richtung möglich
sein.
Eine Linealfunktion muss ermöglichen, dass die x- oder
y- Werte für den mit dem Lineal bezeichneten
Schnittpunkt als Wertepaare ausgegeben werden können
(z.B. Schnittpunkt x,y einer Kurve y=f(x) mit Lineal
x=const.).
Bei Spreizungen sind die einzelnen Datenpunkte
automatisch durch Geradenstücke oder wählbar auch durch
Spline-Interpolation miteinander zu verbinden, damit
ein durchgehender Linienzug entsteht. Es muß ferner
möglich sein, Messwerte oder Zählwerte als
Balkendiagramme und in Listenform darzustellen.

Datenbankfunktionen

34. Kurzzeit-Speicherung/Prozessabbild

Bei der ereignisorientierten Speicherung
(Historisierung) werden Zustandsänderungen von der
unterlagerten Automationsebene an den Server der
Managementebene übertragen. Bei werteorientierten
Größen (z.B. Messwerte) werden die Zustandsänderungen
(COV  change of value) durch Schwellwertverfahren
gebildet (Hysterese einstellbar). COV ist mit dem Betreiber/Bauherren abzustimmen.
Diese müssen ereignisorientiert in entsprechende Listen
oder Tabellen gespeichert werden können. Aus diesen
Tabellen müssen die Daten selektiv ausgewertet und
aufgelistet werden können. Hierzu stehen einerseits
vordefinierte, als auch menü- und dialoggeführte
Datenbankabfragen zur Verfügung.
Die Speicherung ist für einen vorgebbaren Zeitraum bzw.
Speichertiefe für z.B. Analyseaufgaben durchzuführen.
Danach werden die jeweils ältesten Daten wieder
sukzessive überschrieben (Ringspeicher).

35. Ereignisliste

Im System auftretende und gehende
Betriebs-/Zustandsmeldungen werden in einer Tabelle
gespeichert. Kategorie und Zeitpunkt (hh:mm:ss,
TT.MM.JJJJ) der Zustandsänderung sind festzuhalten.

36. Störungsliste

Im System auftretende Störungsmeldungen wie z.B. die
Störung einer Anlage oder eines Aggregates werden in
einem Archiv gespeichert. Kategorie und Zeitpunkt
(hh:mm:ss, TT.MM.JJJJ) der Störung sind festgehalten.
Bei bereits behobenen Störungen sind Beginn, Ende und
Zeitdauer einer Störung ablesbar.
Quittierte Störmeldungen werden kenntlich gemacht.
Ausserdem muss dynamisierten Störmeldungen und Alarmen
ein aktiver Link (z.B. Popup Window mit Cursor zu
öffnen) zugeordnet werden, aus dem für schwerwiegende
Betriebsstörungen und im Gefahrfall weiterführende
Informationen hinterlegt sind und über z.B. einen Link
elektronische Bestandsunterlagen, Ersatzteiliste,
wichtige Anlagendaten, Kontaktadressen externer Service
Provider und ein Reaktionsplan abgerufen werden können.

37. Logbuch

Im Logbuch werden Bedieneingriffe und der Name des
zugehörigen Benutzers mit Kategorie und Zeitpunkt
(hh:mm:ss, TT.MM.JJJJ) der Zustandsänderung
festgehalten. Logbucheinträge sind Logins/Logouts bei
Benutzeran- und -abmeldung, das Ändern von Parametern
eines Objektes und Systemvorkommnisse wie Stromausfall
etc.. Der Benutzername ist jeweils als Bezug angegeben.
Im Logbuchprotokoll werden alle Logbucheinträge in
Listenform dargestellt. Störmeldungen und Alarmen muss
mit Eingang der Meldung ein Kommentar
(Erledigungsvermerk, eingeleitete Aktion) angehängt
werden können.

38. Langzeitspeicherung/Datenbanksystem

Alle Messwerte und Betriebsdaten müssen über einen
Zeitraum von mind. 2 1/2 Jahren im System (nicht
flüchtigen Festplattenspeicher) mit sofortigem Zugriff
gespeichert werden können (= Kapazität des
Massenspeichers, nicht der Archivierung). Dabei muss
jede Zustandsänderung erfasst werden, bei analogen
Werten muss eine Hysterese eingegeben werden können
(z.B. 0,5 K).
Für die Verwaltung von Projektierungsdaten und
Langzeit-Prozessdaten der Betriebstechnik ist für die
beschriebenen Auswerte-, Statistik- und Grafikfunktionen
am Server ein Datenbank-Management-System vorzusehen.
Dieses stellt durch entsprechende Mechanismen die
Datenintegrität und -konsistenz, auch bei verteilten
Datenbanken in einem Netzwerk sicher. Die Datenbank ist
reorganisationsfrei und ermöglicht bei Einsatz mehrerer
Server eine netzwerkweite Online-Datensicherung.
Für die gebräuchlichsten, branchenüblichen Auswertungen
stehen vordefinierte Menü-Dialoge zur Verfügung.
Darüber hinaus können menü- und dialoggeführte
beliebige benutzerspezifische Datenbankanfragen
formuliert und abgespeichert werden.
Es müssen sämtliche im System verfügbaren Prozessdaten
aus der Langzeitspeicherung der Datenbank archiviert
werden können.
Bei der Erfassung und Abspeicherung von Prozessdaten
ist eine frei vorwählbare, auf den einzelnen Wert
bezogene Zykluszeit vorzusehen. Der Umfang der zu
speichernden Daten sowie der Zeitraum der Abspeicherung
muss unbegrenzt und frei wählbar sein. Der Umfang darf
nur durch die Kapazität des Massenspeichers begrenzt
werden.
Rechtzeitig vor der Vollauslastung des Speichermediums
muss eine Warnmeldung an das System abgesetzt werden.

39. Datenin- und -export
Alle Daten, die in Tabellen der Datenbank vorliegen,
müssen im datenbankeigenen Format und mind. im
CSV-Format (ASCII-Format zum direkten Einlesen und
Weiterverarbeiten in Tabellenkalkulationsprogrammen)
auf externe Datenträger durch Beschreiben im eigenen
System gesichert werden können, ohne die Datenbasis des
Systems zu verändern (keine Archivierung sondern
Möglichkeit zur externen Auswertung).
Für ein externes Facility-Management-System sind aus
der systemeigenen Datenbank periodisch frei über
Filterfunktionen zusammenstellbare Datensatzumfänge zu
generieren und an dieses über das TCP/IP Protokoll mit
den Mechanismen des OPC Standards in der Anwenderebene
über eine Ethernetschnittstelle IEEE 802.3 zu
übertragen. Ebenfalls muss es möglich sein, bestimmte
Einzelwerte über ereignisgesteuerte Funktion zu
übertragen. Der zu kalkulierende Datenumfang muss
mindestens 40% der gesamten Funktionsadressen des
Systems über einem Aufzeichnungszeitraum von mindestens
einem Jahr zur Übertragung in unterschiedlichen
Datenexport Protokollen beinhalten.

Auswerte- und Statistikfunktionen

Prozessdatenauswertung

40. Rechenwerte

Größen, die durch direkte Messung nur aufwendig
erfassbar sind (z.B. Wirkungsgrade oder andere
Kenngrößen für eine Kostenrechnung), können aus anderen
Größen rechnerisch ermittelt werden. Ein Rechenwert
muss aus mehreren Anweisungen, die aus Rechenoperation
und Zuweisungen bestehen, gebildet werden können. Als
Operanden können alle echten als auch alle virtuellen
Informationspunkte sowie Konstanten dienen.
Rechenwerte sind virtuelle Informationspunkte. Sie
können wie normale Prozessinformationspunkte im System
weiterverarbeitet und überwacht werden.
Die Erstellung und Änderung der Rechenvorschrift
erfolgt online und interaktiv über Bediendialoge. Die
Verwendung und Darstellung der Werte erfolgt in ihren
physikalischen Größen (z.B. 200 kW, 20,3 A).
Für die Überprüfung der Rechenwerte und
Rechenvorschriften sind umfangreiche Testfunktionen im
System vorhanden und während des
Funktionstests/der Inbetriebnahmen bei Errichtung
einzusetzen, um Funktionsnachweise erbringen zu können.

41. Tabellenkalkulation

Das System verfügt über eine Datenschnittstelle zu MS
Office Anwendungen wie Excel bzw. Access.
Auf den Bedienstationen ist das MS Office Professionell Paket
(aktuelle Version) zu installieren.

42. Gleitendes Schalten / Regleradaption

Die Einstellung der Funktionen für gleitendes Schalten,
adaptives Verhalten etc. kann anhand von Diagrammen
(Kurven, Kennlinien) überprüft und korrigiert werden.
Geeignete Korrekturen können gegebenenfalls anhand der
im Diagramm dynamisch angezeigten Werte eingeleitet
werden. Dazu muß die Anzeige fortlaufend erfolgen und
die Werte dynamisch aktualisiert werden, ohne daß dazu
ein Bildwechsel erforderlich ist.

43. Software Netzwerk

Die Software ermöglicht den Datentransfer im
Ethernet-Netzwerk. Sämtliche Netzwerkbedienterminals,
Netzwerkdrucker, Automationsstationen müssen durch
geeignete Software und Treiber den Datenverkehr
aufbauen können.
Weiterhin muss die Netzwerksoftware die Unterstützung
der allgemeinen und speziellen Software im Leitsystem
im Datenverbund über die gesamte Managementebene sowie
der Automationsebene (Informationsschwerpunkte und
Raumautomation) ermöglichen. Die Netzwerksoftware ist
auf den Netzwerkserver fachgerecht und optimiert zu
installieren.
Sämtliche Betriebsmodi sind mit der installierten
Software nach einem abgestimmten Prüfplan
durchzufahren. Das Ergebnis ist in Mess- und
Prüfprotokollen zu dokumentieren. Hierzu ist auch ein
bereichsbezogener und ein die gesamte Liegenschaft
umfassender ("Black Building Test") Spannungsausfall
zu realisieren um zu sehen, ob das System selbsttätig
hochfährt und alle wichtigen Datentransfers autark
aufbaut und durchführt.
Die installierten Treiber müssen auf die
Leitsystemsoftware abgestimmt und mit dem Prüfergebnis
"fehlerfrei" getestet worden sein. Die
Netzwerkgeschwindigkeit muss für die Haupt- und
Subsysteme im optimalen Bereich liegen.
Die Lizenz ist auf die angegebenen Netzwerkteilnehmer
auszurichten. Updates sind während der
Gewährleistungszeit dem Bauherrn kostenfrei zur
Verfügung zu stellen. Nach der Gewährleistungszeit sind dem Bauherrn neue Updateversionen anzubieten und
gegebenfalls mit weiterer Optimierung des bestehenden
Systems zu installieren. Mindestens ist für die
Systemlebensdauer (>18 Jahre) ein garantierter Support
für Systempflege der Hardware und Software durch den
Hersteller und Lieferanten sicherzustellen und
darzulegen.
Als Netzwerk der Managementebene und der
Automationsebene ist ein Ethernet nach IEEE802.3 mit
dem Protokoll TCP/IP zwingend vorgeschrieben.
Die komplette Software (Erweiterungen) für die
Anlagenbedienung ist als Entwicklerlizenz auf CD-ROM zu
übergeben.
Software/ Dienstleistung
Hinweis:
Die Inbetriebnahme- und Ingenieurdienstleistungen
einschl. Software und Lizenzerweiterungen der
MSR-/DDC-Anlagen sind Bestandteil der
Dienstleistungspositionen.
Es sind alle für eine komplette, betriebsfertige Anlage
zu erbringenden Dienstleistungen zu kalkulieren und zu
berücksichtigen.
Alle vorher beschriebenen Funktionen der Anlage müssen
gewährleistet sein. Hierzu notwendige Parametrierungen,
Einstellungen, Zeichnungen usw. sind vollumfänglich und
komplett anzubieten.

**1.1.10 MBE-Zentralrechner**
*** gemäß Ausführungsbeschreibung 1
MBE-Zentralrechner
Der Computer muss Echtzeit- und Multi-Task-Verarbeitung gewährleisten.

Der Computer muss zur vollumfänglichen Bedienung aller Anlagen der MBE-Software in der Lage sein.

Der Arbeitsspeicher muss für den geforderten Daten- und Programmumfang mit ausreichender Reserve (mind 30 %) ausgelegt sein jedoch mind. den Nachfolgenden Anforderungen entsprechen. Eine Erweiterung des Arbeitsspeichers muss durch Hinzustecken von Speicherprints in vorhandene Reservepositionen möglich sein.

Das Gehäuse muss großzügig belüftet und geräuschgedämmt sein und die Vorgaben nach gültiger Arbeitsstättenrichtlinie sind einzuhalten.

Gefordert ist ein leistungsfähiger Rechner moderner Technologie, ausgelegt für die beschriebenen Anforderungen.
Folgende Mindestanforderungen sind zu erfüllen:

Netzanschluß: 230 V / 50 Hz
Netzteil:  2 Netzteile (Redundant)
Umgebungstemperatur: 15° C bis 35° C
Umgebungsfeuchte: 10 % bis 80 % r.F. (nicht kondensierend)
Lautstärke:  max. 35 dB(A)
Prozessortyp: min. Intel Core i9
Taktfrequenz: min. 3,7 GHz
Arbeitsspeicher: min. 16 GB x 2, DDR4
Festplatten: SSD-Festplatte
Anschluss:  RAID 5; Hot Plug; Hot Spare
Netzwerkkarte: Ethernet, Autosense 10/100/1000 Mbps
Grafikkarte für den Anschluss von 2 Monitoren geeignet
DVD-ROM Laufwerk (R/W)
Sicherungslaufband inkl. Sicherungsbänder für einen wöchentlichen Sicherungszyklus.
Inklusive Web-Server

Der Rechner muß für eine Verarbeitung der nachfolgend aufgeführten MBE Software für einen Datenpunktaufwand für bis zu 2.000 Hardware Datenpunkte ausreichend sein. Die notwendigen Softwaredatenpunkte sind systemspezifisch und vom AN selbst zu berücksichtigen.

Zudem muss es möglich sein, folgende Schnittstellen nachzurüsten:

- BACnet Schnittstelle für ca. 630 Datenpunkte
- BACnet Schnittstelle für ca. 240 Datenpunkte
- BACnet Schnittstelle für ca. 781 Datenpunkte

Wird durch herstellerbezogene Gründe zusätzliche Hardware benötigt, so ist diese einzukalkulieren. Sind weitere Rechnereinheiten notwendig so sind diese ebenfalls nach den vorbeschriebenen Anforderungen zu liefern und in diese Position einzukalkulieren.

Benötigt der Bieter mehr als eine Rechnereinheit, so ist die umfangreichere PC-Technik zudem in einem zusätzlichen 19" Komponenten-Schrank unter zu bringen.

Incl. Maus und Tastatur
Menge: 1,000 St
DIN276_06: 483
Kostengruppe DIN 276 2018-12: 483

**1.1.20 Monitor**
*** gemäß Ausführungsbeschreibung 1
Monitor

Ausführung als LED-Breitbild-Flachbildschirm.

Bildschirmgröße: min. 24"
Auflösung: min. 1920x1080
Reaktionszeit: max. 5 ms
Kontrast: min. 1:500

Desweiteren müssen sämtliche für einen Anschluss und kontinuierlichen Betrieb notwendigen Bauteile und Leistungen enthalten sein.
Menge: 2,000 St
DIN276_06: 483
Kostengruppe DIN 276 2018-12: 483

**1.1.30 Farblaserdrucker**
*** gemäß Ausführungsbeschreibung 1
Farblaserdrucker

inkl. 10BaseT/100BaseTX Printserver und Grundausstattung an Betriebsmitteln (2500 Blatt Papier im DIN A4 Format und 1 Reserve-Satz Tonerpatronen).

Hardwaremindesteigenschaften:

- Druckgeschwindigkeit Farbe: min. 12 Seiten/Minute
- Druckgeschwindigkeit S/W: min. 16 Seiten/Minute
- Druckauflösung: min. 600x600 dpi phys.
- Rechnerische Farbverfeinerung für Bilder
- Speicher: min. 128 MByte RAM
- Papierschachtkapazität: min. 250 Blatt A4
- Printserver inkl. Managementsoftware
Menge: 1,000 St
DIN276_06: 483
Kostengruppe DIN 276 2018-12: 483

**1.1.40 Unterbrechungsfreie Stromversorgung Managementebene**
*** gemäß Ausführungsbeschreibung 1
Unterbrechungsfreie Stromversorgung Managementebene

Um einen unterbrechungsfreien Betrieb sämtlicher Geräte der Managementebene jederzeit zu gewährleisten, ist eine unterbrechungsfreie Stromversorgung vorzusehen.
Zusätzlich ist ein Überspannungsschutz einzuschließen.

Anforderungen:

- Online Funktionsprinzip für eine verzögerungsfreie
  Netzversorgung bei Unterspannung
- Optische und akustische Anzeige des Betriebszustandes
- LAN-Schnittstelle zum Computer des Leitsystems
  für die softwareseitige Überwachung sämtlicher
  USV-Funktionen wie Online, Batterie-Bypassbetrieb,
  Spannungsverhältnisse von Eingang/Ausgang und
  Batterien, Shut-Down der USV
- der Betrieb der oben beschriebenen Funktionen der
  Schnittstelle ist über die entsprechende Software
  zu garantieren; inkl. betriebsbereiter Installation
- Protokollierung von Fehlerzuständen der letzten 200
  Ereignisse
- Wartungsfreie, auslaufsichere, abgedichtete Bleisäurebatterie mit Elektrolyt
- Funkentstört nach VDE 0871
- Mikroprozessorsteuerung
- kontinuierliche Durchführung eines Selbsttestes,
  akustische und optische Alamierung bei Übertemperatur
  von kritischen USV-Komponenten
-Montage in 19" Rahmen

Die USV besteht aus einer vollgekapselten und wartungsfreien Batterie, Wechselrichter, Ladeeinrichtung, Tiefentladeschutz, Bereitschafts- und Parallelbetrieb, Bypaß und sämtlichem Anschlusszubehör.

Ausgangsform: Sinuswelle
Eingangsfrequenz: 43 bis 58 Hz
Netzanschluß: 140 V bis 275 V
Ausgangsspannung: 230 VAC
Spannungstoleranz (statisch):  +/- 1%
Spannungstoleranz (dynamisch): +/- 3%
Klirrfaktor bei linearer Last:  < 2%
Klirrfaktor bei nicht linearer Last: < 5%

Ausgangsfrequenz: 50 Hz
Überbrückungszeit mind.: 1 h
Spannungsspitzendämpfung: 250:1
Geräuschabgabe: max. 35db(A) (DIN 45630)

Die Leistung der USV ist vom Bieter anhand der angebotenen Hardware selbstständig zu ermitteln. Die gesamte MBE incl. Server; Bedienstationen; Netzwerk usw. müssen für einen Zeitraum von mind. 1 h vollumfänglich Betriebsbereit sein.
Menge: 1,000 St
DIN276_06: 483
Kostengruppe DIN 276 2018-12: 483

**1.1.50 PC-Funkuhr**
*** gemäß Ausführungsbeschreibung 1
PC-Funkuhr

DCF 77 gesteuerte Uhrensteckkarte, welche im MBE-Rechner bzw. im Netzwerkserver betriebsbereit zu installieren ist.

Bestehend aus:

- DCF 77 Empfangseinrichtung; eine externe Zusatzantenne für schlechten Empfang am MBE-Rechner
  muss einkalkuliert werden, ggf. externes Zusatzgerät.
- Vollständige Software zum Betrieb der Uhrenfunktion
  sowie zur automatischen Übertragung und Synchronisation aller angeschlossenen Einheiten wie z.B.
  Bedienplätze, diverser Software auf Server und
  DDC-Automationsstationen.
- automatische Sommer-/Winterumschaltung.
- Erfassung von Stunden, Minuten, Sekunden, Wochentag, Datum.
- Akku zur Sicherung der elektrischen Gangreserve
- mind. 2 zusätzliche Anschlussmöglichkeiten für
  andere Geräte
- Senderausfallüberwachung mit Notuhr

Lieferung inkl. aller benötigten Zubehörteile und entsprechend langer Kabel.

Genauigkeit mind.:  +/- 1 s
Gangreserve mind.:  3 Tage
Synchronisationszeit:  max. 2 Min.
Menge: 1,000 St
DIN276_06: 483
Kostengruppe DIN 276 2018-12: 483

**1.1.60 Alarmweitermeldung**
*** gemäß Ausführungsbeschreibung 1
Alarmweitermeldung

Alarmweitermeldung für selektierte Alarmmeldungen aus dem angeschlossenen MBE-System über Mobilfunknetz (D1, D2, E-Plus, usw.) oder City-Ruf für bis zu 40 Rufziele. Im Lieferumfang der Alarmweitermeldungen sind zwei Smartphonegeräte enthalten und durch den Bieter zu kalkulieren.
- 8 Rufziele für Telefax-Meldungen
- 8 Rufziele für Cityruf-Tonmeldungen
- 8 Rufziele für Cityruf-Numerikmeldungen
  (16 Zeichen je Meldung)
- 8 Rufziele für Cityruf- Alphanumerikmeldungen
  (80 Zeichen je Meldung)
- 8 Rufziele für Mobilfunk (D1, D2 usw.) SMS
  (160 Zeichen je Meldung)

Das System muss auf eine Quittierung des angewählten Gerätes warten.
Erfolgt diese nicht, muss automatisch ein weiterer Versuch erfolgen. Bis zu 5 mal. Danach muss der nächste angewählt werden.
Als Tisch oder Einbaugerät zum Anschluss an die angebotene Leitzentrale, inkl. Anschluss- und Kleinmaterial.
Betriebsfertig aufgestellt und in Betrieb genommen.
Im Lieferumfang der Alarmweitermeldungsanlage sind zwei Smartphonegeräte enthalten und durch den Bieter zu kalkulieren.
Die Geräte sollten den aktuellen Stand der Technik zum Zeitpunkt der Lieferung darstellen.
Der zugehörige Internet-Provider mit Sim-Karte wird durch den AG bereitgestellt.
Menge: 1,000 St
DIN276_06: 483
Kostengruppe DIN 276 2018-12: 483

**1.1.70 Tragbares Servicegerät**
*** gemäß Ausführungsbeschreibung 1
Tragbares Servicegerät

Das Servicegerät gestattet die gesamte Programmierung, Parametrierung und Bedienung der Automationsstation. Das Servicegerät kann als externe Einheit angeschlossen werden. Zur Simulation des Programmablaufes sind Testfunktionen vorhanden, die an einen Drucker ausgegeben werden können. Für das Servicegerät muss eine Schnittstelle zur Verfügung stehen. Einschließlich Netz-/Ladegerät.

Monitor: mind. 15,4" Wide Screen mit LED
Mobil-Prozessor: mind. Dual Core 2,93 MHz; 1066 Mhz: 6 MB
Festplatte: mind. 160 GB
Opt. Laufwerk: DVD-R/-RW
Arbeitsspeicher: mind. 4 GB
Schnittstellen: USB2, PC-Card, Modem passend zum Server, FastEthernet
Akku: Lithium-Ionen, für mind. 2 Stunden
netzunabhängiges Arbeiten.
Grafikspeicher: 256 MB

komplett mit Tasche inkl. Einweisung des Betriebspersonals in die Benutzung.
Menge: 1,000 St
DIN276_06: 483
Kostengruppe DIN 276 2018-12: 483

**1.1.80 Server-Lizenz**
*** gemäß Ausführungsbeschreibung 1
Server-Lizenz

Lizenz für MBE-Grundsoftware als Netzwerk-Node nutzbar, incl. allen zum Betrieb, Wartungs- und Störungsmanagement notwendigen Softwaretools, gleichlautend für alle Subsysteme wie BACnet, OPC.
- Unterstützung aller Software-Tasks und
  Server-Funktionen, inkl. Bedienung.
- I/O-Kommunikation, Trend, Report, Visualisierung und
  Alarm.
- Virenschutzprogramme, Datensicherungssoftware
- Serverbetriebssystem

Anzahl der unterstützten physikalischen Datenpunkte:
2.000 DP inkl. der in den Vorbemerkungen aufgeführten Funktionalitäten.

Achtung - Die MBE-Software ist auf eine spätere Lizenzerweiterung von bis zu 5.000 DP auszulegen bzw. muß diese Erweiterungsmöglichkeit bieten.
Der Bieter hat mit Angebobtsabgabe oder auf Anfrage des Bauherren hierüber einen Nachweis vorzulegen.

Lieferung, Installation, Inbetriebnahme und Dokumentation.
Menge: 1,000 St
DIN276_06: 483
Kostengruppe DIN 276 2018-12: 483

**1.1.90 Deutsche System-Software**
*** gemäß Ausführungsbeschreibung 1
Deutsche System-Softwar

Jeweils aktuelle Versionen, bestehend mindestens aus:
- Betriebssystem
- Systempflegesoftware inkl. Virenscansoftware mit
  Aktualisierungslieferungen für Zeitraum der Gewährleistung
- Firewall-Software
- Imaging-Software
- Remote-Access-Software
- Virenschutzprogramm
Software funktionsfähig installieren auf allen
der MBE zugehörigen Rechnern.
Menge: 1,000 St
DIN276_06: 483
Kostengruppe DIN 276 2018-12: 483

**1.1.100 Betriebstagebuch Badetechnische Anlagen**
*** gemäß Ausführungsbeschreibung 1
Betriebstagebuch Badetechnische Anlagen

Das Betriebstagebuch für Schwimmbäder zeichnet
nach DIN 19643-1 geforderte Messwerte auf und historisiert die Messwerte.
Die aufgezeichneten Messwerte werden in aufbereiteten
Tagesübersichten dargestellt. Es muss auch die Möglichkeit bestehen, manuelle Daten einzugeben, sowie die automatisch aufgezeichneten Werte zu korrigieren.
Aufgezeichnete Messwerte sind jederzeit abrufbar und
ermöglichen so eine fortlaufende Kontrolle der
Betriebsdaten.
Zum Ausdrucken der aufgezeichneten Betriebsdaten steht
ein Vordruck zur Verfügung.
Das zur Datensicherung verwendete Dateiformat erlaubt
es dem Nutzer auch mit einem
Tabellenkalkulationsprogramm ein eigenes Protokoll oder
eine auf die lokalen Bedingungen zugeschnittene
Datenbank zu erstellen.
Menge: 1,000 St
Kostengruppe DIN 276 2018-12: 483

**1.1.110 Softwaremodul Energie-/Betriebskostenmanagement**
*** gemäß Ausführungsbeschreibung 1
Softwaremodul Energie-/Betriebskostenmanagement

Das Moduldient zur Erfassung, Vergleich, Analyse und Benachrichtigung aller kostenrelevanten Verbräuche der Anlagen.
Hierbei werden die Verbräuche von Wasser, Wärmeenergie, elektrischer Energie, Chemikalien etc. mittels Zählereingängen oder manuellen Eingaben erfasst.
Diese Zählerwerte werden mit den beim Betreiber bekannten Verbrauchsvorgaben und Stoffkosten verknüpft und ausgewertet.
Die Auswertungsalgorithmen ermöglichen die entsprechenden Mittelwertbildungen und Auswertungen um die Verbräuche zu beurteilen.
Es müssen für alle Verbräuche Grenzwerte und Zeiträume eingegeben werden können.
Überschreitungen und Verbrauchsspitzen werden mittels eines - vom Betreiber selbst zu konfigurierenden Aktionseditors - visuell und mittels Benachrichtigung (E-mail) angezeigt werden.
In einem Übersichtsbild sind alle Anlagenteile aufgeführt und mittels farblicher Anzeige kann erkannt werden, ob die Betriebskosten in einem Anlagenteil unerwartet hoch sind.
Detaillierte Kurven und die Zuordnung der Kosten erleichtern die Auswertung und die Optimierung der Anlage, sowie die Senkung der Betriebskosten.
Menge: 1,000 St
Kostengruppe DIN 276 2018-12: 483

**1.1.120 Generieren von Bildern**
*** gemäß Ausführungsbeschreibung 1
Generieren von Bildern

Erstellen von genehmigten Anlagenbildern mit dynamischen Einblendungen nach DIN 19227. Grundlagen für die Kalkulation sind die beigefügten Regelschemata und Informationpunktlisten mit den darin festgelegten Funktionen inkl. Bedienerführung Zuordnung der Benutzeradressen, Austesten der abgespeicherten Anlagenbilder, Kontrolle der Funktionen bis zur Feldebene.
Es muss möglich sein, aus einem Anlagenbild direkt über die über- od. untergeordneten Versorgungsanlagenbilder anzuwählen. Zum schnellen Wechsel zwischen mehreren Bildern muss eine Zwischenspeicherung von mind. 5 Bildern möglich sein.
Bildwechsel über Anklicken eines hierfür erstellten Symbols. Für die Brandschutzklappen sind Grundrisse mit eingezeichneten Brandschutzklappen zu erstellen und zu dynamisieren. Es sind Anlagenübersichten für die einzelnen Gewerke anzulegen.

Alle für die MBE notwendigen Dienstleistungen zum vollumfänglichen MBE Betrieb wie zum Beispiel Anlegen von Prozessanbindungen, Tabellen, Trendprotokollen, Zeitprogrammen, logische Berechnungen usw. sind in die Anlagenbilder vollumfänglich einzukalkulieren. Die Kalkulation hat anhand der systemspezifischen Erfordernissen bzw. der beiliegenden Regelschemata bzw. Datenpunktlisten zu erfolgen.

Die Anlagenbilder sind mit dem Betreiber/Bauherren abzustimmen.
Menge: 80,000 St
DIN276_06: 483
Kostengruppe DIN 276 2018-12: 483

**1.1.130 Automatisches Wahlgerät (Awag)**
*** gemäß Ausführungsbeschreibung 1
Automatisches Wahlgerät (Awag)

zur Alarmweitermeldung über pot.freie Kontakte der Automationsstationen werden bis zu vier Meldeprioritäten ausgegeben und über das Awag per SMS, E-Mail oder Anruf weitergeleitet. Es muss eine Meldekette von bis zu 4 Rufnummern aufgebaut werden können. Erfolgt von der ersten Rufnummer keine Quittierung, so muss die zweite angewählt werden usw.

Das Awag muss für Schaltschrankmontagen ausgelegt sein. Die Meldelinien sind drahtbruchsicher auszulegen.

Meldungsart: Der zu übertragende Text muss Datum und Uhrzeit enthalten, sowie als Freitext zu definieren sein.  Übertragung per SMS, Fax, E-mail oder Anruf über Festnetz-/Mobilfunk

Spannungsversorgung: Anschluss an 230V, sollte hierfür ein Netzteil notwendig sein, ist dieses bei der Kalkulation des Einheitspreises zu berücksichtigen.

Das Gerät muß auch nach Spannungsabfall mindestens 30 min. aktiv bleiben und die Störung weiterleiten.

incl. Kleinmaterial
Incl. Hardware Ausgänge,
Parametrierung, Programmierung auf seiten der AS/MBE-Technik um vorbeschriebene Funtionalität zu erzielen.
Menge: 1,000 St
DIN276_06: 483
Kostengruppe DIN 276 2018-12: 483

**1.1.140 Funktionsprüfung mit 1:1 Test**
*** Pauschalposition
*** gemäß Ausführungsbeschreibung 1
Funktionsprüfung mit 1:1 Test

Funktionsprüfung der aufgeführten Steuerfunktionen
einschl. allen erforderlichen Zubehörteile und
Dienstleistungsaufwand mit 1:1 Test aller Funktionen
und Datenpunkte von der Feldebene über die
Automationsebene bis zur Managementebene und
schriftlicher Dokumentation in Listenform der einzelnen
Funktionen incl. Unterschrift des Verantwortlichen
Inbetriebnahmetechnikers.
Menge: 1,000 psch
Kostengruppe DIN 276 2018-12: 483

**1.1.150 Touch-Panel-PC**
*** gemäß Ausführungsbeschreibung 1
Touch-Panel-PC

Der Touch-Panel-PC zum Einbau in Pult bzw. Einbau in den
Schaltschrank und gestattet die Bedienung der
Managementbedienebene und bietet den vollumfänglichen Zugriff auf die notwendigen Grafiken der Gebäude- und Anlagenautomation inkl.
Definition der Zugriffsrechte usw. Das Gerät
ist feuchteunempfindlich einzubauen.

Mindestanforderung:
Monitor: mind. 19"  Touch-Panel
Touch-Panel-PC mit kapazitivem Multitouchscreen zum Einbau in feuchteunempfindliches Umgehäuse.
Prozessor: mind. Dual Core CPU, 2x1,8 GHz
Festplatte: SSD
Arbeitsspeicher: mind. 8 GB
Schnittstellen:  FastEthernet
Grafikspeicher: 256 MB
Schutzart Frontseitig: IP64
Schutzart Rückseitigt: IP20

inkl. feuchteunempfindlichen Einbau in die Schaltschrankfront entsprechend der Vorgaben des Herstellers, sowie Einweisung des Betriebspersonals in die Benutzung. Alle notwendigen Softwarekomponenten, Lizenzen, User usw. sind in dieser Position enthalten. Ein Zeitgleicher Zugriff auf die MBE von jeder Schaltanlage ist vorzusehen.

Inkl. entsprechender Spannungsversorgung (230V/24V)
Menge: 5,000 St
Kostengruppe DIN 276 2018-12: 483

### Bereich 2 Automationssysteme

#### Abschnitt 2.1 Automationssysteme Hardware

**Ausführungsbeschreibung 2 Ausführungsbeschreibung**
Aufgaben der Automationseinrichtungen:
Die Einrichtungen der Automationsebene übernehmen den vollautomatischen Betrieb der betriebstechnischen Anlagen unter Berücksichtigung einer rationellen Betriebsführung bei einer hohen Anlagenverfügbarkeit.

Die wesentlichen Aufgaben sind:
- Direkte digitale Steuerung und Regelung (DDC)
- Betriebsführung (automatisch und manuell)
- Betriebskontrolle
- Optimierung
- Erfassen von Betriebs- und Störmeldungen, Mess- und
  Zählwerten
- Ausgabe von Stell- und Schaltbefehlen
- Informationsaustausch mit einer übergeordneten Ebene
- Betriebsstatistik und Analyse

Handbedienebene und Meldeleuchten sind in der Schaltschrankfront, inklusiver echter Rückmeldung, vorzusehen. Die Anordnung und die farbliche Kennzeichnung ist für jede Anlage klar und eindeutig zu realisieren. Handschaltungen mit 3 Schaltstellungen mit Betriebsanzeige je Stufe und Störanzeige, als LED mit Dauerlicht. Handverstellung stufenlose Analoganzeige skalierbar 0 bis 100%, mit Stellungsanzeige.

Der Touchpanel PC ist in der Tür einzubauen.

Alle Anschlüsse an den Automationseinrichtungen sind so auszuführen, dass sie leicht gelöst werden können. Es sind korrosionsfeste Schraub- oder Steckverbindungen zu verwenden. Alle Anschlüsse müssen gut zugänglich sein.

Alle Automationseinrichtungen müssen aus Servicegründen leicht austauschbar sein.

Umgebungsbedingungen:
Alle Automationseinrichtungen müssen für folgende Umgebungsbedingungen ausgelegt sein:
Temperatur: 0 - 45° C
Feuchte:  5 - 90 % r.F. (nicht kondensierend)

Spannungsausfall-Sicherheit:
Bei wiederkehrender Netzspannung nach Spannungsausfällen müssen die betroffenen Automationseinrichtungen automatisch wieder voll in Betrieb gehen, ohne dass Neueingaben von Programmen und Parametern oder sonstige Tätigkeiten erforderlich werden.

Spannungsausfälle an Automationseinrichtungen müssen erkannt und an einer zentralen Stelle angezeigt werden (Störmeldung). Ein Spannungsausfall an einer Automationseinrichtung darf nicht zum Funktionsausfall anderer Automationseinrichtungen führen.

Die Programme und Daten müssen bei Spannungsausfall im aktuellen Stand gespeichert bleiben. Um die Funktion der zeitabhängigen Schaltprogramme nach Spannungswiederkehr zu gewährleisten, muss auch die systeminterne Uhr weiterlaufen.

Hinweise zu Bieterangaben:
Der technische Aufbau der Automationseinrichtungen ist herstellerbedingt unterschiedlich. Aus diesem Grunde hat der Bieter alle für den Umfang der Informationsschwerpunkte erforderlichen Komponenten bzw. Baugruppen selbst zu ermitteln und in einem gesonderten Blatt anzugeben.
(Anhang 01 - Beiblatt 070-4)

Die Aufschaltung erfolgt dezentral an jedem einzelnen ISP, untereinander kommunizieren sie mit einem einheitlichen Protokoll

1. Grundeinheit

Die Grundeinheit einer Automationsstation besteht aus folgenden Funktionseinheiten:

- Geräte- und Baugruppenträger
- Netzspannungsversorgung für die Automationsstation
  und für die Feldgeräte (binäre Geber, passive/analoge
  Geber, Koppelbausteine)
- Überspannungsfeinschutz für die Stromversorgung

2. Zentraleinheit

Aufgabe der Zentraleinheit (CPU) mit Mikroprozessor ist das Überwachen, Steuern, Regeln, und Optimieren aller an eine Automationsstation angeschlossenen Informationspunkte. Sie steuert Ein-/Ausgabebaugruppen und Kommunikationseinheiten an.
Die Zentraleinheit besteht aus folgenden Funktionseinheiten:

- Zentralprozessor für die Abarbeitung sämtlicher Funktionen. Die Rechenleistung muss derart bemessen sein, dass eine Taskzykluszeit von 1 s nicht überschritten wird
- Speicher für das Betriebssystem für die Grundverarbeitungsprogramme und für die anlagenspezifischen Programme und Daten
- Uhrenbaustein
- Pufferung des RAM-Speichers und des Uhrenbausteins für mindestens 72 h
- Schnittstelle für den Anschluss einer mobilen Bedien- und Beobachtungseinrichtung oder fest eingebautes Bedien- und Anzeigefeld für lokales Anzeigen, Bedienen und Parametrieren
- Schnittstelle für den Anschluss einer mobilen Programmiereinrichtung
- Schnittstellen zur herstellerspezifischen Kommunikation
- Schnittstelle zur internen Kommunikation mit Ein-/Ausgabebaugruppen
- Watchdog-Einrichtung zur Eigenüberwachung

3. Kommunikationseinheit

Die Kommunikationseinheiten dienen zum Anschluss einer Automationsstation an das Netzwerk der Automatisierungs- bzw. Managementebene. Gleichzeitig verfügen sie über einen Anschluss zur Feldebene.

Anschlussprotokolle:
Feldebene:  in der jeweiligen Automationsstation beschrieben

Anschlüsse für:
- die Führungs- und Informationseinrichtung der Management-Ebene
- Bedien- und Beobachtungseinrichtung für mehrere  Automationseinrichtungen (bzw. Touch-Display)
- Einrichtung der Automations-Ebene
- steckbar in Grundeinheit

Zur Kommunikationseinheit gehört ein Überspannungsfeinschutz für die Kommunikationsleitungen.

Als Medium ist Ethernet gem. ISO 8802-3 verbindlich vorgeschrieben, andere Medien werden vom Bauherren nicht zugelassen.

Die Kommunikationseinheit ist pro Automationsstation vorzusehen!

4. Binärausgänge (BA)

Die Binär-Ausgänge dienen zur Ausgabe von ein- und mehrstufigen Impuls- oder Dauer-Schaltbefehlen sowie von Dreipunkt-Stellbefehlen. Für Schalt- und Befehlsausgaben (230 V) sind potentialfreie Kontakte zur Verfügung zu stellen. Sind Koppelbausteine erforderlich, so sind diese hier einzurechnen.

5. Analogausgänge (AA)

Analogausgänge dienen zur Ausgabe von Analog-Signalen. Die Analogausgänge müssen kurzschlussfest sein. Analoge Ausgänge müssen mit dem Bezugspotential des Automationsgerätes verbunden sein. An die Analogausgänge sollen Stellgeräte direkt anschließbar sein. Evtl. erforderliche galvanische Trenneinheiten zur Potentialtrennung (z.B. FU, Befeuchter) sind einzurechnen. Ausgänge mit einem Signal im Bereich von 0 bis 20 mA müssen mit einer Bürde von max. 250 Ohm belastbar sein, Ausgänge mit einem Signal im Bereich von 0 bis 10 V mit einer Mindestbürde von 10 kOhm. Die Digital/Analog Umsetzung muss mindestens mit einer Auflösung von 8 Bit erfolgen.

6. Binäreingänge (BE)

Binäreingänge dienen zum Erfassen von binären Signalen. Binäre Signale sind über prell- und potentialfreie Kontakte anzuschließen. Die Abfragespannung ist vom Automationsgerät zur Verfügung zu stellen. Binärsignale, die mindestens 0,5 s anstehen, müssen sicher erfasst werden.

7. Analogeingänge (AE)

Analogeingänge dienen zum Erfassen von Analogsignalen. An die Analogeingänge sollen wahlweise aktive Geber in den Bereichen 0...10 V bzw. 0...20 mA und passive Widerstandsgeber direkt anschließbar sein. Die Analogeingänge müssen mit dem Bezugspotential des Automatisierungsgerätes verbunden sein.
Bei passiven Gebern ist die Stromversorgung Bestandteil der Analogeingänge. Passive Geber bis zu 200 Ohm sind in Vierleiter-Technik anzuschließen.

Die Analog-/Digital-Umsetzung aktiver Gebersignale muss mit einer Auflösung von mindestens 8 Bit und die von passiven Gebern mit einer Auflösung von mindestens 10 Bit erfolgen.

8. WEB-Server

WEB-Server mit nachfolgend aufgeführten Funktionalität:

Vollbedienung aller Applikationsfunktionen, Zeitplänen, Kalender, Datenpunkten, Parametern, historischen Daten, Alarmspeichern, Betriebsstundenerfassung mit einem Standard Browser (z.B. Internet Explorer).

Die Browser-Bedienung muss folgende grundsätzliche Funktionalität aufweisen:
- Menügeführt mit Klartext
- Passwortschutz
- Online Definition von mindestens 16 Bedienerebenen, mit wählbarer Zuweisung von unterschiedlichen Lese- und Schreibrechten.
- Online konfigurierbare Schnellzugriff- Übersicht von Datenpunkten
- Schaltpunkt-Übersicht des jeweils aktuellen Tages
- Strukturierung nach Anlagen und Regelkreisen
- Bedienen und Beobachten aller Anlagengrafiken
- Online Definition aller Zeitpläne und Kalender
- Online Konfiguration und Zugriff auf Historische
  Daten (Trends)
- Download Historischer Daten zur Auswertung in Tabellenkalkulations-Software, z.B. MS Excel - Automatische Notifikation über kritische Alarme- usw. Die Browser-Bedienung muss ohne jegliche Installation von Zusatzsoftware auf dem Bedien-PC/Laptop (Client) möglich sein.

Der Anschluß des WEB-Servers an die Automationsstation muss über folgende Schnittstellen erfolgen:
- Ethernet RJ45 oder direkt an der AS

Der Anschluss an einen Bedien/PC/Laptop (Client) muß über folgende Schnittstellen möglich sein:
- Ethernet RJ45, direkt am WEB-Server

Der WEB-Server ist gesamt mit einer vollumfänglichen Bedienung aller an die AS angeschlossenen Anlagen/Komponenten auszurüsten.
Ein Gleichzeitiger Zugriff von verschiedenen Geräten muss möglich sein

9. Aktionsspeicher

Die AS muss die Möglichkeit zur Erfassung und Speicherung von Trenddaten, Alarmdaten, Statusdaten usw. bieten. Die Datenpunkte sind mit einem Datum- und Uhrzeitstempel zu versehen. Der Speicher muß die Kapazität zur Speicherung von mind. 1.000.000 Werten bieten. Der Speicher muss auch nach der Programmierung der AS zur Verfügung stehen.
Der Trendspeicher muss bei einer frei konfigurierbaren prozentualen Auslastung automatisch in die historische Datenbank der Leitzentrale gespeichert werden. Die Abfrage an der Automationsstation muß über den WEB-Server möglich sein.
Die abgefragten Werte sind durch die Datenblätter der BACnet-AS zu belegen.

**2.1.10 Automationsstation UG-ISP-41**
*** gemäß Ausführungsbeschreibung 2
Automationsstation UG-ISP-41

Es sind die benötigten Grund-, Zentral-, Kommunikationseinheiten sowie die Ein- und Ausgabebaugruppen zu kalkulieren (wie in Automationsstationen Vorbemerkungen 1 - 9 beschrieben).

  min. geforderte Datenpunkte des ISP

Binäre Ausgänge:  137 BA
Analoge Ausgänge:  25 AA
Binäre Eingänge Melden:  487 BE
Binäre Eingänge Zählen:  5 BE
Analoge Eingänge:  72 AE

Für die Automationsstation ist eine Reserve von 20% pro E/A-Art zu kalkulieren und anzubieten.

folgende kommunikative Kopplung mit entsprechenden Protokollen:
Hardware- und Softwareschnittstelle zum Anschluss des Multifunktionsmessgerätes über MODBUS RTU auf die Automationsstation
kommunikative Datenpunkte: 10 St.

Hardware- und Softwareschnittstelle zum Anschluss des Messcomputers über MODBUS TCP/IP auf die Automationsstation
kommunikative Datenpunkte: 14 St.

Hinweise zu Bieterangaben:
Der technische Aufbau der Automationseinrichtungen ist herstellerbedingt unterschiedlich. Aus diesem Grunde hat der Bieter alle für den Umfang der Informationsschwerpunkte erforderlichen Komponenten bzw. Baugruppen selbst zu ermitteln und in einem gesonderten Blatt anzugeben (Anhang 01 - Beiblatt 070-4).
Menge: 1,000 St
DIN276_06: 481
Kostengruppe DIN 276 2018-12: 481

**2.1.20 Automationsstation UG-ISP-01**
*** gemäß Ausführungsbeschreibung 2
Automationsstation UG-ISP-01

Es sind die benötigten Grund-, Zentral-, Kommunikationseinheiten sowie die Ein- und Ausgabebaugruppen zu kalkulieren (wie in Automationsstationen Vorbemerkungen 1 - 9 beschrieben).

  min. geforderte Datenpunkte des ISP

Binäre Ausgänge:  45 BA
Analoge Ausgänge:  12 AA
Binäre Eingänge Melden:  200 BE
Binäre Eingänge Zählen:  0 BE
Analoge Eingänge:  56 AE

Für die Automationsstation ist eine Reserve von 20% pro E/A-Art zu kalkulieren und anzubieten.

folgende kommunikative Kopplung mit entsprechenden Protokollen:

Hardware- und Softwareschnittstelle zum Anschluss des Multifunktionsmessgerätes über MODBUS RTU auf die Automationsstation
kommunikative Datenpunkte: 10 St.

Hinweise zu Bieterangaben:
Der technische Aufbau der Automationseinrichtungen ist herstellerbedingt unterschiedlich. Aus diesem Grunde hat der Bieter alle für den Umfang der Informationsschwerpunkte erforderlichen Komponenten bzw. Baugruppen selbst zu ermitteln und in einem gesonderten Blatt anzugeben (Anhang 01 - Beiblatt 070-4).
Menge: 1,000 St
DIN276_06: 481
Kostengruppe DIN 276 2018-12: 481

**2.1.30 Automationsstation OG-ISP-02**
*** gemäß Ausführungsbeschreibung 2
Automationsstation OG-ISP-02

Es sind die benötigten Grund-, Zentral-, Kommunikationseinheiten sowie die Ein- und Ausgabebaugruppen zu kalkulieren (wie in Automationsstationen Vorbemerkungen 1 - 9 beschrieben).

  min. geforderte Datenpunkte des ISP

Binäre Ausgänge:  12 BA
Analoge Ausgänge:  28 AA
Binäre Eingänge Melden:  108 BE
Binäre Eingänge Zählen:  0 BE
Analoge Eingänge:  67 AE

Für die Automationsstation ist eine Reserve von 20% pro E/A-Art zu kalkulieren und anzubieten.

folgende kommunikative Kopplung mit entsprechenden Protokollen:

Hardware- und Softwareschnittstelle zum Anschluss des Multifunktionsmessgerätes über MODBUS RTU auf die Automationsstation
kommunikative Datenpunkte: 10 St.

Hinweise zu Bieterangaben:
Der technische Aufbau der Automationseinrichtungen ist herstellerbedingt unterschiedlich. Aus diesem Grunde hat der Bieter alle für den Umfang der Informationsschwerpunkte erforderlichen Komponenten bzw. Baugruppen selbst zu ermitteln und in einem gesonderten Blatt anzugeben (Anhang 01 - Beiblatt 070-4).
Menge: 1,000 St
DIN276_06: 481
Kostengruppe DIN 276 2018-12: 481

**2.1.40 Automationsstation UG-ISP-11**
*** gemäß Ausführungsbeschreibung 2
Automationsstation UG-ISP-11

Es sind die benötigten Grund-, Zentral-, Kommunikationseinheiten sowie die Ein- und Ausgabebaugruppen zu kalkulieren (wie in Automationsstationen Vorbemerkungen 1 - 9 beschrieben).

  min. geforderte Datenpunkte des ISP

Binäre Ausgänge:  19 BA
Analoge Ausgänge:  6 AA
Binäre Eingänge Melden:  72 BE
Binäre Eingänge Zählen:  8 BE
Analoge Eingänge:  62 AE

Für die Automationsstation ist eine Reserve von 20% pro E/A-Art zu kalkulieren und anzubieten.

folgende kommunikative Kopplung mit entsprechenden Protokollen:

Hardware- und Softwareschnittstelle zum Anschluss des Multifunktionsmessgerätes über MODBUS RTU auf die Automationsstation
kommunikative Datenpunkte: 10 St.

Hardware- und Softwareschnittstelle zum Anschluss von Wärmemengenzähler, Wasserzähler und Gaszähler über M-BUS auf die Automationsstation
kommunikative Datenpunkte: 34 St.

Hardware- und Softwareschnittstelle zum Anschluss der Beleuchtungssteuerung via KNX auf die Automationsstation
kommunikative Datenpunkte: 22 St.

Hinweise zu Bieterangaben:
Der technische Aufbau der Automationseinrichtungen ist herstellerbedingt unterschiedlich. Aus diesem Grunde hat der Bieter alle für den Umfang der Informationsschwerpunkte erforderlichen Komponenten bzw. Baugruppen selbst zu ermitteln und in einem gesonderten Blatt anzugeben (Anhang 01 - Beiblatt 070-4).
Menge: 1,000 St
DIN276_06: 481
Kostengruppe DIN 276 2018-12: 481

*Hinweis: Sonstiges*

**2.1.50 Wartungsfreies DC-USV-Modul mit integriertem Energiespeicher**
*** gemäß Ausführungsbeschreibung 2
Wartungsfreies DC-USV-Modul mit integriertem Energiespeicher
für unterbrechungsfreie Stromversorgung der Automationsstation inkl. abgesetzter Module.
Leistung und Energiespeicher sind entsprechend der Anforderungen der Automationsstation zu kalkulieren. Eine ausreichend lange Pufferzeit ist zu berücksichtigen. Eingangsnennspannung DC 24 V, Bereich 22 bis 29 V Ansprechschwelle für Pufferbetrieb ca. 22,5 V (22 bis 25,5 V einstellbar).
Wirkungsgrad bei Netzbetrieb ca. 98 %.
Ausgangsstrom 0 bis 15 A.
LED-Anzeigen für Netzbetrieb, Kondensatorladung > 85%, Pufferbetrieb, Alarm (fehlende Pufferbereitschaft).
Weiterverarbeitung der Signale möglich durch potentialfreie Meldekontakte und USB-Schnittstelle.
Umgebungstemperatur 0 bis +60°C.
Schutzklasse III, Schutzart IP20.
Funkentstörung Klasse B nach EN 55022.
Zertifiziert nach CE, cULus, ATEX, cCSAus Class I Div 2, GL, ABS, CB.
Menge: 4,000 St
DIN 276_06: 481
DIN276-1_08: 481
DIN276_06: 481
Kostengruppe DIN 276 2018-12: 481

**2.1.60 Switch für UG-ISP-41**
*** gemäß Ausführungsbeschreibung 2
Switch für UG-ISP-41

An den Informationsschwerpunkt werden folgende Komponenten angeschlossen:

- 4 Ports für Messcomputer
- 1 Port für Touchpanel Schwimmaufsicht
- 1 Port für mobile Bedienstation
- 1 Port für Touchpanel
- 1 Port für die AS (Sollten weitere Netzwerkports für die AS benötigt werden, sind diese hier durch den Bieter zu kalkulieren.)

Alle hierfür benötigten Module (Switche, RJ 45 Dosen usw.) müssen hier kalkuliert werden. Die Anzahl der benötigten Anschlussdosen muss vom Bieter selbst ermittelt werden.
Vom Errichter des Netzwerks wird im Schaltschrank oder in der Nähe eine Netzwerkdoppeldose errichtet.

Es ist ebenfalls eine Vorrichtung am Schaltschrank einzukalkulieren, um die tragbare Grafikzentrale direkt am Schaltschrank geordnet abzustellen und zu bedienen.
Menge: 1,000 St
DIN 276_06: 481
DIN276-1_08: 481
DIN276_06: 481
Kostengruppe DIN 276 2018-12: 481

**2.1.70 Switch für UG-ISP-01**
*** gemäß Ausführungsbeschreibung 2
Switch für UG-ISP-01

An den Informationsschwerpunkt werden folgende Komponenten angeschlossen:

- 1 Port für mobile Bedienstation
- 1 Port für Touchpanel
- 1 Port für die AS (Sollten weitere Netzwerkports für die AS benötigt werden, sind diese hier durch den Bieter zu kalkulieren.)

Alle hierfür benötigten Module (Switche, RJ 45 Dosen usw.) müssen hier kalkuliert werden. Die Anzahl der benötigten Anschlussdosen muss vom Bieter selbst ermittelt werden.
Vom Errichter des Netzwerks wird im Schaltschrank oder in der Nähe eine Netzwerkdoppeldose errichtet.

Es ist ebenfalls eine Vorrichtung am Schaltschrank einzukalkulieren, um die tragbare Grafikzentrale direkt am Schaltschrank geordnet abzustellen und zu bedienen.
Menge: 1,000 St
DIN 276_06: 481
DIN276-1_08: 481
DIN276_06: 481
Kostengruppe DIN 276 2018-12: 481

**2.1.80 Switch für OG-ISP-02**
*** gemäß Ausführungsbeschreibung 2
Switch für OG-ISP-02

An den Informationsschwerpunkt werden folgende Komponenten angeschlossen:

- 1 Port für mobile Bedienstation
- 1 Port für Touchpanel
- 1 Port für die AS (Sollten weitere Netzwerkports für die AS benötigt werden, sind diese hier durch den Bieter zu kalkulieren.)

Alle hierfür benötigten Module (Switche, RJ 45 Dosen usw.) müssen hier kalkuliert werden. Die Anzahl der benötigten Anschlussdosen muss vom Bieter selbst ermittelt werden.
Vom Errichter des Netzwerks wird im Schaltschrank oder in der Nähe eine Netzwerkdoppeldose errichtet.

Es ist ebenfalls eine Vorrichtung am Schaltschrank einzukalkulieren, um die tragbare Grafikzentrale direkt am Schaltschrank geordnet abzustellen und zu bedienen.
Menge: 1,000 St
DIN 276_06: 481
DIN276-1_08: 481
DIN276_06: 481
Kostengruppe DIN 276 2018-12: 481

**2.1.90 Switch für UG-ISP-11**
*** gemäß Ausführungsbeschreibung 2
Switch für UG-ISP-11

An den Informationsschwerpunkt werden folgende Komponenten angeschlossen:

- 1 Port für KNX Schnittstelle
- 1 Port für mobile Bedienstation
- 1 Port für Touchpanel
- 1 Port für die AS (Sollten weitere Netzwerkports für die AS benötigt werden, sind diese hier durch den Bieter zu kalkulieren.)

Alle hierfür benötigten Module (Switche, RJ 45 Dosen usw.) müssen hier kalkuliert werden. Die Anzahl der benötigten Anschlussdosen muss vom Bieter selbst ermittelt werden.
Vom Errichter des Netzwerks wird im Schaltschrank oder in der Nähe eine Netzwerkdoppeldose errichtet.

Es ist ebenfalls eine Vorrichtung am Schaltschrank einzukalkulieren, um die tragbare Grafikzentrale direkt am Schaltschrank geordnet abzustellen und zu bedienen.
Menge: 1,000 St
DIN 276_06: 481
DIN276-1_08: 481
DIN276_06: 481
Kostengruppe DIN 276 2018-12: 481

**2.1.100 Volllizenz Servicepaket**
*** gemäß Ausführungsbeschreibung 2
Volllizenz Servicepaket

Das Servicepaket ermöglicht die gesamte Programmierung, Parametrierung und Bedienung der Automationsstation. Zur Simulation des Programmablaufes sind Testfunktionen vorhanden, die an einen Drucker ausgegeben werden können. Das Servicepaket wird auf die mobile Bedienstation vollumfänglich lizensiert installiert.

Komplett installieren und lizensieren für mindestens 2 Benutzer. Einschl. Einweisung des Betriebspersonals in die Benutzung.
Menge: 1,000 St
DIN276_06: 481
Kostengruppe DIN 276 2018-12: 481

#### Abschnitt 2.2 Automationssysteme Software

**Ausführungsbeschreibung 3 Ausführungsbeschreibung**
Allgemeine Anforderungen

Die aufgeführten Hardwaredatenpunkte dienen zur Abrechnung sämtlicher Steuer-, Regel- und Überwachungsfunktionen, der im Anhang beigefügten DP-Listen. Alle notwendigen Dienstleistungen, wie Projektierung, Projektleitung, Inbetriebnahme, Koordination, 1:1 Test sind vollumfänglich in die nachfolgend aufgeführten Positionen einzukalkulieren.
Alle Objekte und Properties sind auszufüllen, anzuwenden und inbetrieb zusetzen.
Die Verarbeitungsfunktionen erfolgen alle in der AS und sind hier zu kalkulieren. Die MBE dient später nur als Visualisierung.

Betriebssoftware:
Beinhaltet sind die Nutzungsrechte für die im Folgenden aufgeführte Software.

Betriebssystem:
Das Betriebssystem gehört zum Funktionsumfang der Zentraleinheit der Automationsstation. Es steuert den Ablauf aller Programme sowie die systeminterne Kommunikation und Eigenüberwachung und enthält die Basissoftware für projektspezifische Verarbeitungsfunktionen.

Programme zur Bearbeitung von Grund- und Verarbeitungsfunktionen:
Die Programme gehören zum Funktionsumfang der Zentraleinheit der Automationsstation. Sie dienen zur Durchführung folgender Funktionen:

- Physikalische Grundfunktionen
- Kommunikative Grundfunktionen
- Kommunikation mit Leitebene
- Verarbeitungsfunktionen wie :
  Überwachen
  Steuern
  Regeln
  Rechnen/Optimieren
  Managementfunktionen
  Bedienfunktion

Die anzubietenden Positionen beinhalten alle Leistungen für eine betriebsfertige Funktion wie:

- Technische Bearbeitung und Eingabe von Adressen,
  Kennlinien, Messbereichen, Dimensionen, Programmteilen, Programmen und deren Parameter
- Übertragung der Informationen aus den
  Automationsstationen an die zentrale
  Managementbedienebene.
- Erweiterung systemspezifischer Softwarelizenzen auf
  Automations- und Managementebene.

*Hinweis: Automationsstation UG-ISP-41*

**2.2.10 Binäre Ausgabe Schalten/Stellen**
*** gemäß Ausführungsbeschreibung 3
Binäre Ausgabe Schalten/Stellen
Die Grundfunktion Schalten umfasst ein- oder mehrstufige Schaltbefehle gemäss VDI 3814 Informationsliste inkl. aller notwendigen Software Datenpunkte, wie in der VDI-Liste im Anhang dargestellt.
Menge: 137,000 St
DIN276_06: 481
Kostengruppe DIN 276 2018-12: 481

**2.2.20 Analoge Ausgabe Stellen**
*** gemäß Ausführungsbeschreibung 3
Analoge Ausgabe Stellen
Die Grundfunktion Stellen umfasst Analog-Stellbefehle gemäss VDI 3814 Informationsliste inkl. aller notwendigen Software Datenpunkte, wie in der VDI-Liste im Anhang dargestellt.
Menge: 26,000 St
DIN276_06: 481
Kostengruppe DIN 276 2018-12: 481

**2.2.30 Binäre Eingabe Melden**
*** gemäß Ausführungsbeschreibung 3
Binäre Eingabe Melden
Die Grundfunktion Melden umfasst Binär-Informationen gemäss VDI 3814 Informationsliste inkl. aller notwendigen Software Datenpunkte, wie in der VDI-Liste im Anhang dargestellt.
Menge: 487,000 St
DIN276_06: 481
Kostengruppe DIN 276 2018-12: 481

**2.2.40 Binäre Eingabe Zählen**
*** gemäß Ausführungsbeschreibung 3
Binäre Eingabe Zählen
Die Grundfunktion Zählen umfasst Binär-Informationen gemäss VDI 3814 Informationsliste inkl. aller notwendigen Software Datenpunkte, wie in der VDI-Liste im Anhang dargestellt.
Menge: 5,000 St
DIN276_06: 481
Kostengruppe DIN 276 2018-12: 481

**2.2.50 Analoge Eingabe Messen**
*** gemäß Ausführungsbeschreibung 3
Analoge Eingabe Messen
Die Grundfunktion Messen gemäss VDI 3814 Informationsliste inkl. aller notwendigen Software Datenpunkte, wie in der VDI-Liste im Anhang dargestellt.
Menge: 72,000 St
DIN276_06: 481
Kostengruppe DIN 276 2018-12: 481

**2.2.60 Kommunikative Datenpunkte**
*** gemäß Ausführungsbeschreibung 3
Kommunikative Datenpunkte
inkl. aller notwendigen Software Datenpunkte wie in der VDI-Liste im Anhang dargestellt.
Menge: 24,000 St
DIN276_06: 481
Kostengruppe DIN 276 2018-12: 481

*Hinweis: Automationsstation UG-ISP-01*

**2.2.70 Binäre Ausgabe Schalten/Stellen**
*** gemäß Ausführungsbeschreibung 3
Binäre Ausgabe Schalten/Stellen
Die Grundfunktion Schalten umfasst ein- oder mehrstufige Schaltbefehle gemäss VDI 3814 Informationsliste inkl. aller notwendigen Software Datenpunkte, wie in der VDI-Liste im Anhang dargestellt.
Menge: 45,000 St
DIN276_06: 481
Kostengruppe DIN 276 2018-12: 481

**2.2.80 Analoge Ausgabe Stellen**
*** gemäß Ausführungsbeschreibung 3
Analoge Ausgabe Stellen
Die Grundfunktion Stellen umfasst Analog-Stellbefehle gemäss VDI 3814 Informationsliste inkl. aller notwendigen Software Datenpunkte, wie in der VDI-Liste im Anhang dargestellt.
Menge: 12,000 St
DIN276_06: 481
Kostengruppe DIN 276 2018-12: 481

**2.2.90 Binäre Eingabe Melden**
*** gemäß Ausführungsbeschreibung 3
Binäre Eingabe Melden
Die Grundfunktion Melden umfasst Binär-Informationen gemäss VDI 3814 Informationsliste inkl. aller notwendigen Software Datenpunkte, wie in der VDI-Liste im Anhang dargestellt.
Menge: 200,000 St
DIN276_06: 481
Kostengruppe DIN 276 2018-12: 481

**2.2.100 Analoge Eingabe Messen**
*** gemäß Ausführungsbeschreibung 3
Analoge Eingabe Messen
Die Grundfunktion Messen gemäss VDI 3814 Informationsliste inkl. aller notwendigen Software Datenpunkte, wie in der VDI-Liste im Anhang dargestellt.
Menge: 56,000 St
DIN276_06: 481
Kostengruppe DIN 276 2018-12: 481

**2.2.110 Kommunikative Datenpunkte**
*** gemäß Ausführungsbeschreibung 3
Kommunikative Datenpunkte
inkl. aller notwendigen Software Datenpunkte wie in der VDI-Liste im Anhang dargestellt.
Menge: 10,000 St
DIN276_06: 481
Kostengruppe DIN 276 2018-12: 481

*Hinweis: Automationsstation OG-ISP-02*
Automationsstation UG-ISP-02

**2.2.120 Binäre Ausgabe Schalten/Stellen**
*** gemäß Ausführungsbeschreibung 3
Binäre Ausgabe Schalten/Stellen
Die Grundfunktion Schalten umfasst ein- oder mehrstufige Schaltbefehle gemäss VDI 3814 Informationsliste inkl. aller notwendigen Software Datenpunkte, wie in der VDI-Liste im Anhang dargestellt.
Menge: 12,000 St
DIN276_06: 481
Kostengruppe DIN 276 2018-12: 481

**2.2.130 Analoge Ausgabe Stellen**
*** gemäß Ausführungsbeschreibung 3
Analoge Ausgabe Stellen
Die Grundfunktion Stellen umfasst Analog-Stellbefehle gemäss VDI 3814 Informationsliste inkl. aller notwendigen Software Datenpunkte, wie in der VDI-Liste im Anhang dargestellt.
Menge: 28,000 St
DIN276_06: 481
Kostengruppe DIN 276 2018-12: 481

**2.2.140 Binäre Eingabe Melden**
*** gemäß Ausführungsbeschreibung 3
Binäre Eingabe Melden
Die Grundfunktion Melden umfasst Binär-Informationen gemäss VDI 3814 Informationsliste inkl. aller notwendigen Software Datenpunkte, wie in der VDI-Liste im Anhang dargestellt.
Menge: 108,000 St
DIN276_06: 481
Kostengruppe DIN 276 2018-12: 481

**2.2.150 Analoge Eingabe Messen**
*** gemäß Ausführungsbeschreibung 3
Analoge Eingabe Messen
Die Grundfunktion Messen gemäss VDI 3814 Informationsliste inkl. aller notwendigen Software Datenpunkte, wie in der VDI-Liste im Anhang dargestellt.
Menge: 67,000 St
DIN276_06: 481
Kostengruppe DIN 276 2018-12: 481

**2.2.160 Kommunikative Datenpunkte**
*** gemäß Ausführungsbeschreibung 3
Kommunikative Datenpunkte
inkl. aller notwendigen Software Datenpunkte wie in der VDI-Liste im Anhang dargestellt.
Menge: 10,000 St
DIN276_06: 481
Kostengruppe DIN 276 2018-12: 481

*Hinweis: Automationsstation UG-ISP-11*

**2.2.170 Binäre Ausgabe Schalten/Stellen**
*** gemäß Ausführungsbeschreibung 3
Binäre Ausgabe Schalten/Stellen
Die Grundfunktion Schalten umfasst ein- oder mehrstufige Schaltbefehle gemäss VDI 3814 Informationsliste inkl. aller notwendigen Software Datenpunkte, wie in der VDI-Liste im Anhang dargestellt.
Menge: 19,000 St
DIN276_06: 481
Kostengruppe DIN 276 2018-12: 481

**2.2.180 Analoge Ausgabe Stellen**
*** gemäß Ausführungsbeschreibung 3
Analoge Ausgabe Stellen
Die Grundfunktion Stellen umfasst Analog-Stellbefehle gemäss VDI 3814 Informationsliste inkl. aller notwendigen Software Datenpunkte, wie in der VDI-Liste im Anhang dargestellt.
Menge: 6,000 St
DIN276_06: 481
Kostengruppe DIN 276 2018-12: 481

**2.2.190 Binäre Eingabe Melden**
*** gemäß Ausführungsbeschreibung 3
Binäre Eingabe Melden
Die Grundfunktion Melden umfasst Binär-Informationen gemäss VDI 3814 Informationsliste inkl. aller notwendigen Software Datenpunkte, wie in der VDI-Liste im Anhang dargestellt.
Menge: 72,000 St
DIN276_06: 481
Kostengruppe DIN 276 2018-12: 481

**2.2.200 Binäre Eingabe Zählen**
*** gemäß Ausführungsbeschreibung 3
Binäre Eingabe Zählen
Die Grundfunktion Zählen umfasst Binär-Informationen gemäss VDI 3814 Informationsliste inkl. aller notwendigen Software Datenpunkte, wie in der VDI-Liste im Anhang dargestellt.
Menge: 8,000 St
DIN276_06: 481
Kostengruppe DIN 276 2018-12: 481

**2.2.210 Analoge Eingabe Messen**
*** gemäß Ausführungsbeschreibung 3
Analoge Eingabe Messen
Die Grundfunktion Messen gemäss VDI 3814 Informationsliste inkl. aller notwendigen Software Datenpunkte, wie in der VDI-Liste im Anhang dargestellt.
Menge: 62,000 St
DIN276_06: 481
Kostengruppe DIN 276 2018-12: 481

**2.2.220 Kommunikative Datenpunkte**
*** gemäß Ausführungsbeschreibung 3
Kommunikative Datenpunkte
inkl. aller notwendigen Software Datenpunkte wie in der VDI-Liste im Anhang dargestellt.
Menge: 66,000 St
DIN276_06: 481
Kostengruppe DIN 276 2018-12: 481

### Bereich 3 Feldgeräte

#### Abschnitt 3.1 Sensoren

**Ausführungsbeschreibung 4 Ausführungsbeschreibung**
Allgemeine Anforderungen

Alle Messfühler sind komplett mit Befestigungs- und Schutzmaterialien (wie Tauchhülsen etc.) entsprechend des jeweils vorgesehenen Montageort anzubieten. In den Einheitspreisen der Feldgeräte ist die Lieferung, benötigte Befestigungs- und Anschlußelemente und die Montage miteinzukalkulieren.
Nur der wasserseitige Einbau der Feldgeräte, der ausschließlich durch die am Bau beschäftigte Gewerkefirma erfolgen darf, ist davon ausgenommen.

Werden Feldgeräte im Außenbereich montiert, ist sicherzustellen, dass ihre Schutzart diese Installation bedenkenlos zulässt.

Werden von einem Bieter abweichend von der ausgewiesenen Konfiguration systembedingt Umsetzer oder Koppelrelais benötigt, z.B. für den Anschluss passiver Fühler oder für die Ausführung von Schalt- oder Stellbefehlen, so sind diese in den Feldgeräten mit einzukalkulieren. Entsprechende Änderungen im Datenpunktaufbau sind ebenfalls zu berücksichtigen. Die Änderungen im Funktions- und Datenpunktaufbau sind entsprechend auszuweisen.

Sämtliche Stellantriebe sind für die in den Datenpunktlisten ausgewiesenen Rückmeldungen bzw. Stellungsmessungen auszuwählen. Die Lieferung der Ventile erfolgt ohne Gegenflansche und Dichtungen.
Bei Temperaturfühlern werden im folgenden Pt 100-Fühler ausgewiesen. Der Anschluss erfolgt in 4-Leiter-Technik. Der Einsatz von Ni 1000-Fühlern, mA-Umformern etc. ist als gleichwertig zu betrachten.

Die Leitungseinführung hat durch eine Verschraubung mit integrierter Zugentlastung zu erfolgen.

**3.1.10 Rohrleitungs-Temperaturfühler, Niro, Nennlänge 160 mm**
*** gemäß Ausführungsbeschreibung 4
Rohrleitungs-Temperaturfühler, Niro, Nennlänge 160 mm

mit Schutzrohr G1/2, PN 16, Schutzrohrmaterial X6
CrNiTi1810, mit einem Messeinsatz Pt100/Ni1000 passend zum Automationssystem, mit korrosions- und bruchsicherem Gehäuse und Kabelverschraubung und gegen Kondensation geschützt. Sensorelement PT100 Klasse B nach DIN IEC 751 bzw. NI1000 nach DIN 43760.
Messbereich -30 +180 °C, Zulässige
Umgebungstemperatur am Anschlusskopf -35 +70 °C,
Schutzart IP 54
Menge: 38,000 St
DIN276_06: 481
Kostengruppe DIN 276 2018-12: 482

**3.1.20 Rohrleitungs-Temperaturfühler, Niro, Nennlänge 225 mm**
*** gemäß Ausführungsbeschreibung 4
Rohrleitungs-Temperaturfühler, Niro, Nennlänge 225 mm

mit Schutzrohr G1/2, PN 16, Schutzrohrmaterial X6
CrNiTi1810, mit einem Messeinsatz Pt100/Ni1000 passend zum Automationssystem, mit korrosions- und bruchsicherem Gehäuse und Kabelverschraubung und gegen Kondensation geschützt. Sensorelement PT100 Klasse B nach DIN IEC 751 bzw. NI1000 nach DIN 43760.
Messbereich -30+180 °C, Zulässige
Umgebungstemperatur am Anschlusskopf -35+70 °C,
Schutzart IP 54
Menge: 16,000 St
DIN276_06: 481
Kostengruppe DIN 276 2018-12: 482

**3.1.30 Rohrleitungs-Temperaturfühler, Niro, Nennlänge 450 mm**
*** gemäß Ausführungsbeschreibung 4
Rohrleitungs-Temperaturfühler, Niro, Nennlänge 450 mm

mit Schutzrohr G1/2, PN 16, Schutzrohrmaterial X6
CrNiTi1810, mit einem Messeinsatz Pt100/Ni1000 passend zum Automationssystem, mit korrosions- und bruchsicherem Gehäuse und Kabelverschraubung und gegen Kondensation geschützt. Sensorelement PT100 Klasse B nach DIN IEC 751 bzw. NI1000 nach DIN 43760.
Messbereich -30+180 °C, Zulässige
Umgebungstemperatur am Anschlusskopf -35+70 °C,
Schutzart IP 54
Menge: 3,000 St
DIN276_06: 481
Kostengruppe DIN 276 2018-12: 482

**3.1.40 Kanaltemperaturfühler, Einbaulänge 160 mm**
*** gemäß Ausführungsbeschreibung 4
Kanaltemperaturfühler, Einbaulänge 160 mm

mit einem Messeinsatz Pt100/Ni1000 passend zum Automationssystem, mit korrosions- und bruchsicherem Gehäuse
einschliesslich Befestigungsmaterial und Kabelverschraubung und gegen Kondensation geschützt.
Sensorelement PT100 Klasse B nach DIN IEC 751 bzw.
NI1000 nach DIN 43760.
Messbereich -30 + 60 °C, zulässige Umgebungstemperatur am Anschlusskopf -30 +70 °C,
Schutzart IP54
Menge: 24,000 St
DIN276_06: 481
Kostengruppe DIN 276 2018-12: 482

**3.1.50 Kanaltemperaturfühler, Einbaulänge 225 mm**
*** gemäß Ausführungsbeschreibung 4
Kanaltemperaturfühler, Einbaulänge 225 mm

mit einem Messeinsatz Pt100/Ni1000 passend zum Automationssystem, mit korrosions- und bruchsicherem Gehäuse einschliesslich Befestigungsmaterial und Kabelverschraubung und gegen Kondensation geschützt.
Sensorelement PT100 Klasse B nach DIN IEC 751 bzw.
NI1000 nach DIN 43760.
Messbereich -30 + 60 °C, zulässige Umgebungstemperatur am Anschlusskopf -30+70 °C,
Schutzart IP54
Menge: 2,000 St
DIN276_06: 481
Kostengruppe DIN 276 2018-12: 481

**3.1.60 Kanaltemperaturfühler, Einbaulänge 450 mm**
*** gemäß Ausführungsbeschreibung 4
Kanaltemperaturfühler, Einbaulänge 450 mm

mit einem Messeinsatz Pt100/Ni1000 passend zum Automationssystem, mit korrosions- und bruchsicherem Gehäuse einschliesslich Befestigungsmaterial und Kabelverschraubung und gegen Kondensation geschützt. Sensorelement PT100 Klasse B nach DIN IEC 751 bzw.
NI1000 nach DIN 43760.
Messbereich -30 + 60 °C, zulässige Umgebungstemperatur am Anschlusskopf -30+70 °C,
Schutzart IP54
Menge: 4,000 St
DIN276_06: 481
Kostengruppe DIN 276 2018-12: 481

**3.1.70 Rohranlegefühler**
*** gemäß Ausführungsbeschreibung 4
Rohranlegefühler

mit passivem Ausgang, Messung der Oberflächentemperatur, mit axialem Fühlerrohr zur Temperaturerfassung an Leitungen, Rohren oder Heizungssträngen; Schutzklasse 3 nach EN 60 730, IP 65, Schutzrohr aus Edelstahl 1.4571, max. Luftfeuchte 95% relative Feuchte; Messbereich mind. -35°C bis 105° C; PT100

inkl. Leitpaste und Anschlusskabel bis DN 50
inkl. Spannband mit Zubehör
Menge: 12,000 St
Kostengruppe DIN 276 2018-12: 481

**3.1.80 Raumtemperaturfühler, UP-Montage, ELT Schalterprogramm**
*** gemäß Ausführungsbeschreibung 4
Raumtemperaturfühler, ELT Schalterprogramm

mit einem Messwiderstand Pt 100,Ni 1000 DIN 43760
Klasse B.
Messbereich -30 +60 °C
Zulässige Umgebungstemperatur -30+70 °C
Schutzart IP20 (DIN 40050) ; bei Einsatz in
Feuchträumen mindestens IP54.
Zur UP-Montage inkl. Unterputzdose.
Angepasst an das ELT Schalterprogramm.
Menge: 1,000 St
DIN276_06: 481
Kostengruppe DIN 276 2018-12: 481

**3.1.90 Raumtemperaturfühler, AP-Montage**
*** gemäß Ausführungsbeschreibung 4
Raumtemperaturfühler

mit einem Messwiderstand Pt 100,Ni 1000 DIN 43760
Klasse B.
Messbereich -30 +60 °C
Zulässige Umgebungstemperatur -30+70 °C
Schutzart IP30 (DIN 40050) ; bei Einsatz in
Feuchträumen mindestens IP54.
Als AP-Montage.
Menge: 7,000 St
DIN276_06: 481
Kostengruppe DIN 276 2018-12: 481

**3.1.100 Raumtemperaturfühler, Decken-Montage**
*** gemäß Ausführungsbeschreibung 4
Raumtemperaturfühler

mit einem Messwiderstand Pt 100,Ni 1000 DIN 43760
Klasse B.
Messbereich -30 +60 °C
Zulässige Umgebungstemperatur -30+70 °C
Schutzart IP30 (DIN 40050) ; bei Einsatz in
Feuchträumen mindestens IP54.
Zur Montage in abgehängter Decke.
Menge: 6,000 St
DIN276_06: 481
Kostengruppe DIN 276 2018-12: 481

**3.1.110 Raum- Temperatur und Feuchtefühler, Decken-Montage**
*** gemäß Ausführungsbeschreibung 4
Raum- Temperatur und Feuchtefühler

als Deckeneinbaufühler;
mit kapazitivem Messelement. Gehäuse: ca. 7x7x2 cm;
Mit Messumformer, Ausgang DC 0-10 V / 0-20 mA; Messbereich 0-100 % rel. Feuchte;
Messgenauigkeit +/- 5% r.F.
Zulässige Umgebungstemp: -10+50°C
Raumtemperaturfühler mit einem Messwiderstand Pt 1000,Ni 1000 DIN 43760
Schutzart IP20 (DIN 40050)
Hochwertige Designausführung gemäß Bemusterung durch den Architekten.
Schutzart IP30 (DIN 40050); bei Einsatz in
Feuchträumen mindestens IP54.

Zur Montage an die Zwischendecke, Deckenausschnitt ca. 30mm.
Menge: 5,000 St
DIN276_06: 481
Kostengruppe DIN 276 2018-12: 481

**3.1.120 Aussentemperaturfühler mit Sonnenschutzkappe**
*** gemäß Ausführungsbeschreibung 4
Aussentemperaturfühler mit Sonnenschutzkappe

mit einem vergossenem Messwiderstand Pt 100 DIN 43760
Klasse B mit wetterfestem Kunststoffgehäuse ca. 8x8 cm; Messbereich -30+60 °C;
Zulässige Umgebungstemperatur -35+80 °C;
Schutzart IP65 (DIN 40050);
Schutzklasse III nach VDE 063,

inkl. Kabelverschraubung
Menge: 1,000 St
DIN276_06: 481
Kostengruppe DIN 276 2018-12: 481

**3.1.130 Kanalfeuchtefühler r.F.**
*** gemäß Ausführungsbeschreibung 4
Kanalfeuchtefühler r.F.

mit kapazitivem Messelement. Mit Messumformer,
Ausgang DC 0-10 V / 0-20 mA; (Messbereich 0-100 % rel. Feuchte) und Kabelverschraubung. Messgenauigkeit +/- 5% r.F. (+-2% r.F.)
Halsrohrlänge 250 mm, Netzanschluss 24 V AC/DC.
Zulässige Umgebungstemp. am Anschlusskopf -10 +50°C
Schutzart IP54 (DIN 40050)
Menge: 8,000 St
DIN276_06: 481
Kostengruppe DIN 276 2018-12: 481

**3.1.140 Aussenfeuchtefühler mit Regenschutzkappe**
*** gemäß Ausführungsbeschreibung 4
Aussenfeuchtefühler mit Regenschutzkappe

mit kapazitivem Messelement. Mit Messumformer, Ausgang DC 0-10 V / 0-20 mA; (Messbereich 0-100 % rel. Feuchte) und Kabelverschraubung. Messgenauigkeit +/- 5% r.F. (+-2% r.F.)
Netzanschluss 24 V AC/DC.
Zulässige Umgebungstemp. am Anschlusskopf -10+50°C
Schutzart IP54 (DIN 40050)
inkl. Kabelverschraubung
Menge: 1,000 St
DIN276_06: 481
Kostengruppe DIN 276 2018-12: 481

**3.1.150 Druckfühler für Luft und Gase**
*** gemäß Ausführungsbeschreibung 4
Druckfühler für Luft und Gase

Druck-Messumformer mit analogem Ausgang;
Messbereiche von -1 bis +3 kPa;
Ausgangssignal 0-10 V / 4-20 mA;
geeignet für Luft und Gase;
spritzwassersicheres Gehäuse für Kanalmontage aus transparentem, schlagfestem und selbstlöschendem Thermoplast, mit Kabelverschraubung.
Mit dem Medium in Berührung kommende Werkstoffe: Messing, Chrom-Nickel-Stahl, Niro-Stahl und Nitrilkautschuk;
Schutzart IP54
Menge: 8,000 St
DIN276_06: 481
Kostengruppe DIN 276 2018-12: 481

**3.1.160 Rohrleitungs-Druckfühler für Flüssigkeiten**
*** gemäß Ausführungsbeschreibung 4
Rohrleitungs-Druckfühler für Flüssigkeiten

Druck-Messumformer mit analogem Ausgang;
Ausgangssignal 0-10 V / 4-20 mA;
geeignet für Wasser;
spritzwassersicheres Leichtmetallgehäuse für Raummontage, Abdeckhaube aus transparentem, schlagfestem und selbstlöschendem Thermoplast.
Mit dem Medium in Berührung kommende Werkstoffe: Messing, Chrom-Nickel-Stahl, Niro-Stahl und Nitrilkautschuk;
Schutzart IP65
Menge: 2,000 St
DIN 276_06: 481
DIN276-1_08: 481
DIN276_06: 481
Kostengruppe DIN 276 2018-12: 481

**3.1.170 Druckfühler Relativdruck**
*** gemäß Ausführungsbeschreibung 4
Druckfühler Relativdruck

Druck-Messumformer mit analogem Ausgang;
Messbereiche von -1 - 10 bar;
Ausgangssignal 0-10 V
geeignet für Luft und Gase;
spritzwassersicheres Gehäuse für Montage in Steuerdruckluftleitung mit Ventilstecker.
Mit dem Medium in Berührung kommende Werkstoffe: Messing, Chrom-Nickel-Stahl, Niro-Stahl und Nitrilkautschuk;
Schutzart IP54
Menge: 1,000 St
Kostengruppe DIN 276 2018-12: 481

**3.1.180 Druckfühler für Niveaumessung**
*** gemäß Ausführungsbeschreibung 4
Druckfühler für Niveaumessung

Elektronischer Drucksensor zur statischen Druckmessung in Badewasseraufbereitungsanlagen mit direkt messendem kapazitivem Keramik-Sensor (ohne Übertragungsflüssigkeit), Messwertaufnehmer im Transmitterbetrieb, bis 4-fach überlastbar, mit analogem Ausgangssignal 4..20 mA (2-Draht), Stecker PG 11, ISO 4400, IP 65, G 1/2"-Anschlussgewinde, DIN 3852-A und FPM Viton Messzellendichtung.

Messbereich:-1 / +3 bar

Drucktransmitter komplett inkl. Muffe, Tauchhülse
Menge: 6,000 St
DIN276_06: 481
Kostengruppe DIN 276 2018-12: 481

**3.1.190 Differenzdruckaufnehmer (Wasser)**
*** gemäß Ausführungsbeschreibung 4
Differenzdruckaufnehmer (Wasser)

zur Messung von Differenzdrücken in flüssigen Medien, einschließlich Montagematerial und Anschlußzubehör (Kunststoffschläuche in angemessenen Längen mind. 2m), mit LED-Anzeige, Schutzart IP65 (DIN 60529), mit Kabelverschraubung.

Druck-Messumformer mit analogem Ausgang; Messbereiche
von -1 bis +3 kPa; Ausgangssignal 0-10 V / 4-20 mA;
spritzwassersicheres Gehäuse, Prozessanschluss 2xG 1/8"
Menge: 2,000 St
DIN276_06: 481
Kostengruppe DIN 276 2018-12: 481

**3.1.200 Differenzdruckaufnehmer**
*** gemäß Ausführungsbeschreibung 4
Differenzdruckaufnehmer

für Platten-WRG, Ventilatoren und Filter zur Überwachung von Differenzdrücken in Luft und nicht aggressiven Gasen, in Kunststoffgehäuse, einschließlich Montagematerial und Anschlußzubehör (Kunststoffschläuche in angemessenen Längen mind. 2m), mit LED-Anzeige, Schutzart IP54 (DIN 40050), mit Kabelverschraubung.

Druck-Messumformer mit analogem Ausgang; Messbereiche
von -1 bis +3 kPa; Ausgangssignal 0-10 V / 4-20 mA;
geeignet für Luft und Gase;
spritzwassersicheres Gehäuse für Kanalmontage aus transparentem, schlagfestem und selbstlöschendem Thermoplast, mit Kabelverschraubung.
Mit dem Medium in Berührung kommende Werkstoffe: Messing, Chrom-Nickel-Stahl, Niro-Stahl und Nitrilkautschuk;
Schutzart IP54
Menge: 17,000 St
DIN276_06: 481
Kostengruppe DIN 276 2018-12: 481

**3.1.210 Füllstandswächter**
*** gemäß Ausführungsbeschreibung 4
Füllstandswächter

mit Schaltzustandsanzeige und Testmöglichkeit außen zur einfachen Kontrolle, Betrieb als Max-Schaltorgang mit Ruhestromsicheren Betrieb.
Zur Ansteuerung von Pumpen und Ventilen bei Auslösen des Grenzwertes.
Spannungsversorgung: 230V
Schaltzeit bei Bedecken:  0,5s
Einbaulage:  beliebig
Umgebungstemperatur:  -40°C - 70°C
Dichte des Meßstoffs:  min. 0,7 g/cm³
Werkstoffe:  korrosionsbeständiger Stahl

incl. Spannband zur Montage am Niveaustandsrohr
incl. evtl. notwendiger Stecker zur Verbindung des Grenzwertschalters mit der Schaltanlage und Kabelverschraubung.
incl. evtl. notwendiger Auslöse-/Auswertegeräte
Menge: 6,000 St
DIN276_06: 481
Kostengruppe DIN 276 2018-12: 481

**3.1.220 Frostschutzwächter (Kanaleinbau)**
*** gemäß Ausführungsbeschreibung 4
Frostschutzwächter (Kanaleinbau)

mit vollaktivem Kapillarrohrfühler, Grenzwertkontakt (Umschalter). Mit automatischer Rückschaltung. Bei Auslösung erfolgt die Abschaltung der Ventilatoren bzw. Schließen der Klappen; Schutzart IP54 (DIN 40050), TÜV geprüft (DIN 3440), einschließlich Kapillarrohrhalter und mit Kabelverschraubung.
Kapillarlänge: mind. 6 m
Einstellbereich: -10+10 °C
Schaltdifferenz: ca. 2 K
Menge: 4,000 St
DIN276_06: 481
Kostengruppe DIN 276 2018-12: 481

**3.1.230 Differenzdruckschalter für Filterüberwachung**
*** gemäß Ausführungsbeschreibung 4
Differenzdruckschalter für Filterüberwachung

zur Überwachung von Differenzdrücken in Luft und nicht aggressiven Gasen, in Kunststoffgehäuse, einschließlich Montagematerial und Anschlußzubehör (Kunststoffschläuche in angemessenen Längen mind. 2m), mit LED-Anzeige, Schutzart IP54 (DIN 40050), mit Kabelverschraubung.

Umgebungstemperatur: -20 bis +60 °C
Schaltspannung: 24- 250 VAC
Schaltstrom: 5 (3)A
Schaltdiffernz: ca. 30 Pa
max. zul. Druck: 30 kPA
Arbeitsbereich delta P: 100- 1000Pa
Menge: 9,000 St
DIN276_06: 481
Kostengruppe DIN 276 2018-12: 481

**3.1.240 Rohrleitungsthermostat (Wasser)**
*** gemäß Ausführungsbeschreibung 4
Rohrleitungsthermostat (Wasser)
als STW oder STB, nach DIN 3440 geeignet zum Einbau in Rohrleitungenen, in stabilem Gehäuse, Mikroschalter und manuelle Entriegelung bei STB, einschließlich Schutzrohr, Montagematerial und Anschlusszubehör, Schutzart IP54 (DIN 40050), mit Kabelverschraubung.

Schutzrohrmaterial: X6CrNiTi17
Werkstoff-Nr.: 1.4571

Einstellbereich: +20 bis +120 °C
Schaltdifferenz: von 2 bis 12 K
Schaltleistung: 6 A, 250 V/50 Hz
Tauchlänge: 150 mm
Menge: 6,000 St
DIN276_06: 481
Kostengruppe DIN 276 2018-12: 481

**3.1.250 Bedientableau - Reinigung**
*** gemäß Ausführungsbeschreibung 4
Bedientableau - Reinigung

bestehend aus:
- 3xGravur der Beckenbezeichnung
- 3x Leuchtdrucktaster Grün mit Gravur "EIN"
- 3x Leuchtdrucktaster Rot mit Gravur "AUS"
- 3x Schlüsselschalter mit Gravur "EIN" und "AUS" für zwei Schalterstellungen

Es sind die Funktionen gem. der Automationsschemen umzusetzen.

Frontplatte, alugebürstet, Mindestgröße:
Breite:  320 mm
Höhe:  340 mm

Zum Einbau in chlorbelasteter Luft geeignet; IP54

Zur UP-Montage oder Einbau in Pult, inkl. Unterputzkasten
Menge: 1,000 St
DIN276_06: 481
Kostengruppe DIN 276 2018-12: 481

**3.1.260 Reparaturschalter, EMV-gerecht, 3-polig, 20 A**
*** gemäß Ausführungsbeschreibung 4
Reparaturschalter, EMV-gerecht, 3-polig, 20 A

Nockenschalter mit 1 Hauptkontakt als Reparaturschalter zur Abschaltung der Steuerspannung für Antriebe bis zu 5 kW mit Hilfsschalter für Fern-/Ortsignalaisierung in Gehäuse zur Wandmontage, mit Sperrgriff und Sperrkranz sowie mit Vorhängeschloss absperrbar
Menge: 22,000 St
DIN276_06: 481
Kostengruppe DIN 276 2018-12: 481

**3.1.270 Reparaturschalter, EMV-gerecht, 3-polig, 25 A**
*** gemäß Ausführungsbeschreibung 4
Reparaturschalter, EMV-gerecht, 3-polig, 25 A

Nockenschalter mit 1 Hauptkontakt als Reparaturschalter zur Abschaltung der Steuerspannung für Antriebe bis zu 5 kW mit Hilfsschalter für Fern-/Ortsignalaisierung in Gehäuse zur Wandmontage, mit Sperrgriff und Sperrkranz sowie mit Vorhängeschloss absperrbar
Menge: 5,000 St
DIN276_06: 481
Kostengruppe DIN 276 2018-12: 481

**3.1.280 Reparaturschalter, EMV-gerecht, 3-polig, 63 A**
*** gemäß Ausführungsbeschreibung 4
Reparaturschalter, EMV-gerecht, 3-polig, 63 A

Nockenschalter mit 1 Hauptkontakt als Reparaturschalter zur Abschaltung der Steuerspannung für Antriebe bis zu 22 kW mit Hilfsschalter für Fern-/Ortsignalaisierung in Gehäuse zur Wandmontage, mit Sperrgriff und Sperrkranz sowie mit Vorhängeschloss absperrbar
Menge: 1,000 St
DIN276_06: 481
Kostengruppe DIN 276 2018-12: 481

**3.1.290 Taster - Batterieraum**
*** gemäß Ausführungsbeschreibung 4
Taster - Batterieraum

Taster gemäß Schalterprogramm ELT zur UP-Montage, inkl. Unterputzkasten, mit Beschriftungsfeld, Einsatz mit Schrauben befestigen.

Abmessung:
Breite: 82 mm
Höhe:  82 mm
bestehend aus:

- 1 Leuchtdrucktaster, LED grün, mit Beschriftung "Lüftung Ein"
Menge: 1,000 St
DIN276_06: 481
Kostengruppe DIN 276 2018-12: 481

**3.1.300 Vibrationsgrenzwertschalter**
*** gemäß Ausführungsbeschreibung 4
Vibrationsgrenzwertschalter

Füllstandsgrenzwertschalter zur Überwachung eines max. Standes im Pumpensumpf
mit Schaltzustandsanzeige und Testmöglichkeit außen zur einfachen Kontrolle
Betrieb als Max-Schaltorgang mit Ruhestromsicheren Betrieb.
Bei Erreichen des Grenzstandes, bei Störung und bei Netzausfall sperrt der elektronische Schalter
Spannungsversorgung Wechselspannung: 230V
Schaltzeit bei Bedecken:  0,5s
Einbaulage:  beliebig
Umgebungstemperatur:  -40°C - 70°C
Dichte des Meßstoffs:  min. 0,7 g/cm³
Werkstoffe:  korrosionsbeständiger Stahl

incl. notwendiger Winkel zur Montage am / im Pumpensumpf
incl. evtl. notwendiger Stecker zur Verbindung des Grenzwertschalters mit der Schaltanlage und Kabelverschraubung.
incl. evtl. notwendiger Auslöse-/Auswertegeräte
Menge: 2,000 St
DIN276_06: 481
Kostengruppe DIN 276 2018-12: 481

**3.1.310 Splitwärmezähler DN 15**
*** gemäß Ausführungsbeschreibung 4
Splitwärmezähler Komplettsystem als Netzversion
bestehend aus
- Mikroprozessor Rechenwerk,  abnehmba
- Ultraschall-Durchfluss-Sensor für horizontalen und vertikalen Einbau
- Temperaturfühlern Einbausatz mit:
  2 Tauchhülsen G ½" x 85
  2 Anschweißmuffen 45° G1/2" x 44
  1 Distanzstück
  EBS DN 15-40 Tauchhülsen

Rechenwerk, abnehmbar zur Wandmontage
 LC-Anzeige mit 3 Anzeigenebenen,
Ebene 1 : Energie, Volumen, LCD-Test, externe Wasserzähler
Ebene 2 : Durchfluss, Leistung, Vorlauftemperatur,
Rücklauftemperatur, Temperaturdifferenz, Betriebszeit,
Maximalwerte für Leistung+ Durchfluss+ Vorlauftemperatur,
Fehlerstunden, Betriebsunterbrechungen, Überlast- und
Netzausfallzeiten, M-Bus-Adressen + Baudrate,
Impulswertigkeit des Rechenwerks, Impulswertigkeiten externe
Wasserzähler
Ebene 3 : 13/24* Stichtagswerte für Energie, Volumen und externe Wasserzähler
- Echtzeituhr
- zwei unabhängige programmierbare Schwellwertregister
- Datenlogger für 6 programmierbare Parameter mit einer
Speichertiefe von 1008 Schritten
- rechtzeitige Vorwarnmeldung bei ansteigender Verschmutzung
- Rechenwerk zur Montage am Durchfluss-Sensor oder an der
Wand
- Verbindungskabellänge 3 m
- Netzteil 230 V
- Rechenwerksdaten

Temperaturbereich t:  0-180°C
Temperaturdifferenz t:  3-160 K
Sichere Messwerterfassung ab:  0,1 K
Datensicherung:  EEPROM
Anzeige:  7-stellig
Einheit:  MWh GJ, KWh)
Schnittstelle:  EN60870-5, M-BUS Protokoll
Umgebungstemperatur:  max. +55°C
Schutzklasse:  IP 64
Umgebungsklasse:  C

Durchfluss-Sensor
Laufzeitdifferenzmessung mit direkter Messung der
Schallgeschwindigkeit
Nenndurchfluss:  Qp = 0,12 m³/h
Nennweite:  DN 15
Baulänge:  bis 500 mm
Flanschanschluss
Metrologische Klasse 2 nach EN 1434 (Eichung in Klasse 3)
Messbereich
besser als Klasse C:  qp/qi >100 :1
gesamter Messbereich:  qs+10%/Q start > 1000:1
Temperaturbereich:  130°C
Messmedium:  Wasser
Druckfestigkeit:  PN 16/25
Druckverlust:  ≤ 0,1 bar bei qp
Schutzklasse:  IP65 & 67
Einbaulage:  horizontal oder vertikal

Tauchhülsenfühler (THF105)
PT 100-Widerstandsthermometer
für Qp:  15 bis 40 m³/h
mit Klemmen im Anschlusskopf
Leitungslänge:  3 m, Siliconkabel
geeicht:  bis 150°C
Baulänge Fühlerelement:  bis 140 mm
Anschluss:  2-Leitertechnik

Netzversion einschl. Eichgebühr für Wärmezähler
M-BUS/Impulsausgang E/V und Netzteil.
Menge: 2,000 St
DIN276_06: 421
Kostengruppe DIN 276 2018-12: 422

**3.1.320 Splitwärmezähler DN 32**
*** gemäß Ausführungsbeschreibung 4
Splitwärmezähler Komplettsystem als Netzversion
bestehend aus
- Mikroprozessor Rechenwerk,  abnehmba
- Ultraschall-Durchfluss-Sensor für horizontalen und vertikalen Einbau
- Temperaturfühlern Einbausatz mit:
  2 Tauchhülsen G ½" x 85
  2 Anschweißmuffen 45° G1/2" x 44
  1 Distanzstück
  EBS DN 15-40 Tauchhülsen

Rechenwerk, abnehmbar zur Wandmontage
 LC-Anzeige mit 3 Anzeigenebenen,
Ebene 1 : Energie, Volumen, LCD-Test, externe Wasserzähler
Ebene 2 : Durchfluss, Leistung, Vorlauftemperatur,
Rücklauftemperatur, Temperaturdifferenz, Betriebszeit,
Maximalwerte für Leistung+ Durchfluss+ Vorlauftemperatur,
Fehlerstunden, Betriebsunterbrechungen, Überlast- und
Netzausfallzeiten, M-Bus-Adressen + Baudrate,
Impulswertigkeit des Rechenwerks, Impulswertigkeiten externe
Wasserzähler
Ebene 3 : 13/24* Stichtagswerte für Energie, Volumen und externe Wasserzähler
- Echtzeituhr
- zwei unabhängige programmierbare Schwellwertregister
- Datenlogger für 6 programmierbare Parameter mit einer
Speichertiefe von 1008 Schritten
- rechtzeitige Vorwarnmeldung bei ansteigender Verschmutzung
- Rechenwerk zur Montage am Durchfluss-Sensor oder an der
Wand
- Verbindungskabellänge 3 m
- Netzteil 230 V
- Rechenwerksdaten

Temperaturbereich t:  0-180°C
Temperaturdifferenz t:  3-160 K
Sichere Messwerterfassung ab:  0,1 K
Datensicherung:  EEPROM
Anzeige:  7-stellig
Einheit:  MWh GJ, KWh)
Schnittstelle:  EN60870-5, M-BUS Protokoll
Umgebungstemperatur:  max. +55°C
Schutzklasse:  IP 64
Umgebungsklasse:  C

Durchfluss-Sensor
Laufzeitdifferenzmessung mit direkter Messung der
Schallgeschwindigkeit
Nenndurchfluss:  Qp = 1,02 m³/h
Nennweite:  DN 32
Baulänge:  bis 500 mm
Flanschanschluss
Metrologische Klasse 2 nach EN 1434 (Eichung in Klasse 3)
Messbereich
besser als Klasse C:  qp/qi >100 :1
gesamter Messbereich:  qs+10%/Q start > 1000:1
Temperaturbereich:  130°C
Messmedium:  Wasser
Druckfestigkeit:  PN 16/25
Druckverlust:  ≤ 0,1 bar bei qp
Schutzklasse:  IP65 & 67
Einbaulage:  horizontal oder vertikal

Tauchhülsenfühler (THF105)
PT 100-Widerstandsthermometer
für Qp:  15 bis 40 m³/h
mit Klemmen im Anschlusskopf
Leitungslänge:  3 m, Siliconkabel
geeicht:  bis 150°C
Baulänge Fühlerelement:  bis 140 mm
Anschluss:  2-Leitertechnik

Netzversion einschl. Eichgebühr für Wärmezähler
M-BUS/Impulsausgang E/V und Netzteil.
Menge: 1,000 St
DIN276_06: 421
Kostengruppe DIN 276 2018-12: 422

**3.1.330 Splitwärmezähler DN 50**
*** gemäß Ausführungsbeschreibung 4
Splitwärmezähler Komplettsystem als Netzversion
bestehend aus:
- Mikroprozessor Rechenwerk,  abnehmba
- Ultraschall-Durchfluss-Sensor für horizontalen und vertikalen Einbau
- Temperaturfühlern Einbausatz mit:
  2 Tauchhülsen G ½" x 85
  2 Anschweißmuffen 45° G1/2" x 44
  1 Distanzstück
  EBS DN 15-40 Tauchhülsen

Rechenwerk, abnehmbar zur Wandmontage
LC-Anzeige mit 3 Anzeigenebenen,
Ebene 1 : Energie, Volumen, LCD-Test, externe Wasserzähler
Ebene 2 : Durchfluss, Leistung, Vorlauftemperatur,
Rücklauftemperatur, Temperaturdifferenz, Betriebszeit,
Maximalwerte für Leistung+ Durchfluss+ Vorlauftemperatur,
Fehlerstunden, Betriebsunterbrechungen, Überlast- und
Netzausfallzeiten, M-Bus-Adressen + Baudrate,
Impulswertigkeit des Rechenwerks, Impulswertigkeiten externe
Wasserzähler
Ebene 3 : 13/24* Stichtagswerte für Energie, Volumen und externe Wasserzähler
- Echtzeituhr
- zwei unabhängige programmierbare Schwellwertregister
- Datenlogger für 6 programmierbare Parameter mit einer
  Speichertiefe von 1008 Schritten
- rechtzeitige Vorwarnmeldung bei ansteigender Verschmutzung
- Rechenwerk zur Montage am Durchfluss-Sensor oder an der
  Wand
- Verbindungskabellänge 3 m
- Netzteil 230 V
- Rechenwerksdaten

Temperaturbereich t:  0-180°C
Temperaturdifferenz t:  3-160 K
Sichere Messwerterfassung ab:  0,1 K
Datensicherung:  EEPROM
Anzeige:  7-stellig
Einheit:  MWh GJ, KWh)
Schnittstelle:  EN60870-5, M-BUS Protokoll
Umgebungstemperatur:  max. +55°C
Schutzklasse:  IP 64
Umgebungsklasse:  C

Durchfluss-Sensor
Laufzeitdifferenzmessung mit direkter Messung der
Schallgeschwindigkeit
Nenndurchfluss:  Qp = 7,74 m³/h
Nennweite:  DN 50
Baulänge:  bis 500 mm
Flanschanschluss
Metrologische Klasse 2 nach EN 1434 (Eichung in Klasse 3)
Messbereich
besser als Klasse C:  qp/qi >100 :1
gesamter Messbereich:  qs+10%/Q start > 1000:1
Temperaturbereich:  130°C
Messmedium:  Wasser
Druckfestigkeit:  PN 16/25
Druckverlust:  0,1 bar bei qp
Schutzklasse:  IP65 & 67
Einbaulage:  horizontal oder vertikal

Tauchhülsenfühler (THF105)
PT 100-Widerstandsthermometer
für Qp:  1,5 - 10 m³/h
mit Klemmen im Anschlusskopf
Leitungslänge:  3 m, Siliconkabel
geeicht:  bis 150°C
Baulänge Fühlerelement:  bis 140 mm
Anschluss:  2-Leitertechnik

Netzversion einschl. Eichgebühr für Wärmezähler
M-BUS/Impulsausgang E/V und Netzteil.
Menge: 2,000 St
DIN276_06: 421
Kostengruppe DIN 276 2018-12: 422

**3.1.340 Splitwärmezähler DN 65**
*** gemäß Ausführungsbeschreibung 4
Splitwärmezähler Komplettsystem als Netzversion
bestehend aus:
- Mikroprozessor Rechenwerk,  abnehmba
- Ultraschall-Durchfluss-Sensor für horizontalen und vertikalen Einbau
- Temperaturfühlern Einbausatz mit:
  2 Tauchhülsen G ½" x 85
  2 Anschweißmuffen 45° G1/2" x 44
  1 Distanzstück
  EBS DN 15-40 Tauchhülsen

Rechenwerk, abnehmbar zur Wandmontage
LC-Anzeige mit 3 Anzeigenebenen,
Ebene 1 : Energie, Volumen, LCD-Test, externe Wasserzähler
Ebene 2 : Durchfluss, Leistung, Vorlauftemperatur,
Rücklauftemperatur, Temperaturdifferenz, Betriebszeit,
Maximalwerte für Leistung+ Durchfluss+ Vorlauftemperatur,
Fehlerstunden, Betriebsunterbrechungen, Überlast- und
Netzausfallzeiten, M-Bus-Adressen + Baudrate,
Impulswertigkeit des Rechenwerks, Impulswertigkeiten externe
Wasserzähler
Ebene 3 : 13/24* Stichtagswerte für Energie, Volumen und externe Wasserzähler
- Echtzeituhr
- zwei unabhängige programmierbare Schwellwertregister
- Datenlogger für 6 programmierbare Parameter mit einer
Speichertiefe von 1008 Schritten
- rechtzeitige Vorwarnmeldung bei ansteigender Verschmutzung
- Rechenwerk zur Montage am Durchfluss-Sensor oder an der
Wand
- Verbindungskabellänge 3 m
- Netzteil 230 V
- Rechenwerksdaten

Temperaturbereich t:  0-180°C
Temperaturdifferenz t:  3-160 K
Sichere Messwerterfassung ab:  0,1 K
Datensicherung:  EEPROM
Anzeige:  7-stellig
Einheit:  MWh GJ, KWh)
Schnittstelle:  EN60870-5, M-BUS Protokoll
Umgebungstemperatur:  max. +55°C
Schutzklasse:  IP 64
Umgebungsklasse:  C

Durchfluss-Sensor
Laufzeitdifferenzmessung mit direkter Messung der
Schallgeschwindigkeit
Nenndurchfluss:  Qp = 14,52 m³/h
Nennweite:  DN 65
Baulänge:  bis 500 mm
Metrologische Klasse 2 nach EN 1434 (Eichung in Klasse 3)
Messbereich
besser als Klasse C:  qp/qi >100 :1
gesamter Messbereich:  qs+10%/Q start > 1000:1
Temperaturbereich:  130°C
Messmedium:  Wasser
Druckfestigkeit:  PN 16/25
Druckverlust:  0,05 bar bei qp
Schutzklasse:  IP65 & 67
Einbaulage:  horizontal oder vertikal

Tauchhülsenfühler (THF105)
PT 100-Widerstandsthermometer
für Qp:  1,5 m³/h bis 10 m³/h
mit Klemmen im Anschlusskopf
Leitungslänge:  3 m, Siliconkabel
geeicht:  bis 150°C
Baulänge Fühlerelement:  bis 140 mm
Anschluss:  2-Leitertechnik

Netzversion einschl. Eichgebühr für Wärmezähler
M-BUS/Impulsausgang E/V und Netzteil.
Menge: 2,000 St
DIN276_06: 421
Kostengruppe DIN 276 2018-12: 422

#### Abschnitt 3.2 Aktoren

**3.2.10 Elektromotorischer Stellantrieb stetig**
*** gemäß Ausführungsbeschreibung 4
Elektromotorischer Stellantrieb stetig

wartungsfreier, stetiger Drehantrieb mit Synchronmotor, Überlastsicherheit, kraftunabhängige Laufzeit, Parallellauf mehrerer Luftklappen mit verschiedenen Drehmomenten, mit  Potentiometer, Handverstellung für Klappenachsen von 6-18mm, für Klappengrößen bis ca. 5 qm

Betriebsspannung: 24 VAC/50Hz
Drehmoment: 30Nm
Laufzeit (AUF/ZU): 150 s
Gehäuseschutzart: IP54
Anschluss: 3-6-adrig

Inkl. Montagezubehör Universalklappenhebel aus Stahl verzinkt, geeignet für Klappenachsen Durchm. 6-18 mm
Menge: 10,000 St
DIN276_06: 481
Kostengruppe DIN 276 2018-12: 481

**3.2.20 Elektromotorischer Stellantrieb AUF/ZU**
*** gemäß Ausführungsbeschreibung 4
Elektromotorischer Stellantrieb AUF/ZU

wartungfreier, reversierbarer Drehantrieb mit Synchronmotor, Überlastsicherheit, kraftunabhängige Laufzeit, Parallellauf mehrerer Luftklappen mit verschiedenen Drehmomenten, mit Endlagenschalter (bestehend aus zwei 1poligen Schaltern, 10 A / 250 VAC), Handverstellung für Klappenachsen von 6-18mm,
für Klappengrößen bis ca. 5 qm

Betriebsspannung: 230 VAC/50Hz
Drehmoment: 30 Nm
Laufzeit (AUF/ZU): 150 s
Gehäuseschutzart: IP54
Anschluss: 3-9-adrig

Inkl. Montagezubehör Universalklappenhebel aus Stahl verzinkt, geeignet für Klappenachsen Durchm. 6-18 mm
Menge: 1,000 St
DIN276_06: 481
Kostengruppe DIN 276 2018-12: 481

**3.2.30 Elektromot.Stellantrieb stetig mit Federrücklauf**
*** gemäß Ausführungsbeschreibung 4
Elektromot.Stellantrieb stetig mit Federrücklauf

für Luftklappen, stetiger Drehantrieb mit Synchronmotor mit Federrücklauf, überlastsicherem Asynchronmotor, kraftunabhängige Laufzeit, Parallellauf mehrerer Luftklappen mit veschiedenen Drehmomenten, mit Endlagenschalter (bestehend aus zwei 1poligen Schaltern, 10 A / 250 VAC), Handverstellung für Klappenachsen von 6-18mm, für Klappengrößen bis ca. 5 qm

Betriebsspannung: 230 VAC/50Hz
Drehmoment: 30Nm
Laufzeit (AUF/ZU): 90/30 s
Gehäuseschutzart: IP54
Anschluss: 3-9-adrig

Inkl. Montagezubehör Universalklappenhebel aus Stahl verzinkt, geeignet für Klappenachsen Durchm. 6-18 mm
Menge: 4,000 St
DIN276_06: 481
Kostengruppe DIN 276 2018-12: 481

**3.2.40 Elektromot.Stellantrieb AUF/ZU mit Federrücklauf**
*** gemäß Ausführungsbeschreibung 4
Elektromot. Stellantrieb AUF/ZU mit Federrücklauf

für Luftklappen, wartungfreier Drehantrieb mit Federrücklauf, überlastsicherem Asynchronmotor, kraftunabhängige Laufzeit, Parallellauf mehrerer Luftklappen mit verschiedenen Drehmomenten, mit Endlagenschalter (bestehend aus zwei 1poligen Schaltern, 10 A / 250 VAC), Handverstellung für Klappenachsen von 6-18mm, für Klappengrößen bis ca. 5 qm

Betriebsspannung: 230 VAC/50Hz
Drehmoment: 30Nm
Laufzeit (AUF/ZU): 90/30 s
Gehäuseschutzart: IP54
Anschluss: 3-9-adrig

Inkl. Montagezubehör Universalklappenhebel aus Stahl verzinkt, geeignet für Klappenachsen Durchm. 6-18 mm
Menge: 4,000 St
DIN276_06: 481
Kostengruppe DIN 276 2018-12: 481

**3.2.50 Signalleuchte**
*** gemäß Ausführungsbeschreibung 4
Signalleuchte

Signalsäule mit LED Lichtmodulen mit Blinklicht zur Montage an Decke:

Farben: rot und orange
Funktion: LED Dauerlicht
Spannung: 24 VDC
Betriebstemperatur: -30°C bis 60°C
Schutzart: IP66
Montage: Rohrmontage (100mm Rohrlänge) aus Aluminium mit Kunststofffuß
Menge: 1,000 St
Kostengruppe DIN 276 2018-12: 481

**3.2.60 Not-Aus-Taster**
*** gemäß Ausführungsbeschreibung 4
Not-Aus-Taster

Not-Aus-Taster für den Schwimmmeisterraum zur Abschaltung der badewassertechnischen Anlagen, zugentriegelt. Zum Einbau in ein Pult. Inklusive Schutzring zum Schutz vor versehentlicher Betätigung

Bauform:  Pilzform
Farbe Pilzstößel:  Rot
Tastensockel:  Gelb
Schutzart:  IP66
Betätigungskraft:  mind. 50 N
Umgebungstemperatur:-25..+70 °C
Menge: 4,000 St
DIN276_06: 481
Kostengruppe DIN 276 2018-12: 481

**Ausführungsbeschreibung 5 Ausführungsbeschreibung**
Allgemeine Anforderungen

Alle Messfühler sind komplett mit Befestigungs- und Schutzmaterialien (wie Tauchhülsen etc.) entsprechend des jeweils vorgesehenen Montageort anzubieten. In den Einheitspreisen der Feldgeräte ist die Lieferung, benötigte Befestigungs- und Anschlußelemente und die Montage miteinzukalkulieren. Nur der wasserseitige Einbau der Feldgeräte, der ausschließlich durch die am Bau beschäftigte Gewerkefirma erfolgen darf, ist davon ausgenommen.

Werden Feldgeräte im Außenbereich montiert, ist sicherzustellen, dass ihre Schutzart diese Installation bedenkenlos zulässt.

Werden von einem Bieter abweichend von der ausgewiesenen Konfiguration systembedingt Umsetzer oder Koppelrelais benötigt, z.B. für den Anschluss passiver Fühler oder für die Ausführung von Schalt- oder Stellbefehlen, so sind diese in den Feldgeräten mit einzukalkulieren. Entsprechende Änderungen im Datenpunktaufbau sind ebenfalls zu berücksichtigen. Die Änderungen im Funktions- und Datenpunktaufbau sind entsprechend auszuweisen.

Sämtliche Stellantriebe sind für die in den Datenpunktlisten ausgewiesenen Rückmeldungen bzw. Stellungsmessungen auszuwählen. Die Lieferung der Ventile erfolgt ohne Gegenflansche und Dichtungen.

Bei Temperaturfühlern werden im folgenden Pt 100-Fühler ausgewiesen. Der Anschluss erfolgt in 4-Leiter-Technik. Der Einsatz von Ni 1000-Fühlern, mA-Umformern etc. ist als gleichwertig zu betrachten. Die Leitungseinführung hat durch eine Verschraubung mit integrierter Zugentlastung zu erfolgen.
Dreiwege- und Durchgangsregelorgan ohne Notstellfunktion

- Medium: Wasser, mit Zusatzstoffen
- Temperatur: bis 120 ° C
- Mindestschließdruck: 400 KPa
- Dichtheit entsprechend DIN EN 64; Leckrate
  dichtschließend, max. 0,05% vom kvs-Wert
- Stellverhältnis gem. VDI 2173 mind. 1:50
- Flanschanschluss nach ISO 7005 inklusive Gegenflansch, sofern in der Position nicht anders beschrieben
- Innengarnitur aus nichtrostendem Stahl;
- Inkl. Stellantrieb mit Handverstellung
- Verarbeitet ein stetiges Stellsignal;
- Mit Stellungsrückmeldung stetig;
- Schutzart: IP42
- Einbaulage: beliebig

**3.2.70 Durchgangsregelorgan ohne Notstellfunktion (stetig) DN 15, kvs 0,63 m³/h**
*** gemäß Ausführungsbeschreibung 5
Durchgangsregelorgan ohne Notstellfunktion (stetig) DN 15, kvs 0,63

kVS-Werte  0,63 m³/h
Druckstufe:  PN 6
Gewindeanschluss
Menge: 2,000 St
DIN276_06: 481
Kostengruppe DIN 276 2018-12: 481

**3.2.80 Durchgangsregelorgan ohne Notstellfunktion (stetig) DN 15, kvs 1 m³/h**
*** gemäß Ausführungsbeschreibung 5
Durchgangsregelorgan ohne Notstellfunktion (stetig) DN 15, kvs 1 m³/h

kVS-Werte  1 m³/h
Druckstufe:  PN 6
Gewindeanschluss
Menge: 3,000 St
DIN276_06: 481
Kostengruppe DIN 276 2018-12: 481

**3.2.90 Durchgangsregelorgan ohne Notstellfunktion (stetig) DN 15, kvs 1,6 m³/h**
*** gemäß Ausführungsbeschreibung 5
Durchgangsregelorgan ohne Notstellfunktion (stetig) DN 15, kvs 1,6 m³/h

kVS-Werte  1,6 m³/h
Druckstufe:  PN 6
Gewindeanschluss
Menge: 1,000 St
DIN276_06: 481
Kostengruppe DIN 276 2018-12: 481

**3.2.100 Durchgangsregelorgan ohne Notstellfunktion (stetig) DN 15, kvs 4 m³/h**
*** gemäß Ausführungsbeschreibung 5
Durchgangsregelorgan ohne Notstellfunktion (stetig) DN 15, kvs 4 m³/h

kVS-Werte  4 m³/h
Druckstufe:  PN 6
Gewindeanschluss
Menge: 1,000 St
DIN276_06: 481
Kostengruppe DIN 276 2018-12: 481

**3.2.110 Durchgangsregelorgan ohne Notstellfunktion (stetig) DN 25, kvs 6,3 m³/h**
*** gemäß Ausführungsbeschreibung 5
Durchgangsregelorgan ohne Notstellfunktion (stetig) DN 25, kvs 6,3 m³/h

kVS-Werte  6,3 m³/h
Druckstufe:  PN 6
Menge: 3,000 St
DIN276_06: 481
Kostengruppe DIN 276 2018-12: 481

**3.2.120 Durchgangsregelorgan ohne Notstellfunktion (stetig) DN 32, kvs 16 m³/h**
*** gemäß Ausführungsbeschreibung 5
Durchgangsregelorgan ohne Notstellfunktion (stetig) DN 32, PN 16 (VE)

kVS-Werte  16 m³/h
Druckstufe:  PN 6
Menge: 3,000 St
DIN276_06: 481
Kostengruppe DIN 276 2018-12: 481

### Bereich 4 Leistungsteile

#### Abschnitt 4.1 Schaltschränke

**Ausführungsbeschreibung 6 Ausführungsbeschreibung**
Allgemeine Anforderungen

Es wird die komplette Lieferung und betriebsfertige Installation sämtlicher Schaltschrankkomponenten inkl. Beschriftung gefordert. Es ist vom Bieter eine Aufteilung nach Automations- und Kraftfeldern zu treffen. Die Abmessungen der einzelnen Schaltschrankfelder ist jedoch aus optischen Gründen grundsätzlich gleich zu wählen. Dabei soll darauf hingewiesen werden, dass vom Bieter eine ausreichende Bemessung der Schränke für die geforderten Einbauteile und benötigten DDC- Komponenten erfolgen muss.
Systemspezifisch benötigte Hilfsschütze, Koppelrelais etc. und deren Platzbedarf sind vom Bieter einzukalkulieren und darauf hinzuweisen.

Die Anordnung der AS-Komponenten und sonstiger Einbaukomponenten muss so erfolgen, dass die Anschlussklemmen ohne Entfernung der Geräte oder Module und ohne Betriebsunterbrechung leicht zugänglich sind. Sämtliche AS-Komponenten, Bedienungselemente, Messgeräte, elektrische Bauteile, Klemmen etc. sind in Absprache mit dem Auftraggeber gut lesbar zu beschriften. Beschriftungen an der Schaltschranktür sind unlösbar (geschraubt oder genietet) zu befestigen.

Alle ein- und ausgehenden Signale sind im AS-Feld über Messer-Trennklemmen zu führen. Für die Ausführung der elektrotechnischen Anlagen und die Erstellung der technischen Unterlagen gelten entsprechende VDE- und DIN-Richtlinien. Die Drähte sind in Kabelkanälen bzw. über Kunststoffkämme und hinter Tragblechen zu führen.

Alle Reserveadern für die externe (außerhalb der Schaltanlage) Verkabelung sind auf entsprechend gekennzeichneten Klemmen zu legen. Jede Ader auf eine Klemme. Auf der Schaltschrankseite sind diese Klemmen zu erden. Die Klemmen sind in der jeweiligen Position anteilsmäßig einzukalkulieren.

Der Aufbau muss wartungsfrei (Federklemmen, keine Schraubklemmen) erfolgen.

Die Bauteilbeschriftung in der Schaltanlage ist mind. doppelt auszuführen. Die Beschriftung erfolgt zum einen auf dem Bauteil selbst und zum anderen bei dem Einbauort (Montageplatte / Schaltschranktür oder ähnlichem). Somit ist beim Ausbau eines Bauteils der jeweilige Montageplatz leicht zu finden.

**4.1.10 Schaltschrankfeld 800 x 1800 x 400 mm**
*** gemäß Ausführungsbeschreibung 6
Schaltschrankfeld 800 x 1800 x 400 mm

Massive Stahlblechkonstruktion,
Mindestblechstärke: 1,5 mm.
Schaltfelder werden als Einzelfelder mit Transportösen, geeignet zum beliebigen Aneinanderreihen, vorgesehen.
Die Anlieferung kann aus Transportgründen als Einzelfeld erfolgen. Die Felder werden in diesem Fall auf der Baustelle als Gesamtschaltschrank aufgestellt und mechanisch und elektrisch verbunden. Fronttüren sind mit mind. 3 innenliegenden Verschwindescharnieren auszuführen und mit umlaufender Gummidichtung auszustatten.
Verdrahtung hat in abgedeckten Kabelkanälen mit einer max. 80 %igen Belegung zu erfolgen. Die Platzreserve auf der rückseitigen Montageplatte muss mindestens 30% betragen.
Verbindungsleitungen zu beweglichen Türen oder sonstigen Geräten sind flexibel, in Schutzschläuchen verlegt, auszuführen. Für flexible Leitungen sind Quetschkabelschuhe vorzusehen. Desweiteren ist in dieser Baugruppe die schaltschrankinterne Verkabelung zwischen den Schaltschrankfeldern jedes ISP, auch wenn sie über mehrere Felder notwendig wird, einzukalkulieren. Für abgehende Kabel sind Reihenklemmen in kriechstromfester Ausführung nach DIN 53480 einzubauen. Querschnitte der abgehenden Kabel sind besonders zu berücksichtigen.
Alle N- Kreise sind über Nullleiter - Trennklemmen zu bilden. Alle PE- Abgänge sind mit separaten Schutzleiterklemmen, welche auf den Klemmleisten den Abgängen zugeordnet sind, auszuführen. Gehäuse und Fronttüren sind an geeigneter Stelle mit CU- Litze in die Erdungsmaßnahmen mit einzubebeziehen. Im AS-Feld sind alle ein- und ausgehenden Signale über Messer-Trennklemmen zu führen.
Je Schaltschrankfeld ist eine funkentstörte Beleuchtung über Türkontakt, eine 230 V-Steckdose, jeweils mit Absicherung sowie eine Stecktasche in ausreichender Größe zur Aufnahme der Schaltpläne einzubauen. Die Kabeleinführung erfolgt über Kabelverschraubungen mit 15% Reserve. Zugentlastung für abgehende Kabel ist vorzusehen. Die Lackierung muss mit mindestens 1facher Rostschutzlackierung und 1facher Fertiglackierung mit Strukturlack erfolgen.

Schutzart: Gehäuse  IP 54
  Fronttür mit Einbauten  IP 54
  Fronttür mit Sichtfenster  IP 54

Türen mit Stangenverschluss (mind. 3 Zuhaltungen) und Schwenkgriffhebel sowie Doppelbart-Profilhalbzylinder. Beschläge müssen eingelassen sein.

Alle Schaltschränke sowie alle Schaltschrankeinbauteile erhalten eine dauerhafte Kennzeichnung (geschraubt oder genietet - geklebt genügt hier nicht). Die Schilder sind in Abstimmung mit dem AG auszuwählen, zu beschriften und zu befestigen.

Einführung/Abgänge:  von oben oder unten

Farbe:  RAL 7035

Die Schaltschrankfelder verstehen sich komplett einschl. Seitenteilen (pro ISP), Verdrahtung, Verrohrung, Verdrahtungskanälen, Reihenklemmen, Reihenschienen, Erdungsbändern, Transportösen, Metall-Verschraubungen, Kleinteilen, Schottung zwischen den Netzen, Bezeichnungsschildern, Zubehör usw.

Abmessungen des Schaltschrankes:
Breite:  800 mm
Höhe: 1800 mm
Tiefe:  400 mm
Menge: 10,000 St
DIN276_06: 482
Kostengruppe DIN 276 2018-12: 482

**4.1.20 AS-Schaltschrankfeld 800 x 1800 x 400 mm**
*** gemäß Ausführungsbeschreibung 6
AS-Schaltschrankfeld AS 800 x 1800 x 400mm

Ausführung wie unter "Schaltschrankfeld" beschrieben,
inkl. Einbau aller Automationsstationen inkl. Messertrennklemmen und anwenderspezifischem Zubehör.

Die vollständige Handbedienebene inkl. Meldungslampen werden in die Fronttür eingebaut, ggf. mit Hilfsrahmenkonstruktion. An der Rückwand können Steuerungskomponenten montiert werden.
Menge: 11,000 St
DIN276_06: 482
Kostengruppe DIN 276 2018-12: 482

**4.1.30 Schaltschranksockel Höhe 200**
*** gemäß Ausführungsbeschreibung 6
Schaltschranksockel Höhe 200

in Stahlblechausführung mit allseitig abnehmbaren Blenden zur Kabeleinführung für vorstehend beschriebenen Schaltschrank.
Inklusive Bürstenleisten zum Verschließen der Kabeleinführungen.
Menge: 21,000 St
DIN276_06: 482
Kostengruppe DIN 276 2018-12: 482

**4.1.40 Sichtfenster zum Öffnen U1-ISP-11**
*** gemäß Ausführungsbeschreibung 6
Sichtfenster zum Öffnen  U1-ISP-11

zum Einbau an die Fronttüre des Schaltschrankes für die in der Schaltschranktüre integrierten Bedienelemente sowie optischen Anzeigeeinheiten. Die Aufsatztüren sind verschließbar mit Zylinderschloßvorrichtung auszustatten.

Anzahl und Abmessungen:
Der Bieter hat anhand der zugehörigen Hand- und Notbedienebene die erforderliche Sichtfensteranzahl und deren Abmessungen für die Notbedienebene selbst zu bestimmen. Im Einheitspreis ist die Erstellung der Sichtfenster gesamt, für den ISP U1-ISP-11 zu kalkulieren.
Menge: 1,000 St
DIN276_06: 482
Kostengruppe DIN 276 2018-12: 482

**4.1.50 Sichtfenster zum Öffnen UG-ISP-41**
*** gemäß Ausführungsbeschreibung 6
Sichtfenster zum Öffnen  UG-ISP-41

zum Einbau an die Fronttüre des Schaltschrankes für die in der Schaltschranktüre integrierten Bedienelemente sowie optischen Anzeigeeinheiten. Die Aufsatztüren sind verschließbar mit Zylinderschloßvorrichtung auszustatten.

Anzahl und Abmessungen:
Der Bieter hat anhand der zugehörigen Hand- und Notbedienebene die erforderliche Sichtfensteranzahl und deren Abmessungen für die Notbedienebene selbst zu bestimmen. Im Einheitspreis ist die Erstellung der Sichtfenster gesamt, für den ISP UG-ISP-41 zu kalkulieren.
Menge: 1,000 St
DIN276_06: 482
Kostengruppe DIN 276 2018-12: 482

**4.1.60 Sichtfenster zum Öffnen UG-ISP-01**
*** gemäß Ausführungsbeschreibung 6
Sichtfenster zum Öffnen  UG-ISP-01

zum Einbau an die Fronttüre des Schaltschrankes für die in der Schaltschranktüre integrierten Bedienelemente sowie optischen Anzeigeeinheiten. Die Aufsatztüren sind verschließbar mit Zylinderschloßvorrichtung auszustatten.

Anzahl und Abmessungen:
Der Bieter hat anhand der zugehörigen Hand- und Notbedienebene die erforderliche Sichtfensteranzahl und deren Abmessungen für die Notbedienebene selbst zu bestimmen. Im Einheitspreis ist die Erstellung der Sichtfenster gesamt, für den ISP UG-ISP-01 zu kalkulieren.
Menge: 1,000 St
DIN276_06: 482
Kostengruppe DIN 276 2018-12: 482

**4.1.70 Sichtfenster zum Öffnen UG-ISP-02**
*** gemäß Ausführungsbeschreibung 6
Sichtfenster zum Öffnen  UG-ISP-02

zum Einbau an die Fronttüre des Schaltschrankes für die in der Schaltschranktüre integrierten Bedienelemente sowie optischen Anzeigeeinheiten. Die Aufsatztüren sind verschließbar mit Zylinderschloßvorrichtung auszustatten.

Anzahl und Abmessungen:
Der Bieter hat anhand der zugehörigen Hand- und Notbedienebene die erforderliche Sichtfensteranzahl und deren Abmessungen für die Notbedienebene selbst zu bestimmen. Im Einheitspreis ist die Erstellung der Sichtfenster gesamt, für den ISP UG-ISP-02 zu kalkulieren.
Menge: 1,000 St
DIN276_06: 482
Kostengruppe DIN 276 2018-12: 482

**4.1.80 Schrankbelüftung (Ventilator)**
*** gemäß Ausführungsbeschreibung 6
Schrankbelüftung (Ventilator)

Schaltschrankablüfter mit Filtermatte, Einbau oben, inkl. Schaltung über Thermostat. Für die Zuluftnachströmung sind Filtergitter mit Filtermatten unten einzubauen. Dimensionierung und Anzahl entsprechend Wärmelast.
Schutzart IP 31, Absicherung über Leitungsschutzschalter.
Neue Filtermatte ist vor Abnahme einzusetzen.
Menge: 1,000 St
DIN276_06: 482
Kostengruppe DIN 276 2018-12: 482

**4.1.90 Anschluß Schaltschrank an bauseitige RLT**
*** gemäß Ausführungsbeschreibung 6
Anschluß an bauseitige RLT

Die Schaltanalgen werden durch das Gewerk RLT mit der Lüftungsanlage verbunden. Es sind alle entsprechenden Koordinationsleistungen mit dem Gewerk RLT zu kalkulieren und anzubieten.
Weiterhin wird der Schaltschrank mit einer aus der Wärmeverlustberechung des Schaltschrank resultiernden Luftmenge und demzufolge mit einem entsprechenden Lüftungsrohrduchmesser angeschlossen. Von Seiten der Schaltanlage muss ein entsprechender Anschluß gegeben sein.
Als Übergabepunkt ist ein Anschlußstutzen für das Gewerk RLT an der Schaltschrankoberfläche vorgesehen. Dieser Anschlussstutzen ist hier anzubieten und zu kalkulieren.
Die Position wird pro Schaltschrank einmal zur Abrechnung kommen. Müssen aus Gründen der Wärmelast und der Luftmenge mehrere Anschlußstutzen vorgesehen werden, so sind diese in dieser Position zu kalkulieren an anzubieten.
Für die Abluft sind Filtergitter mit Filtermatten unten einzubauen. Neue Filtermatte ist vor Abnahme einzusetzen.

Die Inbetriebnahme der Schaltschranklüftung ist mit dem Gewerk RLT gemeinsamdurchzuführen.
Menge: 3,000 St
DIN276_06: 482
Kostengruppe DIN 276 2018-12: 482

**4.1.100 Steuerung Allgemein**
*** gemäß Ausführungsbeschreibung 6
Steuerung Allgemein

Diese Position kommt 1x pro ISP für schaltschrankinternen Hardwareaufwand für die Sammelstörmeldung und Quittierung zur Ausführung.

Bestehend aus:
Zentralentriegelung durch Entriegelungstaster,
Überbrückung aller hardwaremäßigen
Überwachungssteuerungen. Mit automatischer Entriegelung
zum Wiederanlauf nach Spannungsausfall, inkl.
Wischrelais. Leuchte, Taster, Hilfsschützen,
Koppelrelais, Sicherungen, Klemmen und sonstigem
Zubehör einschl. potentialfreien Reservekontakt für
MBE-Aufschaltung;
Steuerung komplett, inkl. Sicherungsautomat,
Hilfsschütz mit mind. zwei Reservekontakten (1S+1Ö).
Menge: 4,000 St
DIN276_06: 482
Kostengruppe DIN 276 2018-12: 482

**4.1.110 Kennzeichnung Verteiler**
*** gemäß Ausführungsbeschreibung 6
Kennzeichnung Verteiler

Beschriftung dreizeilig.
Zu verwenden sind Kennzeichnungsstreifen aus Polyamid mit einer Schildgröße von 50x100 mm, inkl. Profilschiene zur Aufnahme von Kennzeichnungsschildern (50x100 mm) oder -streifen, selbstklebend und geschraubt.
Menge: 21,000 St
DIN276_06: 482
Kostengruppe DIN 276 2018-12: 482

**Ausführungsbeschreibung 7 Ausführungsbeschreibung**
Allgemeine Anforderungen

Es wird die komplette Lieferung und betriebsfertige Installation sämtlicher Schaltschrankkomponenten inkl. Beschriftung gefordert. Es ist vom Bieter eine Aufteilung nach Automations- und Kraftfeldern zu treffen. Die Abmessungen der einzelnen Schaltschrankfelder ist jedoch aus optischen Gründen grundsätzlich gleich zu wählen. Dabei soll darauf hingewiesen werden, dass vom Bieter eine ausreichende Bemessung der Schränke für die geforderten Einbauteile und benötigten DDC- Komponenten erfolgen muss.
Systemspezifisch benötigte Hilfsschütze, Koppelrelais etc. und deren Platzbedarf sind vom Bieter einzukalkulieren und darauf hinzuweisen.

Die Anordnung der AS-Komponenten und sonstiger Einbaukomponenten muss so erfolgen, dass die Anschlussklemmen ohne Entfernung der Geräte oder Module und ohne Betriebsunterbrechung leicht zugänglich sind. Sämtliche AS-Komponenten, Bedienungselemente, Messgeräte, elektrische Bauteile, Klemmen etc. sind in Absprache mit dem Auftraggeber gut lesbar zu beschriften. Beschriftungen an der Schaltschranktür sind unlösbar (geschraubt oder genietet) zu befestigen.

Alle ein- und ausgehenden Signale sind im AS-Feld über Messer-Trennklemmen zu führen. Für die Ausführung der elektrotechnischen Anlagen und die Erstellung der technischen Unterlagen gelten entsprechende VDE- und DIN-Richtlinien. Die Drähte sind in Kabelkanälen bzw. über Kunststoffkämme und hinter Tragblechen zu führen.

Alle Reserveadern für die externe (außerhalb der Schaltanlage) Verkabelung sind auf entsprechend gekennzeichneten Klemmen zu legen. Jede Ader auf eine Klemme. Auf der Schaltschrankseite sind diese Klemmen zu erden. Die Klemmen sind in der jeweiligen Position anteilsmäßig einzukalkulieren.

Der Aufbau muss wartungsfrei (Federklemmen, keine Schraubklemmen) erfolgen.

Die Bauteilbeschriftung in der Schaltanlage ist mind. doppelt auszuführen. Die Beschriftung erfolgt zum einen auf dem Bauteil selbst und zum anderen bei dem Einbauort (Montageplatte / Schaltschranktür oder ähnlichem). Somit ist beim Ausbau eines Bauteils der jeweilige Montageplatz leicht zu finden.

Einspeisung

Inkl. Einführung, Zugentlastung, Netzeingangsklemmen, Sammelschienenanteil und allem erforderlichen Zubehör. Bei der Dimensionierung der Sicherungseinheiten ist die Selektivität des NSHV- bzw. NSUV- Abgangs zu prüfen und zu beachten.
Alle nachfolgend beschriebenen Schalter entsprechen VDE 0113 und VDE 0660.

**4.1.120 Lasttrennschalter, 400 V für 32 A**
*** gemäß Ausführungsbeschreibung 7
Lasttrennschalter, 400 V für 32 A

als Hauptschalter, 3-polig.
Menge: 1,000 St
DIN276_06: 482
Kostengruppe DIN 276 2018-12: 482

**4.1.130 Lasttrennschalter, 400 V für 40 A**
*** gemäß Ausführungsbeschreibung 7
Lasttrennschalter, 400 V für 40 A

als Hauptschalter, 3-polig.
Menge: 1,000 St
DIN276_06: 482
Kostengruppe DIN 276 2018-12: 482

**4.1.140 Lasttrennschalter, 400 V für 125A**
*** gemäß Ausführungsbeschreibung 7
Lasttrennschalter, 400 V für 125 A

als Hauptschalter, 3-polig.
Menge: 1,000 St
DIN276_06: 482
Kostengruppe DIN 276 2018-12: 482

**4.1.150 Lasttrennschalter, 400 V für 160 A**
*** gemäß Ausführungsbeschreibung 7
Lasttrennschalter, 400 V für 160 A

als Hauptschalter, 3-polig.
Menge: 1,000 St
DIN276_06: 482
Kostengruppe DIN 276 2018-12: 482

**4.1.160 Sammelschienensystem 32 A**
*** gemäß Ausführungsbeschreibung 7
Sammelschienensystem 32 A

Komplettes Sammelschienensystem 3polig zuzüglich N/PE-Schiene einschließlich Verbindung zwischen den Feldern. Die max. Stromstärken richten sich nach DIN 43671 und einer Lufttemperatur 35°C bei einer Schienentemperatur von max. 85°C.

Material: CU-Schienen blank

Ausführung:
einschließlich Tragelementen, kompletten Verbindungsstutzen, ausreichende Anzahl an Frei- und Anschlußklemmen, sowie geeigneter und der Stromstärke entsprechender Klarsichtschutzabdeckung.

Stromstärke: bis 32 A
Diese Position ist pro Schaltschrankfeld zu kalkulieren.
Menge: 3,000 St
DIN276_06: 482
Kostengruppe DIN 276 2018-12: 482

**4.1.170 Sammelschienensystem 40 A**
*** gemäß Ausführungsbeschreibung 7
Sammelschienensystem 40 A

Komplettes Sammelschienensystem 3polig zuzüglich N/PE-Schiene einschließlich Verbindung zwischen den Feldern. Die max. Stromstärken richten sich nach DIN 43671 und einer Lufttemperatur 35°C bei einer Schienentemperatur von max. 85°C.

Material: CU-Schienen blank

Ausführung:
einschließlich Tragelementen, kompletten Verbindungsstutzen, ausreichende Anzahl an Frei- und Anschlußklemmen, sowie geeigneter und der Stromstärke entsprechender Klarsichtschutzabdeckung.

Stromstärke: bis 40 A
Diese Position ist pro Schaltschrankfeld zu kalkulieren.
Menge: 5,000 St
DIN276_06: 482
Kostengruppe DIN 276 2018-12: 482

**4.1.180 Sammelschienensystem 125A**
*** gemäß Ausführungsbeschreibung 7
Sammelschienensystem 125 A

Komplettes Sammelschienensystem 3polig zuzüglich N/PE-Schiene einschließlich Verbindung zwischen den Feldern. Die max. Stromstärken richten sich nach DIN 43671 und einer Lufttemperatur 35°C bei einer Schienentemperatur von max. 85°C.

Material: CU-Schienen blank

Ausführung:
einschließlich Tragelementen, kompletten Verbindungsstutzen, ausreichende Anzahl an Frei- und Anschlußklemmen, sowie geeigneter und der Stromstärke entsprechender Klarsichtschutzabdeckung.

Stromstärke: bis 125 A
Diese Position ist pro Schaltschrankfeld zu kalkulieren.
Menge: 4,000 St
DIN276_06: 482
Kostengruppe DIN 276 2018-12: 482

**4.1.190 Sammelschienensystem 160A**
*** gemäß Ausführungsbeschreibung 7
Sammelschienensystem 160 A

Komplettes Sammelschienensystem 3polig zuzüglich N/PE-Schiene einschließlich Verbindung zwischen den Feldern. Die max. Stromstärken richten sich nach DIN 43671 und einer Lufttemperatur 35°C bei einer Schienentemperatur von max. 85°C.

Material: CU-Schienen blank

Ausführung:
einschließlich Tragelementen, kompletten Verbindungsstutzen, ausreichende Anzahl an Frei- und Anschlußklemmen, sowie geeigneter und der Stromstärke entsprechender Klarsichtschutzabdeckung.

Stromstärke: bis 160 A
Diese Position ist pro Schaltschrankfeld zu kalkulieren.
Menge: 9,000 St
DIN276_06: 482
Kostengruppe DIN 276 2018-12: 482

**4.1.200 Schutzschalter für DDC-Feld**
*** gemäß Ausführungsbeschreibung 7
Schutzschalter für DDC-Feld

Zur Absicherung der Automationsstation mit thermischer und elektromagnetischer Auslösung und potentialfreiem Kontakt zur MBE-Aufschaltung.
Menge: 4,000 St
DIN276_06: 482
Kostengruppe DIN 276 2018-12: 482

**4.1.210 Überspannungsschutz für Haupteinspeisung**
*** gemäß Ausführungsbeschreibung 7
Überspannungsschutz für Haupteinspeisung

Grob- und Feinschutz der AS-Teile gegen Überspannung wie z.B. Blitzeinwirkung, elektromagnetische Felder, Kurzschlüsse etc.; Lieferung komplett mit allen notwendigen Komponenten für den Überspannungs-Grobschutz; inkl. löt-, schraub- und abisolierfreier Prüf-/Trennklemmen im Gehäuse für Aufputzmontage oder alternativ zum Einbau in den Schaltschrank, mit Hilfsschalter zur MBE-Aufschaltung.
Menge: 4,000 St
DIN276_06: 482
Kostengruppe DIN 276 2018-12: 482

**4.1.220 Phasenüberwachung**
*** gemäß Ausführungsbeschreibung 7
Phasenüberwachung

Überwachung auf Über- und Unterspannung je Phase mittels einstellbaren Grenzwerten. Komplett mit 3-poliger Absicherung, drei Phasenleuchten und Phasenausfallrelais mit potentialfreiem Kontakt.
Menge: 4,000 St
DIN276_06: 482
Kostengruppe DIN 276 2018-12: 482

**4.1.230 Multifunktionsmessgerät für U/I/P/S/Q**
*** gemäß Ausführungsbeschreibung 7
Multifunktionsmessgerät für U/I/P/S/Q

Messumformer zur Messwerterfassung von verschiedenen Eingangssignalen, mit galvanischer Trennung,  Einbau in die Schaltschranktüre, mit digitalem Anzeigemodus für die Messwertsignale, als Einzel- oder Multianzeige mit Menütaste, Schnittstellenkabel, inkl. Stromwandler und sämtlichem Zubehör.

Inklusive Modbus RTU-Schnittstelle

Schutzklasse:  II
Überspannungskategorie:  III
Stoßspannungsfestigkeit: 5 kV, 1,2/50 µ, 0,5 Ws
Funkentstörung: Klasse B
Ausgangswerte: Spannung
  Strom
  Wirkleistung
  Blindleistung
  Scheinleistung
  Leistungsfaktor
Eingangswerte: Ur = 230 V
  Ur = 400 V
  Ur = 500 V
  Ir =  1 A
  Ir =  2 A
  Ir =  5 A
Menge: 4,000 St
DIN276_06: 482
Kostengruppe DIN 276 2018-12: 482

**4.1.240 Steuerspannung 24 V, Trafoleistung 400 VA**
*** gemäß Ausführungsbeschreibung 7
Steuerspannung 24 V, Trafoleistung 400 VA

AC oder DC je nach Bedarf, Transformator mit prim. und sek. Absicherung über Leitungsschutzschalter mit potentialfreiem Kontakt, komplette Lieferung, Montage, Verdrahtung im Schaltschrank, inkl. sämtlichem erforderlichen Montage- und Zubehörteilen.
Menge: 4,000 St
DIN276_06: 482
Kostengruppe DIN 276 2018-12: 482

**4.1.250 Steuerspannung 24 V, Trafoleistung 1000 VA**
*** gemäß Ausführungsbeschreibung 7
Steuerspannung 24 V, Trafoleistung 1000 VA

AC oder DC je nach Bedarf, Transformator mit prim. und sek. Absicherung über Leitungsschutzschalter mit potentialfreiem Kontakt, komplette Lieferung, Montage, Verdrahtung im Schaltschrank, inkl. sämtlichem erforderlichen Montage- und Zubehörteilen.
Menge: 4,000 St
DIN276_06: 482
Kostengruppe DIN 276 2018-12: 482

**4.1.260 Steuerspannung 230 V, Trafoleistung 1000 VA**
*** gemäß Ausführungsbeschreibung 7
Steuerspannung 230 V, Trafoleistung 1000 VA
Transformator mit prim. und sek. Absicherung über
Leitungsschutzschalter mit potentialfreiem Kontakt,
komplette Lieferung, Montage, Verdrahtung im
Schaltschrank, inkl. sämtlichem erforderlichen Montage-
und Zubehörteilen.
Menge: 4,000 St
DIN276_06: 482
Kostengruppe DIN 276 2018-12: 482

**Ausführungsbeschreibung 8 Ausführungsbeschreibung**
Allgemeine Anforderungen

Es wird die komplette Lieferung und betriebsfertige Installation sämtlicher Schaltschrankkomponenten inkl. Beschriftung gefordert. Es ist vom Bieter eine Aufteilung nach Automations- und Kraftfeldern zu treffen. Die Abmessungen der einzelnen Schaltschrankfelder ist jedoch aus optischen Gründen grundsätzlich gleich zu wählen. Dabei soll darauf hingewiesen werden, dass vom Bieter eine ausreichende Bemessung der Schränke für die geforderten Einbauteile und benötigten DDC- Komponenten erfolgen muss.
Systemspezifisch benötigte Hilfsschütze, Koppelrelais etc. und deren Platzbedarf sind vom Bieter einzukalkulieren und darauf hinzuweisen.

Die Anordnung der AS-Komponenten und sonstiger Einbaukomponenten muss so erfolgen, dass die Anschlussklemmen ohne Entfernung der Geräte oder Module und ohne Betriebsunterbrechung leicht zugänglich sind. Sämtliche AS-Komponenten, Bedienungselemente, Messgeräte, elektrische Bauteile, Klemmen etc. sind in Absprache mit dem Auftraggeber gut lesbar zu beschriften. Beschriftungen an der Schaltschranktür sind unlösbar (geschraubt oder genietet) zu befestigen.

Alle ein- und ausgehenden Signale sind im AS-Feld über Messer-Trennklemmen zu führen. Für die Ausführung der elektrotechnischen Anlagen und die Erstellung der technischen Unterlagen gelten entsprechende VDE- und DIN-Richtlinien. Die Drähte sind in Kabelkanälen bzw. über Kunststoffkämme und hinter Tragblechen zu führen.

Alle Reserveadern für die externe (außerhalb der Schaltanlage) Verkabelung sind auf entsprechend gekennzeichneten Klemmen zu legen. Jede Ader auf eine Klemme. Auf der Schaltschrankseite sind diese Klemmen zu erden. Die Klemmen sind in der jeweiligen Position anteilsmäßig einzukalkulieren.

Der Aufbau muss wartungsfrei (Federklemmen, keine Schraubklemmen) erfolgen.

Die Bauteilbeschriftung in der Schaltanlage ist mind. doppelt auszuführen. Die Beschriftung erfolgt zum einen auf dem Bauteil selbst und zum anderen bei dem Einbauort (Montageplatte / Schaltschranktür oder ähnlichem). Somit ist beim Ausbau eines Bauteils der jeweilige Montageplatz leicht zu finden.

Leistungsbaugruppen

Motor-, Leistungs- und Steuerbaugruppen mit Leistungsteil komplett, inkl. Sicherungsautomat, Leistungs- und Hilfsschütze mit mind. zwei Reservekontakten (1S + 1Ö) und mit Hilfsschalter zur MBE-Aufschaltung. Inkl. Berücksichtigung (Verschaltung) eines Rep-Schalters mit Hilfsschalter.

Alle Komponenten der Leistungs- und Steuerbaugruppen sind für eine Lebensdauer von mind. 1 Mio. Schaltspielen auszulegen.

Die Leistungsbaugruppen sind prinzipiell als schmelzsicherungslose Verteilungen aufzubauen.

Stern-Dreieck Anlauf ab 5 kW, wenn nicht anders in der entsprechend Position beschrieben.

FU's sind in den geregelten Leistungsbaugruppen nicht einzukalkulieren.

**4.1.270 Leistungsbaugruppe,230 V, 1 Drehzahl, bis 1 kW**
*** gemäß Ausführungsbeschreibung 8
Leistungsbaugruppe, 1 Drehzahl 230 V, bis 1 kW
Menge: 56,000 St
DIN276_06: 482
Kostengruppe DIN 276 2018-12: 482

**4.1.280 Leistungsbaugruppe,230 V, 1 Drehzahl, bis 2,2 kW**
*** gemäß Ausführungsbeschreibung 8
Leistungsbaugruppe, 1 Drehzahl 230 V, bis 2,2 kW
Menge: 2,000 St
DIN276_06: 482
Kostengruppe DIN 276 2018-12: 482

**4.1.290 Leistungsbaugruppe 400 V, 1 Drehzahl, bis 1 kW**
*** gemäß Ausführungsbeschreibung 8
Menge: 1,000 St
DIN276_06: 482
Kostengruppe DIN 276 2018-12: 482

**4.1.300 Leistungsbaugruppe 400 V, variable Drehzahl, bis 1 kW**
*** gemäß Ausführungsbeschreibung 8
Menge: 5,000 St
DIN276_06: 482
Kostengruppe DIN 276 2018-12: 482

**4.1.310 Leistungsbaugruppe 400 V, variable Drehzahl, bis 2,2 kW**
*** gemäß Ausführungsbeschreibung 8
Menge: 8,000 St
DIN276_06: 482
Kostengruppe DIN 276 2018-12: 482

**4.1.320 Leistungsbaugruppe 400 V, variable Drehzahl, bis 4 kW**
*** gemäß Ausführungsbeschreibung 8
Menge: 14,000 St
DIN276_06: 482
Kostengruppe DIN 276 2018-12: 482

**4.1.330 Leistungsbaugruppe 400 V, variable Drehzahl, bis 5,5 kW**
*** gemäß Ausführungsbeschreibung 8
Menge: 2,000 St
DIN276_06: 482
Kostengruppe DIN 276 2018-12: 482

**4.1.340 Leistungsbaugruppe 400 V, variable Drehzahl, bis 7,5 kW**
*** gemäß Ausführungsbeschreibung 8
Menge: 1,000 St
DIN276_06: 482
Kostengruppe DIN 276 2018-12: 482

**4.1.350 Leistungsbaugruppe 400 V, variable Drehzahl, bis 18,5 kW**
*** gemäß Ausführungsbeschreibung 8
Leistungsbaugruppe 400 V, variable Drehzahl, bis 18,5 kW

Sanftanlauf bzw. Softstarter
Menge: 4,000 St
DIN276_06: 482
Kostengruppe DIN 276 2018-12: 482

**4.1.360 Fehlerstromschutzschalter (RCD),4-polig**
*** gemäß Ausführungsbeschreibung 8
Fehlerstromschutzschalter (RCD), 4-polig

Auslösestrom 30 mA, nach VDE 0664, allstromsensitiv, inkl. Isolierstoffgehäuse, mit Hilfsschalter zur MBE-Aufschaltung.
Menge: 5,000 St
DIN276_06: 482
Kostengruppe DIN 276 2018-12: 482

**4.1.370 Fehlerstromschutzschalter (RCD), 1-polig**
*** gemäß Ausführungsbeschreibung 8
Fehlerstromschutzschalter (RCD), 1-polig

Auslösestrom 30 mA, nach VDE 0664, inkl. Isolierstoffgehäuse, mit Hilfsschalter zur MBE-Aufschaltung.
Menge: 25,000 St
DIN276_06: 482
Kostengruppe DIN 276 2018-12: 482

**Ausführungsbeschreibung 9 Ausführungsbeschreibung**
Allgemeine Anforderungen

Es wird die komplette Lieferung und betriebsfertige Installation sämtlicher Schaltschrankkomponenten inkl. Beschriftung gefordert. Es ist vom Bieter eine Aufteilung nach Automations- und Kraftfeldern zu treffen. Die Abmessungen der einzelnen Schaltschrankfelder ist jedoch aus optischen Gründen grundsätzlich gleich zu wählen. Dabei soll darauf hingewiesen werden, dass vom Bieter eine ausreichende Bemessung der Schränke für die geforderten Einbauteile und benötigten DDC- Komponenten erfolgen muss.
Systemspezifisch benötigte Hilfsschütze, Koppelrelais etc. und deren Platzbedarf sind vom Bieter einzukalkulieren und darauf hinzuweisen.

Die Anordnung der AS-Komponenten und sonstiger Einbaukomponenten muss so erfolgen, dass die Anschlussklemmen ohne Entfernung der Geräte oder Module und ohne Betriebsunterbrechung leicht zugänglich sind. Sämtliche AS-Komponenten, Bedienungselemente, Messgeräte, elektrische Bauteile, Klemmen etc. sind in Absprache mit dem Auftraggeber gut lesbar zu beschriften. Beschriftungen an der Schaltschranktür sind unlösbar (geschraubt oder genietet) zu befestigen.

Alle ein- und ausgehenden Signale sind im AS-Feld über Messer-Trennklemmen zu führen. Für die Ausführung der elektrotechnischen Anlagen und die Erstellung der technischen Unterlagen gelten entsprechende VDE- und DIN-Richtlinien. Die Drähte sind in Kabelkanälen bzw. über Kunststoffkämme und hinter Tragblechen zu führen.

Alle Reserveadern für die externe (außerhalb der Schaltanlage) Verkabelung sind auf entsprechend gekennzeichneten Klemmen zu legen. Jede Ader auf eine Klemme. Auf der Schaltschrankseite sind diese Klemmen zu erden. Die Klemmen sind in der jeweiligen Position anteilsmäßig einzukalkulieren.

Der Aufbau muss wartungsfrei (Federklemmen, keine Schraubklemmen) erfolgen.

Die Bauteilbeschriftung in der Schaltanlage ist mind. doppelt auszuführen. Die Beschriftung erfolgt zum einen auf dem Bauteil selbst und zum anderen bei dem Einbauort (Montageplatte / Schaltschranktür oder ähnlichem). Somit ist beim Ausbau eines Bauteils der jeweilige Montageplatz leicht zu finden.

Motorschutzschalter

bestehend aus:
Grundplatte inklusive Anschlussklemmen zum Aufschnappen auf C-Profilschiene. Der jeweilige Motorschutzschalter muss auf die Grundplatte aufsteckbar sein.
Mit thermischer Auslösung über Bimetall zum Anbau an Schützen und für Einzelmontage für Leistung bis 2,2 kW sowie mit elektromagnetischer Auslösung für Leistungen größer 2,2 kW. Einschließlich Hilfskontakten zur Weitermeldung auf AS, bzw. zur Integration in die Steuerkette

**4.1.380 Motorschutzschalter bis 1 kW**
*** gemäß Ausführungsbeschreibung 9
Menge: 20,000 St
DIN276_06: 482
Kostengruppe DIN 276 2018-12: 482

**4.1.390 Motorschutzschalter bis 2,2 kW**
*** gemäß Ausführungsbeschreibung 9
Menge: 10,000 St
DIN276_06: 482
Kostengruppe DIN 276 2018-12: 482

**4.1.400 Motorschutzschalter bis 4,0 kW**
*** gemäß Ausführungsbeschreibung 9
Menge: 5,000 St
DIN276_06: 482
Kostengruppe DIN 276 2018-12: 482

**4.1.410 Motorschutzschalter bis 5,5 kW**
*** gemäß Ausführungsbeschreibung 9
Menge: 4,000 St
DIN276_06: 482
Kostengruppe DIN 276 2018-12: 482

**4.1.420 Motorschutzschalter bis 7,5 kW**
*** gemäß Ausführungsbeschreibung 9
Menge: 3,000 St
DIN276_06: 482
Kostengruppe DIN 276 2018-12: 482

**4.1.430 Motorschutzschalter bis 18,5 kW**
*** gemäß Ausführungsbeschreibung 9
Menge: 4,000 St
DIN276_06: 482
Kostengruppe DIN 276 2018-12: 482

**4.1.440 Cos phi - Überwachung**
*** gemäß Ausführungsbeschreibung 9
Cos phi - Überwachung

Elektronischer Antriebswächter (für Ventilatoren oder Pumpen ohne Störmeldung) zur Überwachung von Unter- oder Überlast ohne Sensorik.
- Überwachung der Phasenverschiebung Cos phi
- Messbereich bis 6 kW ohne Stromwandler
  (10 A Direktanschluss)
- Spannung 3 x 24  400 V oder 1 x 24  230 V
- Minimum- oder Maximumüberwachung mit einstellbarer
  Schaltschwelle.
- 2 potentialfreie Wechsler als Störmeldeausgänge,
  230 V / 5 A, Arbeitsstrom/Ruhestrom
- Fehlerspeicherung oder Autoreset wählbar
- Optische Betriebszustand- und Fehleranzeige
- Zusätzliche Stromausfallerkennung
Menge: 8,000 St
DIN276_06: 482
Kostengruppe DIN 276 2018-12: 482

**4.1.450 Kaltleitersteuerung**
*** gemäß Ausführungsbeschreibung 9
Kaltleitersteuerung

zum Motorschutz über im Motor integrierte Kaltleiterwiderstände, inkl. Kaltleiterauslösegerät, mit 2 potentialfreien Wechslern, zum Eingriff in die Steuerkette und zur Weitermeldung auf die AS.
Menge: 29,000 St
DIN276_06: 482
Kostengruppe DIN 276 2018-12: 482

**4.1.460 Thermokontaktsteuerung**
*** gemäß Ausführungsbeschreibung 9
Thermokontaktsteuerung

zum Motorschutz über im Motor integrierten Thermokontakt, Steuerungsablauf über ein Hilfsschütz in die Steuerkette eingreifend, 1 Meldekontakt potentialfrei auf AS.
Menge: 2,000 St
DIN276_06: 482
Kostengruppe DIN 276 2018-12: 482

**4.1.470 Leistungsabgang 1-polig**
*** gemäß Ausführungsbeschreibung 9
Leistungsabgang 1-polig

komplett als Leitungsschutzschalter 2-16 A mit B oder C-Kennlinie nach Bedarf, mit Hilfsschalter zur MBE-Aufschaltung und Zubehör
Menge: 46,000 St
DIN276_06: 482
Kostengruppe DIN 276 2018-12: 482

**4.1.480 Leistungsabgang 3-polig**
*** gemäß Ausführungsbeschreibung 9
Leistungsabgang 3-polig

komplett als Leitungsschutzschalter 6-60 A mit B oder C-Kennlinie nach Bedarf, mit Hilfsschalter zur MBE-Aufschaltung und Zubehör
Menge: 22,000 St
DIN276_06: 482
Kostengruppe DIN 276 2018-12: 482

**4.1.490 Abgang Innenbeleuchtung RLT-Geräte/Behälter BTA**
*** gemäß Ausführungsbeschreibung 9
Abgang Innenbeleuchtung RLT-Geräte/Behälter BTA

komplett als Leitungsschutzschalter 2-16 A mit B oder C-Kennlinie nach Bedarf, und Fehlerstromschutzschalter, Auslösestrom 30 mA, nach VDE 0664, inkl. Isolierstoffgehäuse, mit Hilfsschalter zur MBE-Aufschaltung, alle erforderlichen Klemmen sowie internen Verdrahtungsaufwand im Schaltschrank und Anschluß an bauseitige Verteilerdose.
Menge: 14,000 St
DIN276_06: 482
Kostengruppe DIN 276 2018-12: 482

*Hinweis: Steuerbaugruppen*

**4.1.500 Durchflussmessung**
*** gemäß Ausführungsbeschreibung 6
Durchflussmessung

Spannungsversorgung eines Volumenstromsensors (MID) (Lieferumfang BWT) 230 V, inklusiver aller benötigten Vorsicherungen; Einbindung des Messwertes als 4...20mA Signal
Menge: 14,000 St
DIN276_06: 482
Kostengruppe DIN 276 2018-12: 482

**4.1.510 Druckmessung**
*** gemäß Ausführungsbeschreibung 6
Druckmessung

Spannungsversorgung eines Drucksensors zur Niveaumessung (Lieferumfang BWT) 24 V, inklusiver aller benötigten Vorsicherungen; Einbindung des Messwertes als 4...20mA Signal
Menge: 12,000 St
DIN276_06: 482
Kostengruppe DIN 276 2018-12: 482

**4.1.520 Lampenprüfung**
*** gemäß Ausführungsbeschreibung 6
Lampenprüfung

für alle Meldeleuchten, komplett inkl. Prüftaster
Menge: 1,000 St
DIN276_06: 482
Kostengruppe DIN 276 2018-12: 482

**4.1.530 Brandabschaltung**
*** gemäß Ausführungsbeschreibung 6
Brandabschaltung

durch hardwaremäßige Verriegelung bei ausgelöster Feuerschutzklappe, Rauchmelder oder Kontakt von Brandmeldezentrale, mit Abschaltung der zugehörigen Gesamtanlage.
Steuerung komplett, inkl. Sicherungsautomat,
Hilfsschütz mit mind. zwei Reservekontakten (1S+1Ö);
Diese Position gilt pro Anlage, Anzahl Brandschutzklappen / Rauchmelder siehe Anlagenschema.
Menge: 4,000 St
DIN276_06: 482
Kostengruppe DIN 276 2018-12: 482

**4.1.540 Frostschutzüberwachung**
*** gemäß Ausführungsbeschreibung 6
Frostschutzüberwachung

Hardwaremäßige Steuerung über Frostschutzwächter: Abschaltung der Lüfter, Schließen der Luftklappen, Auffahren des Erhitzerventils, Einschaltung der Erhitzerpumpe; inkl. Verriegelung.
Steuerung komplett, inkl. Sicherungsautomat,
Hilfsschütz mit mind. zwei Reservekontakten (1S+1Ö).
Menge: 10,000 St
DIN276_06: 482
Kostengruppe DIN 276 2018-12: 482

**4.1.550 Steuerung Filterüberwachung (RLT)**
*** gemäß Ausführungsbeschreibung 6
Steuerung Filterüberwachung (RLT)

Ansteuerung über pot. Freien Kontakt des Druckaufnehmers, die Schaltung wird mit einer Selbsthaltung ausgerüstet. Spannungsversorgung des Druckaufnehmers (24V oder 230V)
Steuerung komplett, inkl. Sicherungsautomat, Hilfsschütz mit mind. zwei Reservekontakten (1S+1Ö)
Menge: 9,000 St
DIN276_06: 482
Kostengruppe DIN 276 2018-12: 482

**4.1.560 Steuerung Trockenlaufschutz/Strömungswächter/Druckwächter**
*** gemäß Ausführungsbeschreibung 6
Steuerung Trockenlaufschutz/Strömungswächter/Druckwächter

Ansteuerung über pot. Freien Kontakt des Strömungswächters/Trockenlaufschutzes/Druckwächters (Lieferumfang BWT),
Spannungsversorgung des Trockenlaufschutzes/Strömungswächters/Druckwächters (230V)
Steuerung komplett, Abschaltung der entsprechenden Pumpe(n) über Schaltkontakt, inkl. Sicherungsautomat, Hilfsschütz mit mind. zwei Reservekontakten (1S+1Ö)
Menge: 26,000 St
DIN276_06: 482
Kostengruppe DIN 276 2018-12: 482

**4.1.570 Steuerung BSK/motorisch**
*** gemäß Ausführungsbeschreibung 6
Steuerung  BSK/motorisch

beinhaltet Verdrahtungs- und Planungsaufwand, der benötigt wird, um den leistungsseitig zusätzlichen Verknüpfungsaufwand der Brandschutzklappenmeldungen mit einer geschalteten Antriebssteuerung sicherzustellen.
Die Brandschutzklappen sind mit einem motorischen Antrieb ausgerüstet.
Desweiteren ist der notwendige Aufwand an Schützen, Koppel- und Hilfsrelais, Klemmen, sonstigem Kleinmaterial zur Zusammenfassung von Einzelmeldungen, Hand-Notsteuerung und die Quittierung der BSK`s enthalten.
Menge: 29,000 St
DIN276_06: 482
Kostengruppe DIN 276 2018-12: 482

**4.1.580 Steuerung Klappen und Ventile A/Z**
*** gemäß Ausführungsbeschreibung 6
Steuerung Klappen und Ventile A/Z

beinhaltet Verdrahtungs- und Planungsaufwand, der benötigt wird, um den leistungsseitig zusätzlichen Verknüpfungsaufwand von Ventil- und Klappensteuerungen mit einer geschalteten Antriebssteuerung sicherzustellen; desweiteren den notwendigen Aufwand an Schützen, Koppel- und Hilfsrelais, Klemmen, sonstigem Kleinmaterial und einstellbaren Zeitrelais zum Anlauf von Antrieben.
Menge: 101,000 St
DIN276_06: 482
Kostengruppe DIN 276 2018-12: 482

**4.1.590 Steuerung Klappen und Ventile stetig**
*** gemäß Ausführungsbeschreibung 6
Steuerung Klappen und Ventile stetig

beinhaltet Verdrahtungs- und Planungsaufwand, der benötigt wird, um den leistungsseitig zusätzlichen Verknüpfungsaufwand von Ventil- und Klappensteuerungen mit einer geschalteten Antriebssteuerung sicherzustellen; desweiteren den notwendigen Aufwand an Schützen, Koppel- und Hilfsrelais, Klemmen, sonstigem Kleinmaterial sowie die Rückführung zur Regelung und Sollwertstellung von stetigen Antrieben.
Menge: 29,000 St
DIN276_06: 482
Kostengruppe DIN 276 2018-12: 482

**4.1.600 Steuerspannungsüberwachung**
*** gemäß Ausführungsbeschreibung 6
Steuerspannungsüberwachung

Verschaltung aller zur Absicherung der Steuerspannung eingebauten Leitungsschutzschalter; bei Sicherungsfall Meldung durch potentialfreien Kontakt.
Menge: 4,000 St
DIN276_06: 482
Kostengruppe DIN 276 2018-12: 482

**4.1.610 Koppelrelais**
*** gemäß Ausführungsbeschreibung 6
Koppelrelais

zur Aufschaltung von potentialbehafteten Kontakten (z. B. Betriebs- und Störmeldungen) vorhandener BTA. Dazu sind die Planunterlagen der bestehenden Schaltanlagen fortzuschreiben;
die Abrechnung erfolgt pro aufgeschalteter Fremdmeldung.
Menge: 220,000 St
DIN276_06: 482
Kostengruppe DIN 276 2018-12: 482

**4.1.620 Schuko-Steckdose AP**
*** gemäß Ausführungsbeschreibung 6
Schuko-Steckdose AP

Schutzkontaktsteckdose zur Versorgung externer Geräte mit Stecker, bzw. mit Steckernetzteilen.

Geeignet zur Wand- oder Schaltschrankmontage.
Menge: 4,000 St
DIN276_06: 482
Kostengruppe DIN 276 2018-12: 482

**4.1.630 Feuchtraum-Steckdose AP**
*** gemäß Ausführungsbeschreibung 6
Schuko-Steckdose AP

Schutzkontaktsteckdose zur Versorgung externer Geräte mit Stecker, bzw. mit Steckernetzteilen. Für Innen- und Außenbereich, Spritzwassergeschützt IP44

Geeignet zur Wandmontage.
Menge: 15,000 St
DIN276_06: 482
Kostengruppe DIN 276 2018-12: 482

**Ausführungsbeschreibung 10 Ausführungsbeschreibung**
Allgemeine Anforderungen

Es wird die komplette Lieferung und betriebsfertige Installation sämtlicher Schaltschrankkomponenten inkl. Beschriftung gefordert. Es ist vom Bieter eine Aufteilung nach Automations- und Kraftfeldern zu treffen. Die Abmessungen der einzelnen Schaltschrankfelder ist jedoch aus optischen Gründen grundsätzlich gleich zu wählen. Dabei soll darauf hingewiesen werden, dass vom Bieter eine ausreichende Bemessung der Schränke für die geforderten Einbauteile und benötigten DDC- Komponenten erfolgen muss.
Systemspezifisch benötigte Hilfsschütze, Koppelrelais etc. und deren Platzbedarf sind vom Bieter einzukalkulieren und darauf hinzuweisen.

Die Anordnung der AS-Komponenten und sonstiger Einbaukomponenten muss so erfolgen, dass die Anschlussklemmen ohne Entfernung der Geräte oder Module und ohne Betriebsunterbrechung leicht zugänglich sind. Sämtliche AS-Komponenten, Bedienungselemente, Messgeräte, elektrische Bauteile, Klemmen etc. sind in Absprache mit dem Auftraggeber gut lesbar zu beschriften. Beschriftungen an der Schaltschranktür sind unlösbar (geschraubt oder genietet) zu befestigen.

Alle ein- und ausgehenden Signale sind im AS-Feld über Messer-Trennklemmen zu führen. Für die Ausführung der elektrotechnischen Anlagen und die Erstellung der technischen Unterlagen gelten entsprechende VDE- und DIN-Richtlinien. Die Drähte sind in Kabelkanälen bzw. über Kunststoffkämme und hinter Tragblechen zu führen.

Alle Reserveadern für die externe (außerhalb der Schaltanlage) Verkabelung sind auf entsprechend gekennzeichneten Klemmen zu legen. Jede Ader auf eine Klemme. Auf der Schaltschrankseite sind diese Klemmen zu erden. Die Klemmen sind in der jeweiligen Position anteilsmäßig einzukalkulieren.

Der Aufbau muss wartungsfrei (Federklemmen, keine Schraubklemmen) erfolgen.

Die Bauteilbeschriftung in der Schaltanlage ist mind. doppelt auszuführen. Die Beschriftung erfolgt zum einen auf dem Bauteil selbst und zum anderen bei dem Einbauort (Montageplatte / Schaltschranktür oder ähnlichem). Somit ist beim Ausbau eines Bauteils der jeweilige Montageplatz leicht zu finden.

Lokale Vorrangbedienebene

Die Lokale Vorrangbedienebene ist in 19" Einschubtechnik oder mit Nockenschalter auf der Schaltschrankfront auszuführen. In jedem Fall ist die Anordnung und die farbliche Kennzeichnung für jede Anlage klar und eindeutig zu realisieren.

Eine reine Handbedienebene auf den AS-Modulen ist nicht zulässig.

**4.1.640 Handschaltung 3 Schaltstellungen, Betriebsanzeige/Störanzeige**
*** gemäß Ausführungsbeschreibung 10
Handschaltung 3 Schaltstellungen, Betriebsanzeige/Störanzeige‑

mit Nockenschalter, mit 2 Kontaktebenen, mit Betriebsanzeige je Stufe und Störanzeige, als getrennte LED mit Dauerlicht unterschiedlicher Farbe für Betrieb und Störung, für Einbau in Tür oder Tableau.
Inkl. echter Rückmeldung.
Stellungen: Auto-Aus-Ein bzw. Auto-Auf-Zu
Menge: 206,000 St
DIN276_06: 482
Kostengruppe DIN 276 2018-12: 482

**4.1.650 Handverstellung stufenlos Analoganzeige**
*** gemäß Ausführungsbeschreibung 10
Handverstellung stufenlos Analoganzeige

Handverstellung für stufenlose Verstellung mit Hand-/Automatikschalter, mit Drehknopf, Skalierung 0 bis 100 %, mit analoger Stellungsanzeige, für Einbau in Tür
oder Tableau.
Inkl. echter Rückmeldung.
Stellungen: Auto-0-100%
Menge: 64,000 St
DIN276_06: 482
Kostengruppe DIN 276 2018-12: 482

**4.1.660 Meldungsanzeige Dauerlicht**
*** gemäß Ausführungsbeschreibung 10
Meldungsanzeige Dauerlicht

Meldungsanzeige, als Dauerlicht, als Leuchtdiode, für Einbau in die Tür oder Tableau, Ausführung in Einschubtechnik mit Frontplatte einschl. Baugruppenträger
Menge: 143,000 St
DIN276_06: 482
Kostengruppe DIN 276 2018-12: 482

*Hinweis: Sonstiges*

**4.1.670 Not-Aus-Schaltung Schwimmaufsicht**
*** gemäß Ausführungsbeschreibung 6
Not-Aus-Schaltung

zur Abschaltung der gesamten Badetechnischen Anlagen, Abschaltung aller Pumpen, schließen von Klappen bei Betätigung des Not-Aus-Tasters.
Steuerung komplett, inkl. Sicherungsautomat, Hilfsschütze mit mind. zwei Reservekontakten (1S+1Ö), Not-Aus-Relais, mind. 20 Kontakte;
Menge: 1,000 St
DIN276_06: 482
Kostengruppe DIN 276 2018-12: 482

**4.1.680 Not-Aus-Schaltung Schaltschrank**
*** gemäß Ausführungsbeschreibung 6
Not-Aus-Schaltung

zur Abschaltung des gesamten Schaltschrankes
Steuerung komplett, inkl. Sicherungsautomat, Hilfsschütze mit mind. zwei Reservekontakten (1S+1Ö), Not-Aus-Relais, mind. 20 Kontakte;
Menge: 4,000 St
DIN276_06: 482
Kostengruppe DIN 276 2018-12: 482

**4.1.690 Gruppen-Vorsicherungen 10 A**
*** gemäß Ausführungsbeschreibung 6
Gruppen-Vorsicherungen 10 A

bestehend aus:

1 Sicherungselement 3-pol.
3 Schmelzsicherungen
Menge: 20,000 St
DIN276_06: 482
Kostengruppe DIN 276 2018-12: 482

**4.1.700 Gruppen-Vorsicherungen 16 A**
*** gemäß Ausführungsbeschreibung 6
Gruppen-Vorsicherungen 16 A

bestehend aus:

1 Sicherungselement 3-pol.
3 Schmelzsicherungen
Menge: 5,000 St
DIN276_06: 482
Kostengruppe DIN 276 2018-12: 482

**4.1.710 Gruppen-Vorsicherungen 35 A**
*** gemäß Ausführungsbeschreibung 6
Gruppen-Vorsicherungen 35 A

bestehend aus:

1 Sicherungselement 3-pol.
3 Schmelzsicherungen
Menge: 3,000 St
DIN276_06: 482
Kostengruppe DIN 276 2018-12: 482

#### Abschnitt 4.2 Überspannungsschutz für externe Komponenten

**4.2.10 Ausarbeiten Konzeption Überspannungsschutz**
*** Pauschalposition
Ausarbeiten Konzeption Überspannungsschutz

für Aufschaltungen in der Gebäude- und Anlagenautomation nach Bedarf, in Abstimmung mit dem Gewerk Elektrotechnik, z.B. für Ansteuerung/Überwachung Pumpenbauwerk, Wetterstation.
Menge: 1,000 psch
DIN276_06: 483
Kostengruppe DIN 276 2018-12: 484

**4.2.20 Gehäuse für Ü-Spgsschutz 400x400x210**
Gehäuse für Ü-Spgsschutz 400x400x210

Gehäuse aus Stahlblech zum Aufbau von Überspannungsschutzmaßnahmen am Gebäudeeingang, Planungsgröße max. 400x400x210 mm HxBxT, inkl. Schirmschiene und Fixierung mit Schirmschienenklemmen, Tragschienen zur Aufnahme von Überspannungsschutz-Geräten, mit Verdrahtung und Klemmen, soweit nicht bei den einzelnen Überspannungsschutzgeräten bereits enthalten.
Menge: 6,000 St
DIN276_06: 483
Kostengruppe DIN 276 2018-12: 484

**4.2.30 Ü-Spgsschutz für ext. passive Sensoren, IP 20**
Ü-Spgsschutz für ext. passive Sensoren, IP 20

Überspannungsschutz am Gebäudeeingang für externe passive Sensoren (z.B. PT1000 Fühler) 24 V, mit 4-adriger Installationsleitung, für Übergang aus Blitzschutzzone 0B nach 1 oder höher, Schutzart IP 20 DIN EN 60529, einschl. benötigter Klemmen, mit Fernmeldekontakt zur Aufschaltung eines potentialfreien Kontakt "Überspannungsschutz ausgelöst" auf die Automationsstation
Menge: 1,000 St
DIN276_06: 483
Kostengruppe DIN 276 2018-12: 484

**4.2.40 Ü-Spgsschutz für ext. aktive Sensoren, IP 20**
Ü-Spgsschutz für ext. aktive Sensoren, IP 20

Überspannungsschutz am Gebäudeeingang für externe aktive Sensoren (z.B. Druckfühler) 24 V, mit 4-adriger Installationsleitung, für Übergang aus Blitzschutzzone 0B nach 1 oder höher, Schutzart IP 20 DIN EN 60529, einschl. benötigter Klemmen, mit Fernmeldekontakt zur Aufschaltung eines potentialfreien Kontakt "Überspannungsschutz ausgelöst" auf die Automationsstation
Menge: 1,000 St
DIN276_06: 483
Kostengruppe DIN 276 2018-12: 484

**4.2.50 Ü-Spgsschutz für dig. Signale 24 V, 4-adrig, IP 20**
Ü-Spgsschutz für dig. Signale 24 V, 4-adrig, IP 20

Überspannungsschutz am Gebäudeeingang für digitale Steuersignale und pot.-freie Meldesignale, Signalspannung 24 V, mit 4 adriger Installationsleitung, für Übergang aus Blitzschutzzone 0B nach 1 oder höher, einschl. benötigter Klemmen, mit Fernmeldekontakt zur Aufschaltung eines potentialfreien Kontakt "Überspannungsschutz ausgelöst" auf die Automationsstation
Menge: 2,000 St
DIN276_06: 483
Kostengruppe DIN 276 2018-12: 484

**4.2.60 Ü-Spgsschutz für dig. Signale 24 V, 8-adrig, IP 20**
Ü-Spgsschutz für dig. Signale 24 V, 8-adrig, IP 20

Überspannungsschutz am Gebäudeeingang für digitale Steuersignale und pot.-freie Meldesignale, Signalspannung 24 V, mit 8 adriger Installationsleitung, für Übergang aus Blitzschutzzone 0B nach 1 oder höher, einschl. benötigter Klemmen, mit Fernmeldekontakt zur Aufschaltung eines potentialfreien Kontakt "Überspannungsschutz ausgelöst" auf die Automationsstation
Menge: 1,000 St
DIN276_06: 483
Kostengruppe DIN 276 2018-12: 484

**4.2.70 Ü-Spgsschutz für dig. Meldungen 230 V, 3-adrig, IP 20**
Ü-Spgsschutz für dig. Meldungen 230 V, 3-adrig, IP 20

Überspannungsschutz am Gebäudeeingang für pot.-freie Meldesignale, Signalspannung 230 V, mit 3 adriger Mantelleitung, für Übergang aus Blitzschutzzone 0B nach 1 oder höher, einschl. benötigter Klemmen, mit Fernmeldekontakt zur Aufschaltung eines potentialfreien Kontakt "Überspannungsschutz ausgelöst" auf die Automationsstation
Menge: 8,000 St
DIN276_06: 483
Kostengruppe DIN 276 2018-12: 484

**4.2.80 Ü-Spgsschutz für dig. Meldungen 24 V, 2-adrig, IP 20**
Ü-Spgsschutz für dig. Meldungen 24 V, 2-adrig, IP 20

Überspannungsschutz am Gebäudeeingang für pot.-freie Meldesignale, Signalspannung 24 V, mit 2 adriger Mantelleitung, für Übergang aus Blitzschutzzone 0B nach 1 oder höher, einschl. benötigter Klemmen, mit Fernmeldekontakt zur Aufschaltung eines potentialfreien Kontakt "Überspannungsschutz ausgelöst" auf die Automationsstation
Menge: 5,000 St
DIN276_06: 483
Kostengruppe DIN 276 2018-12: 484

### Bereich 5 Verkabelung

#### Abschnitt 5.1 Innenenkabel

*Hinweis: Hinweis*
Hinweis

Allgemeine Technische Vorbemerkungen für Elektroinstallationen

Zur Verkabelung gehört die betriebsfertige Verlegung der Kabel zwischen den Gewerkeschaltschränken und den externen Peripheriegeräten und sonstigen, zum Leistungsumfang gehörenden Komponenten.
Die Leitungsverlegung erfolgt auf Kabelbühnen, in Stapa- bzw. Kunststoffrohr, auf Abstandschellen, in Kabelkanälen oder im Doppelboden. Die von Kabelbühnen in Zentralen abführenden Kabel sind in offener Rohrinstallation zu verlegen.
Verkabelungen im Hand- und Fussbereich, sowie innerhalb von Geräten sind in Schutzrohren auszuführen. Niederspannungskabel und Kleinspannungskabel sind getrennt zu verlegen.
Das Liefern und Verlegen der Kabel hat den sicherheitstechnischen Anforderungen und den einschlägigen DIN-und VDE-Vorschriften zu entsprechen. Es ist eine fachgerechte, optisch ansprechende Verlegungsweise gefordert.
Auf Kabelbühnen und in Kabelkanälen verlegte Kabel müssen gebündelt werden. Anteiliges Befestigungsmaterial, Bögen, Form- und Endstücke sind in die Einheitspreise einzurechnen.
Vor Montagebeginn hat der AN mit der Bauleitung alle Einzelheiten über Leitungsführung, Durchbrüche, Aufstellungs- und Einbauorte abzustimmen. Das Verschließen von Durchbrüchen ist nicht im Lieferumfang enthalten. Die Kommunikation zwischen den Systemkomponenten erfolgt über Verbindungsleitungen. Als Verbindungsleitungen sind paarweise verdrillte, abgeschirmte Datenkabel zu verwenden, die eine absolut sichere Datenübertragung gewährleisten.
Datenkabel werden direkt ohne Zwischenklemmen in Gewerkeschränken an den Zielgeräten angeschlossen. Alle Kabelschirme sind einseitig im Schaltschrank an Erdpotential zu legen. Bei der Erdung der Abschirmung sind Schleifenbildungen zu verhindern.

**Ausführungsbeschreibung 11 Ausführungsbeschreibung**
Allgemeine Anforderungen

Geforderte Eigenschaften der Leitungen und Kabel, sowie der pneumatischen Verteilung:

Die Ausführung der Montage- und Installationsarbeiten muss mit dem Auftraggeber der elektrischen und pneumatischen Anlagen abgestimmt werden. Rechtzeitig vor Beginn der Arbeiten ist die Montage und Verlegungsart zu erläutern. Bei der Leitungs- und Kabelauswahl sowie deren Verlegung ist darauf zu achten, dass kapazitive und induktive Beeinflussung der Anlage ausgeschlossen sind. Dies gilt in besonderem Maße bei Einsatz von elektronischen Systemen.

Bei Brandabschnitten ist feuerbeständiges Füllmaterial mit bauaufsichtlicher Zulassung zu verwenden. Für spätere Nachverlegung muss die Entfernung des Füllmaterials jederzeit möglich sein.
Leitungen, Kabel und Verschlauchungen sind, soweit notwendig, gegen Beschädigungen zu schützen. Auf ausreichende Befestigung und Zugentlastung ist zu achten. Bei Durchdringung scharfkantiger Materialien, wie RLT-Kanälen oder Kabeltrassen ist auf ausreichenden Knick- und Kantenschutz zu achten.
Kabeleinführungen im Außenbereich sind zuverlässig gegen das Eindringen von Feuchtigkeit zu schützen. Besondere Anforderungen an Kabeleinführungen und Zugentlastungen beim Anschluss an rotierende, vibrierende Maschinen ist zu beachten.

Kalkulation der Verlegung:

50 %  auf Trassen in Technikzentralen. Durch die
  GA-Firma ist eine mindestens 20-%ige
  Kapazitätsreserve vorzusehen;
30 %  Verlegung auf/an Lüftungs-/Heizungsgeräten/  badetechnischen Anlagen
15 %  Aufputzverlegung, bzw. Befestigungen an
  Wänden und Decken.
5 %  Verlegung unter Putz inklusive Schlitzen und
  Verputzen.
Die Montagehöhe in den Zentralen ist bis 4 m. Ist ein andere Aufteilung notwendig, ist diese in einer gesonderten Position aufgeführt.

Die folgenden Positionen beinhalten:
- Fachgerechte Lieferung und Verlegung aller Leitungen
in Abstimmung mit den Gewerken, auf Anforderung auch
Leitungen innerhalb anderer Gewerke, z. B. WRG.

Grundsätzlich ist eine teilweise offene Verlegung der
Leitungen erlaubt. Nur bei besonderen Gegebenheiten
(aggressive Umgebungen, hohe Temperaturen, befahrene
Räume, Heizungs-/Kälteanlagen etc.) ist eine
geschlossene Verlegung gefordert.

Kabelverlegung

Es wird eine saubere rechtwinklige Leitungsverlegung gefordert, auch in der Zwischendecke und Unterputz.

Bei Verlegung von Installationsrohren mit Metallmantel müssen alle Rohrenden mit Endtüllen versehen werden. Diese sind ordnungsgemäß anzubringen.
Eine nachträgliche Installation durch Aufschneiden und Überschieben ist nicht zulässig.

Die vorgeschriebenen Abstände zwischen Fernmelde- und Starkstromleitungen sind einzuhalten und getrennte Abzweig- bzw. Klemmkästen zu verwenden. Als Leitungsweg wird die Senkrechte und die Waagrechte vorgeschrieben.

Die Installation ist leitungssparend auszuführen. Die Leitungen sind unter Beachtung der vorstehenden Ausführungsbestimmungen auf kürzestem Weg zu und zwischen den Anschlussstellen zu verlegen.

Sofern Mantelleitungen auf dem Rohfußboden verlegt werden, sind diese mit einem Stahl-Panzerrohr gegen mechanische Beschädigungen zu schützen.

In Räumen mit Aufputz-Installation und in den Steig- leitungsschächten werden die Leitungen auf Abstandsschellen bzw. auf Hohlschienen mit Reihenschellen verlegt (alle Schellen mit Schraubbefestigung, Klebebefestigung ist nicht zugelassen).

Bei Unterputzinstallation in Montagewänden und dergleichen werden die Leitungen in Rohre eingezogen.
Leitungen im Fußboden sind in Schutzrohren zu verlegen.

MSR-Installationsleitung J-Y(St)Y und Flexible Leitungen - Steuersignale

Geschirmte, paarig verseilte MSR-Installationsleitungen als Steuer- und Signalleitungen für elektronische Betriebsmittel in Starkstromanlagen mit besonderen Anforderungen an die Übertragungseigenschaften hinsichtlich Spannungspegel und Frequenz. Verlegung Auf-, In- und Unterputz, in Rohren, in trockenen und feuchten Räumen sowie im Freien bei fester Verlegung und vor direkter Sonneneinstrahlung geschützt.

Mantelleitung NYM-J / Flexible Leitungen - Spannungsversorgung

Zur Verwendung in trockenen, feuchten und nassen Räumen, feuer- und explosionsgefährdeten Betriebsstätten und Lagerräumen. Im Freien, sofern vor direkter Sonneneinstrahlung geschützt, jedoch nicht im Erdboden.
Technische Angaben:
Aufbau entsprechend DIN VDE 0250 Teil 204,
zulässige Betriebstemperatur am Leiter 70°C,
Farbe des Mantels: grau RAL 7035,
Nennspannung: Uo/U 300/500 V,
Prüfwechselspannung: 2 kV

Flexible Leitung - Motoranschlußleitung

Geschirmte Steuerleitung, Aufbau in Anlehnung an DIN VDE 0281 Teil 13 als Anschluss- und Verbindungsleitungen für Motoren (Pumpen, Ventilatoren) etc.. Nennspannung 500 V; feindrähtige Kupferleiter; Kunststoffisolierte verseilte Adern, geeignet für feste Verlegung und teilweise flexible Anwendungen bei freier Bewegung ohne Zugbeanspruchung und ohne zwangsweise Bewegungsführung in trockenen, feuchten und nassen Räumen, jedoch nicht im Freien.

**5.1.10 Flexible Leitung YSLY-JZ 3x0,75mm²**
*** gemäß Ausführungsbeschreibung 11
Menge: 5500,000 m
DIN276_06: 483
Kostengruppe DIN 276 2018-12: 484

**5.1.20 Flexible Leitung YSLY-JZ 4x0,75mm²**
*** gemäß Ausführungsbeschreibung 11
Menge: 550,000 m
DIN276_06: 483
Kostengruppe DIN 276 2018-12: 484

**5.1.30 Flexible Leitung YSLY-JZ 5x0,75mm²**
*** gemäß Ausführungsbeschreibung 11
Menge: 2200,000 m
DIN276_06: 483
Kostengruppe DIN 276 2018-12: 484

**5.1.40 Flexible Leitung YSLY-JZ 7x0,75mm²**
*** gemäß Ausführungsbeschreibung 11
Menge: 7000,000 m
DIN276_06: 483
Kostengruppe DIN 276 2018-12: 484

**5.1.50 Flexible Leitung YSLY-JZ 10x0,75mm²**
*** gemäß Ausführungsbeschreibung 11
Menge: 1100,000 m
DIN276_06: 483
Kostengruppe DIN 276 2018-12: 484

**5.1.60 Flexible Leitung YSLY-JZ 12x0,75mm²**
*** gemäß Ausführungsbeschreibung 11
Menge: 1000,000 m
DIN276_06: 483
Kostengruppe DIN 276 2018-12: 484

**5.1.70 Flexible Leitung YSLY-JZ 20x0,75mm²**
*** gemäß Ausführungsbeschreibung 11
Menge: 350,000 m
DIN276_06: 483
Kostengruppe DIN 276 2018-12: 484

**5.1.80 Flexible Leitung YSLY-JZ 3x1mm²**
*** gemäß Ausführungsbeschreibung 11
Menge: 650,000 m
DIN276_06: 483
Kostengruppe DIN 276 2018-12: 484

**5.1.90 MSR-Installationsleitung J-Y(St)Y 2x2x0,8**
*** gemäß Ausführungsbeschreibung 11
Menge: 100,000 m
DIN276_06: 483
Kostengruppe DIN 276 2018-12: 484

**5.1.100 MSR-Installationsleitung J-Y(St)Y 4x2x0,8**
*** gemäß Ausführungsbeschreibung 11
MSR-Installationsleitung J-Y(St)Y 4x2x0,8
.
Menge: 150,000 m
DIN276_06: 483
Kostengruppe DIN 276 2018-12: 484

**5.1.110 MSR-Installationsleitung J-Y(St)Y 6x2x0,8**
*** gemäß Ausführungsbeschreibung 11
Menge: 210,000 m
DIN276_06: 483
Kostengruppe DIN 276 2018-12: 484

**5.1.120 Flexible Leitung YSLY-JZ 3x1,5mm²**
*** gemäß Ausführungsbeschreibung 11
Menge: 10000,000 m
DIN276_06: 483
Kostengruppe DIN 276 2018-12: 484

**5.1.130 Flexible Leitung YSLY-JZ 4x1,5mm²**
*** gemäß Ausführungsbeschreibung 11
Menge: 35,000 m
DIN276_06: 483
Kostengruppe DIN 276 2018-12: 484

**5.1.140 Flexible Leitung YSLY-JZ 5x1,5mm²**
*** gemäß Ausführungsbeschreibung 11
Ölflex YSLY-JZ 5x1,5mm²
Menge: 500,000 m
DIN276_06: 483
Kostengruppe DIN 276 2018-12: 484

**5.1.150 Flexible Leitung YSLY-JZ 7x1,5mm²**
*** gemäß Ausführungsbeschreibung 11
Menge: 2500,000 m
DIN276_06: 483
Kostengruppe DIN 276 2018-12: 484

**5.1.160 Flexible Leitung YSLY-JZ 3x2,5mm²**
*** gemäß Ausführungsbeschreibung 11
Menge: 1300,000 m
DIN276_06: 483
Kostengruppe DIN 276 2018-12: 484

**5.1.170 Flexible Leitung YSLY-JZ 5x2,5mm²**
*** gemäß Ausführungsbeschreibung 11
Ölflex YSLY-JZ 5x2,5mm²
Menge: 2500,000 m
DIN276_06: 483
Kostengruppe DIN 276 2018-12: 484

**5.1.180 Flexible Leitung YSLY-JZ 5x4mm²**
*** gemäß Ausführungsbeschreibung 11
Menge: 560,000 m
DIN276_06: 483
Kostengruppe DIN 276 2018-12: 484

**5.1.190 Flexible Leitung YSLY-JZ 5x6mm²**
*** gemäß Ausführungsbeschreibung 11
Menge: 250,000 m
DIN276_06: 483
Kostengruppe DIN 276 2018-12: 484

**5.1.200 Erdungsleitung gn/ge 1x2,5**
*** gemäß Ausführungsbeschreibung 11
Erdungsleitung gn/ge 1x2,5

Zur Verlegung in trockenen, feuchten und nassen Räumen, feuer- und explosionsgefährdeten Betriebsstätten und Lagerräumen. Im Freien, sofern vor direkter Sonneneinstrahlung geschützt, jedoch nicht im Erdboden. Für feste Verlegung Über- und Auf- sowie In- und Unterputz.
Technische Angaben:
Aufbau entsprechend DIN VDE 0250 Teil 204,
zulässige Betriebstemperatur am Leiter 70°C,
Farbe des Mantels: grau RAL 7035,
Nennspannung: Uo/U 300/500 V,
Prüfwechselspannung: 2 kV,
Ausführung als Einzelader, mit entsprechendem Absetzen des Außenmantels, zur Freilegung der grüngelben Einzelader als Erdungsleitung für Trassen, einschl. Anklemmen.
Menge: 20,000 m
DIN276_06: 483
Kostengruppe DIN 276 2018-12: 484

**5.1.210 Erdungsleitung gn/ge 1x16**
*** gemäß Ausführungsbeschreibung 11
Erdungsleitung gn/ge 1x16

Zur Verlegung in trockenen, feuchten und nassen Räumen, feuer- und explosionsgefährdeten Betriebsstätten und Lagerräumen. Im Freien, sofern vor direkter Sonneneinstrahlung geschützt, jedoch nicht im Erdboden. Für feste Verlegung Über- und Auf- sowie In- und Unterputz. Technische Angaben:
Aufbau entsprechend DIN VDE 0250 Teil 204,
zulässige Betriebstemperatur am Leiter 70°C,
Farbe des Mantels: grau RAL 7035,
Nennspannung: Uo/U 300/500 V,
Prüfwechselspannung: 2 kV,
Ausführung als Einzelader, mit entsprechendem Absetzen des Außenmantels, zur Freilegung der grüngelben Einzelader als Erdungsleitung.
Menge: 10,000 m
DIN276_06: 483
Kostengruppe DIN 276 2018-12: 484

**5.1.220 Flexible Leitung YSLYCY-JZ 3x0,75mm², geschirmt**
*** gemäß Ausführungsbeschreibung 11
Menge: 4000,000 m
DIN276_06: 483
Kostengruppe DIN 276 2018-12: 484

**5.1.230 Flexible Leitung YSLYCY-JZ 5x0,75mm², geschirmt**
*** gemäß Ausführungsbeschreibung 11
Menge: 4200,000 m
DIN276_06: 483
Kostengruppe DIN 276 2018-12: 484

**5.1.240 Flexible Leitung YSLYCY-JZ 12x0,75mm², geschirmt**
*** gemäß Ausführungsbeschreibung 11
Menge: 800,000 m
DIN276_06: 483
Kostengruppe DIN 276 2018-12: 484

**5.1.250 Flexible Leitung YSLYCY-JZ 5x2,5mm², geschirmt**
*** gemäß Ausführungsbeschreibung 11
Menge: 200,000 m
DIN276_06: 483
Kostengruppe DIN 276 2018-12: 484

**5.1.260 Flexible Leitung YSLYCY-JZ 5x4mm², geschirmt**
*** gemäß Ausführungsbeschreibung 11
Menge: 40,000 m
DIN276_06: 483
Kostengruppe DIN 276 2018-12: 484

**5.1.270 Flexible Leitung YSLYCY-JZ 5x6mm², geschirmt**
*** gemäß Ausführungsbeschreibung 11
Menge: 80,000 m
DIN276_06: 483
Kostengruppe DIN 276 2018-12: 484

**5.1.280 Abzweigdose**
*** gemäß Ausführungsbeschreibung 11
Abzweigdose

Maße 80 x 80 mm
Schutzart IP 54 nach VDE 0606,
aus flammwidrigem Kunststoff für Aufputz-Montage,
mit abschraubbarem Deckel und verschraubter Leitungseinführung mit Zugentlastung.
Menge: 45,000 St
DIN276_06: 483
Kostengruppe DIN 276 2018-12: 484

#### Abschnitt 5.2 Außenkabel

**Ausführungsbeschreibung 12 Ausführungsbeschreibung**
Allgemeine Anforderungen

Geforderte Eigenschaften der Leitungen und Kabel:

Die Ausführung der Montage- und Installationsarbeiten muss mit dem Auftraggeber der elektrischen Anlagen abgestimmt werden. Rechtzeitig vor Beginn der Arbeiten ist die Montage und Verlegungsart zu erläutern. Bei der Leitungs- und Kabelauswahl sowie deren Verlegung ist darauf zu achten, dass kapazitive und induktive Beeinflussung der Anlage ausgeschlossen sind. Dies gilt in besonderem Maße bei Einsatz von elektronischen Systemen.

Bei Brandabschnitten ist feuerbeständiges Füllmaterial mit bauaufsichtlicher Zulassung zu verwenden. Für spätere Nachverlegung muss die Entfernung des Füllmaterials jederzeit möglich sein.
Leitungen, Kabel und Verschlauchungen sind, soweit notwendig, gegen Beschädigungen zu schützen. Auf ausreichende Befestigung und Zugentlastung ist zu achten. Bei Durchdringung scharfkantiger Materialien, wie RLT-Kanälen oder Kabeltrassen ist auf ausreichenden Knick- und Kantenschutz zu achten.
Kabeleinführungen im Außenbereich sind zuverlässig gegen das Eindringen von Feuchtigkeit zu schützen. Besondere Anforderungen an Kabeleinführungen und Zugentlastungen beim Anschluss an rotierende, vibrierende Maschinen ist zu beachten.

Kalkulation der Verlegung:

60 %  auf Trassen. Durch die
  GA-Firma ist eine mindestens 20-%ige
  Kapazitätsreserve vorzusehen;
40 %  Verlegung auf/an Lüftungsgeräten
Grundsätzlich ist eine teilweise offene Verlegung der
Leitungen erlaubt. Nur bei besonderen Gegebenheiten
(aggressive Umgebungen, hohe Temperaturen, befahrene
Räume, Heizungs-/Kälteanlagen etc.) ist eine
geschlossene Verlegung gefordert.

**5.2.10 Außenkabel symmetrisch A-2Y(L)2Y 2x2x0,8**
*** gemäß Ausführungsbeschreibung 12
Außenkabel, symmetrisch, DIN VDE 0816-1 (VDE 0816-1), A-2Y(L)2Y, 2 x 2 x 0,8
Menge: 350,000 m
Leistungsbereichkatalog: 061
DIN276_06: 483
Kostengruppe DIN 276 2018-12: 484

**5.2.20 Außenkabel symmetrisch A-2Y(L)2Y 4x2x0,8**
*** gemäß Ausführungsbeschreibung 12
Außenkabel, symmetrisch, DIN VDE 0816-1 (VDE 0816-1), A-2Y(L)2Y, 4 x 2 x 0,8
Menge: 80,000 m
Leistungsbereichkatalog: 061
DIN276_06: 483
Kostengruppe DIN 276 2018-12: 484

#### Abschnitt 5.3 Kabelanschlüsse

**Ausführungsbeschreibung 13 Ausführungsbeschreibung**
Anschlussarbeiten / Kabelanschluss

Beidseitiges Kürzen der Leitung auf korrekte Länge, wobei am Feldgerät eine Kabelschlaufe mittels Kabelbinder vorzusehen ist.
Beidseitiges Abisolieren unter Beachtung von evtl. Abschirmungen.
Auflegen von Folienschirm auf Schirmschiene, Auflegen Beidraht auf Schirmschiene oder Klemmstelle.

Fachgerechte Einführung an Schaltschrank, Zwischenverteiler oder Verteilerdosen und am Endgerät, inkl. notwendiger Verschraubungen, wobei Würgenippel nicht zulässig sind. Montagezubehör und metrische Verschraubung.

Fehlerfreier, phasengeprüfter Anschluss am Endgerät, sowie Isolationsprüfung nach den gültigen VDE-Normen. Abisolierung und Anklemmen an den jeweiligen Klemmen, inkl. Prüfung der dazugehörigen Eintragungen in den Stromlauf- und Klemmenplänen (Farben, Aderzahl etc.).

Sonstiges Zubehör wie Schrumpf- und Schutzschläuche, Adernhülsen, Aderbezeichungen, Lötmaterialien, Schutzleiterkennzeichnungen etc. ist in diese Position mit einzukalkulieren.
Der Angebotswert "je St" hat den kompletten Anschluss am Ausgangspunkt (z.B. Schaltschrank), evtl. Zwischenverteiler, Verteilerdose und Endgerät (z.B. Fühler) zu beinhalten. Eine Zusatzvergütung für die Herstellung von evtl. notwendigen Zwischenverbindungen wird nicht extra vergütet, da diese herstellerspezifisch notwendig werden.

Hinweis zur Abrechnung

Die nachstehenden Leistungspositionen sind für das beidseitige Auflegen von Leitungen vorgesehen. Sollte nur ein einseitiges Auflegen erfolgen ist die entsprechende Leistungsposition mit "0,5" in Abrechnung zu bringen.

**5.3.10 Flexible Leitung 3x0,75mm² anschließen**
*** gemäß Ausführungsbeschreibung 13
Menge: 222,000 St
DIN276_06: 483
Kostengruppe DIN 276 2018-12: 484

**5.3.20 Flexible Leitung 4x0,75mm² anschließen**
*** gemäß Ausführungsbeschreibung 13
Menge: 10,000 St
DIN276_06: 483
Kostengruppe DIN 276 2018-12: 484

**5.3.30 Flexible Leitung 5x0,75mm² anschließen**
*** gemäß Ausführungsbeschreibung 13
Menge: 124,000 St
DIN276_06: 483
Kostengruppe DIN 276 2018-12: 484

**5.3.40 Flexible Leitung 7x0,75mm² anschließen**
*** gemäß Ausführungsbeschreibung 13
Menge: 167,000 St
DIN276_06: 483
Kostengruppe DIN 276 2018-12: 484

**5.3.50 Flexible Leitung 10x0,75mm² anschließen**
*** gemäß Ausführungsbeschreibung 13
Menge: 23,000 St
DIN276_06: 483
Kostengruppe DIN 276 2018-12: 484

**5.3.60 Flexible Leitung 12x0,75mm² anschließen**
*** gemäß Ausführungsbeschreibung 13
Leitung 12x0,75mm² anschließen
Menge: 41,000 St
DIN276_06: 483
Kostengruppe DIN 276 2018-12: 484

**5.3.70 Flexible Leitung 20x0,75mm² anschließen**
*** gemäß Ausführungsbeschreibung 13
Leitung 20x0,75mm² anschließen
Menge: 7,000 St
DIN276_06: 483
Kostengruppe DIN 276 2018-12: 484

**5.3.80 Kabelanschluss 2x2x0,8mm²**
*** gemäß Ausführungsbeschreibung 13
Menge: 15,000 St
DIN276_06: 483
Kostengruppe DIN 276 2018-12: 484

**5.3.90 Kabelanschluss 4x2x0,8mm²**
*** gemäß Ausführungsbeschreibung 13
Menge: 2,000 St
DIN276_06: 483
Kostengruppe DIN 276 2018-12: 484

**5.3.100 Flexible Leitung 3x1mm² anschließen**
*** gemäß Ausführungsbeschreibung 13
Leitung 3x1mm² anschließen
Menge: 17,000 St
DIN276_06: 483
Kostengruppe DIN 276 2018-12: 484

**5.3.110 Flexible Leitung 3x1,5mm² anschließen**
*** gemäß Ausführungsbeschreibung 13
Leitung 3x1,5mm² anschließen
Menge: 232,000 St
DIN276_06: 483
Kostengruppe DIN 276 2018-12: 484

**5.3.120 Flexible Leitung 4x1,5mm² anschließen**
*** gemäß Ausführungsbeschreibung 13
Leitung 4x1,5mm² anschließen
Menge: 1,000 St
DIN276_06: 483
Kostengruppe DIN 276 2018-12: 484

**5.3.130 Flexible Leitung 5x1,5mm² anschließen**
*** gemäß Ausführungsbeschreibung 13
Leitung 5x1,5mm² anschließen
Menge: 12,000 St
DIN276_06: 483
Kostengruppe DIN 276 2018-12: 484

**5.3.140 Flexible Leitung 7x1,5mm² anschließen**
*** gemäß Ausführungsbeschreibung 13
Leitung 7x1,5mm² anschließen
Menge: 60,000 St
DIN276_06: 483
Kostengruppe DIN 276 2018-12: 484

**5.3.150 Flexible Leitung 3x2,5mm² anschließen**
*** gemäß Ausführungsbeschreibung 13
Leitung 3x2,5mm² anschließen
Menge: 33,000 St
DIN276_06: 483
Kostengruppe DIN 276 2018-12: 484

**5.3.160 Flexible Leitung 5x2,5mm² anschließen**
*** gemäß Ausführungsbeschreibung 13
Leitung 5x2,5mm² anschließen
Menge: 61,000 St
DIN276_06: 483
Kostengruppe DIN 276 2018-12: 484

**5.3.170 Flexible Leitung 5x4mm² anschließen**
*** gemäß Ausführungsbeschreibung 13
Leitung 5x4mm² anschließen
Menge: 14,000 St
DIN276_06: 483
Kostengruppe DIN 276 2018-12: 484

**5.3.180 Flexible Leitung 5x6mm² anschließen**
*** gemäß Ausführungsbeschreibung 13
Leitung 5x6 mm² anschließen
Menge: 5,000 St
DIN276_06: 483
Kostengruppe DIN 276 2018-12: 484

**5.3.190 Leitung gn/ge 1x2,5mm² anschließen**
*** gemäß Ausführungsbeschreibung 13
Menge: 10,000 St
DIN276_06: 483
Kostengruppe DIN 276 2018-12: 484

**5.3.200 Leitung gn/ge 1x16mm² anschließen**
*** gemäß Ausführungsbeschreibung 13
Menge: 5,000 St
DIN276_06: 483
Kostengruppe DIN 276 2018-12: 484

**5.3.210 Kennzeichnung Kabel**
*** gemäß Ausführungsbeschreibung 13
Kennzeichnung Kabel

Beschriftung mit
- Kabeltyp
- zugehöriges Endgerät
- zugehöriges Schaltschrankfeld

Das Kabel wird jeweils an den Enden und im Trassenverlauf nach Bedarf gekennzeichnet. Diese Position ist für eine einzelne Kennzeichnung.

Zu verwenden sind beiseitige Kunststoffkabelmarker mit Einlegeschild, Beschriftungsfläche mind. 29 x 8 mm.
Menge: 2492,000 St
DIN276_06: 483
Kostengruppe DIN 276 2018-12: 484

#### Abschnitt 5.4 Installationen

**Ausführungsbeschreibung 14 Ausführungsbeschreibung**
Kabelträgersysteme und Kabelschutzrohre
- Lieferung und Montage der Trassen, Kupa-, Staparohre
sowie sonstige Installationsmaßnahmen innerhalb der
Technikzentralen, sowie Vorort zur Anbindung von
betriebstechnischen Einrichtungen. Die
Materialkalkulation der Trassen ist einschließlich
aller Zubehörteile und Formstücke wie Abzweige, Bögen,
Trennstege etc., auch bei Installationskanälen zu
erstellen.

Kabelrinnen sind in einer Mindest-Blechstärke von 1,5 mm auszuführen. Sofern keine anderslautenden Angaben gemacht werden, sind nach DIN 50961 tauchfeuerverzinkte Bauteile zu verwenden.

Kabelrinnen sind ausreichend durch den AN zu dimensionieren. Innerhalb der Technikzentrale kann eine Mitbelegung der Trassen durch das Gewerk Elektrotechnik erfolgen. Eine spätere Nachverlegung muss im ausreichendem Umfang (ca. 20%) möglich sein.
Freiliegende Kabelrinnen, bei denen eine Verschmutzung zu erwarten ist, sind abzudecken. Es ist sicherzustellen, dass in Schutzrohre oder Kabelrinnen evtl. eindringendes Wasser oder Schwitzwasser wieder abfließen kann. Alle Klemmleisten und Klemmen für Verteiler etc. sind gut lesbar und eindeutig zu bezeichnen. Die Klemmleisten sollen möglichst in einer Reihe angeordnet werden.

Kabelrinnen sind nach VDE in den Potentialausgleich einzubeziehen und miteinander zu verbinden.

In den Einheitspreisen inbegriffen sind soweit nicht gesondert aufgeführt:
- Systemteile wie z.B. Verbindungslaschen,
  Verjüngungen, Befestigungswinkel, Klemmwinkel,
  Stahl-Spreizdübel, Schrauben mit Zubehör,
  Distanzstücke, Trägerklauen, Ankerbolzen,
  Verbindungsstücke, Klemmstücke, Trägerlaschen,
  Schutzkappen, Eckbleche, Anschlussstücke,
  Auflagewinkel, Überschubhülsen und -schmiegen,
  Gelenkstücke, Auflager, Anschlusslaschen,
  Abstandslaschen, Halterkupplungen,
  Verbindungsbleche, Bodenbleche, Stoßleistung,
  Stoßverbinder,Leiterhalter, Trennstege und
  sonstige Klein- und Befestigungsmaterialien
- Kantenschutzbleche für endende Kabelpritschen
- passgenaues Zuschneiden, Kaltverzinkung der
  Schnittkanten, Bestreichen der Schnittstelle mit
  Zinkstaubfarbe etc..
- Kopfplatte angeschweisst an Hängstiel
- für E90 Kabelanlagen benötigte zusätzliche
  Befestigungsmaterialien wie verstärkte
  Kopfverschraubungen, zusätzliche Abhängungen,
  enstprechende Verankerungen etc.

Reduzierstücke sind mit einem über mind. 500 mm schräg verlaufenden Seitenteil auszuführen.

Schnittkanten sind zu entgraten und kalt zu verzinken, Kanten sind mit Kantenschutzband zu versehen.

Die nachstehend aufgeführten Nennbreiten sind Nutzbreiten. Bei der Ausführung von Wandauslegern ist zu berücksichtigen, dass Ausleger in der Regel um ca. 150 bis 200 mm für Ausfädelungen länger auszubilden sind wie die jeweilige Rinnenbreite.

Alle Formteile sind bei Bedarf mit separaten Auslegern zu unterstützen.

Die Montage der Wandausleger und Hängestiele erfolgt an Betondecken und -wänden, an Stahlkonstruktionen und an Mauerwänden etc.

Bei der Montage der Hängestiele ist Folgendes zu
beachten:
- Die Lasteinleitung in das Bauwerk ist zu beachten und
  mit der örtlichen Bauleitung bzw. dem Statiker,
  Tragwerksplaner abzustimmen. Gegebenenfalls sind
  statische Nachweise vorzulegen: Klassifizierung nach
  DIN VDE 0639
- Biegemoment: mindestens 2,25 kNm
- Hängestiele sowohl für einseitige als auch für
  beidseitige Belegung geeignet.
- Es gelten die Einbaubedingungen des Deutschen
  Institutes für Bautechnik (DIBt)-Zulassung (Dübel und
  Anker), diese sind zu berücksichtigen und das vom
  DIBt empfohlene Bemessungsverfahren ist anzuwenden.

Die Befestigung von Hängestielen an Betondecken ist nur mit bauaufsichtlich zugelassenen, galvanisch verzinkten Stahldübeln vorzunehmen.
- Der Auftragnehmer hat in jedem Fall vor der Montage
  alle zur fachgerechten Ausführung seiner Leistung
  betreffenden Umstände zu prüfen und daraus folgernd
  den richtigen Dübel auszuwählen.
- Bauseitige Halfenschienen für die Kabeltrassen sind
  vorrangig, unter Berücksichtigung der vorgeschriebenen Montageabstände und der zulässigen
  Belastbarkeit der bauseitigen Halterungen und
  Vorrichtungen, zu benutzen.
  Bei Montagen an Halfenschienen sind die
  entsprechenden Befestigungsschrauben (Kerbschrauben)
  zu berücksichtigen.
- Vor der Montage von Hängestielen, hat der
  Auftragnehmer die richtige Länge der Hängestiele
  auszuwählen und sich mit den eventuell kreuzenden
  oder parallel laufenden Gewerken zu koordinieren.
- Es ist generell die kürzest mögliche Stiellänge zu
  wählen.
- Abgerechnet wird der in der richtigen Staffelung
  befindliche Hängestiel.
- Ausgleich eventueller Unebenheiten des Betons soweit
  die Unebeneheiten eine fachgerechte, winkelig
  richtige Montage des Hängestiels beeinflussen.
- Schnittstellen sind kalt nachzuverzinken
- Hängestiele sind an der unteren Schnittkante zur
  Unfallverhütung mit Schutzkappen aus
  Polyäthylen-Kunststoff auszustatten.
- In der Regel ist ohne zusätzliche Beschreibung bei
  5 kN von zweiseitiger und bei 2 kN von einseitiger
  Belastung auszugehen.

Für alle Befestigungssysteme wie Metalldübel, Hängestiele, Wandausleger, Kabelrinnen usw. sind entsprechende Belastungsdiagramme bzw. die entsprechenden Zulassungen vor der Auftragserteilung bzw. vor Montage vorzulegen.

Tragfähigkeit Kabelrinnen/Kabelleitern 1 kN/m
Tragfähigkeit Hängestiele 5 kN

Die angegebenen Belastungen beziehen sich auf  das Eigengewicht der Trag- und Rinnenkonstuktion, sowie auf das zu erwartende Kabeleigengewicht. Das Verhältnis Tragekonstruktion zum Kabel beträgt ca. 20:80.

Sämtliche Bauteile sind, soweit in der Position nicht anders beschrieben, an hoch bewehrten Betonwänden oder Betondecken zu befestigen. Die verwendeten Dübel müssen bauausichtlich für Zug- und Druckzonen im Beton zugelassen sein.

Zur Vereinheitlichung des Kabeltragesystems sind alle Teile und systemgebundenes Zubehör eines Herstellers zu verwenden.

Für die Sicherheitssysteme mit E90 Zulassung nach DIN 4102 Teil 12 sind passend zum Kabeltragesystem einschliesslich Formteile die entsprechenden Kabel auszuwählen und vor der Montage die Prüfzeugnisse vorzulegen.

Bei Verlegung von Installationsrohren mit Metallmantel müssen alle Rohrenden mit Endtüllen versehen werden. Diese sind ordnungsgemäß anzubringen. Eine nachträgliche Installation durch Aufschneiden und Überschieben ist nicht zulässig.

Die vorgeschriebenen Abstände zwischen Fernmelde- und Starkstromleitungen sind einzuhalten und getrennte Abzweig- bzw. Klemmkästen zu verwenden. Als Leitungsweg wird die Senkrechte und die Waagrechte vorgeschrieben.

Die Installation ist leitungssparend auszuführen. Die Leitungen sind unter Beachtung der vorstehenden Ausführungsbestimmungen auf kürzestem Weg zu und zwischen den Anschlussstellen zu verlegen.

Sofern Mantelleitungen auf dem Rohfußboden verlegt werden, sind diese mit einem Stahl-Panzerrohr gegen mechanische Beschädigungen zu schützen.

In Räumen mit Aufputz-Installation und in den Steig- leitungsschächten werden die Leitungen auf Abstandsschellen bzw. auf Hohlschienen mit Reihenschellen verlegt (alle Schellen mit Schraubbefestigung, Klebebefestigung ist nicht zugelassen).

Bei Unterputzinstallation in Montagewänden und dergleichen werden die Leitungen in Rohre eingezogen.
Leitungen im Fußboden sind in Schutzrohren zu verlegen. Über Rohre im Fußboden sind sofort nach Verlegung Bestandspläne M 1:50 anzufertigen. Sämtliches Rohrzubehör wie Muffen, Endhüllen, Winkelstücke, T-Stücke, Pfeifen, Reduzierstücke, Verschlussstopfen, Gewindenippel, Gegenmuttern usw. ist in die Einheitspreise einzukalkulieren.

**5.4.10 Trägerklammer zur Befestigung an Stahlträger**
*** gemäß Ausführungsbeschreibung 14
Trägerklammer bestehend aus Gussgrundkörper nach DIN 1562, Spannschraube Stahl 8.8 nach ISO 4017, in galvanisch verzinkter Ausführung, Dicke mind. 0,5mm
Trägerklammer zur Montage von Rohren, Kanälen, Montageschienen und Geräte an Stahlträgern, mit Anschluss für Befestigung M10
Nennlast 2,5 kN
Mit Gewinde Anschluss M10
inkl. Kleinmaterial, wie Sicherungslasche bestehend aus feuerverzinktem Stahlblech 1.0226, Dicke 3mm mit Bohrungen D= 13mm zur Sicherung der Trägerklammer.
Inklusive Befestigungsmaterial.
Menge: 50,000 St
Kostengruppe DIN 276 2018-12: 484

**5.4.20 M 16 FT Bügelschelle**
*** gemäß Ausführungsbeschreibung 14
M 16 FT Bügelschelle
12-16mm

Zur Kabelbefestigung an Steigtrassen vom Gewerk ELT
Menge: 20,000 St
Kostengruppe DIN 276 2018-12: 484

**5.4.30 M 22 FT Bügelschelle**
*** gemäß Ausführungsbeschreibung 14
M 22 FT Bügelschelle
16-22mm

Zur Kabelbefestigung an Steigtrassen vom Gewerk ELT
Menge: 40,000 St
Kostengruppe DIN 276 2018-12: 484

**5.4.40 M 28 FT Bügelschelle**
*** gemäß Ausführungsbeschreibung 14
M 28 FT Bügelschelle
22-28mm

Zur Kabelbefestigung an Steigtrassen vom Gewerk ELT
Menge: 80,000 St
Kostengruppe DIN 276 2018-12: 484

**5.4.50 Kabelklammer für Leitungsverlegung, 2x8**
*** gemäß Ausführungsbeschreibung 14
Kabelklammer für Leitungsverlegung

nach DIN 4102 Teil 12
aus Thermopl. Polyester, flammwidrig nach VDE 0471/DIN IEC685 Teil 2-1
Montage an Decke,
Für maximal 2 x 8 Leitungen
Befestigungsabstand bis 0,5 Meter
Montage gemäß Prüfzeugnis,
mit sämtlichen Montagezubehör.
Menge: 220,000 St
DIN276_06: 483
Kostengruppe DIN 276 2018-12: 484

**5.4.60 Sammelhalter für Leitungsverlegung, 2,5 kg**
*** gemäß Ausführungsbeschreibung 14
Sammelhalter für Leitungsverlegung

Verlegungnach DIN 4102 Teil 12
aus Stahl, feuerverzinkt DIN 50 976,
Montage an Decke,
Max. Belastung mind. 2,5 kg,
Befestigungsabstand bis 0,5 Meter
Montage gemäß Prüfzeugnis,
mit sämtlichen Montagezubehör.
Menge: 240,000 St
DIN276_06: 483
Kostengruppe DIN 276 2018-12: 484

**5.4.70 Kabelrinne, Nennbreite 100 mm, Höhe 60 mm**
*** gemäß Ausführungsbeschreibung 14
Kabelrinne, Nennbreite 100 mm, Höhe 60mm
Menge: 30,000 m
DIN276_06: 483
Kostengruppe DIN 276 2018-12: 484

**5.4.80 Kabelrinne, Nennbreite 200 mm, Höhe 60 mm**
*** gemäß Ausführungsbeschreibung 14
Menge: 80,000 m
DIN276_06: 483
Kostengruppe DIN 276 2018-12: 484

**5.4.90 Kabelrinne, Nennbreite 300 mm, Höhe 60 mm**
*** gemäß Ausführungsbeschreibung 14
Menge: 10,000 m
DIN276_06: 483
Kostengruppe DIN 276 2018-12: 484

**5.4.100 Kabelrinne, Nennbreite 400 mm, Höhe 60 mm**
*** gemäß Ausführungsbeschreibung 14
Kabelrinne, Nennbreite 400 mm, Höhe 60 mm.
Menge: 90,000 m
DIN276_06: 483
Kostengruppe DIN 276 2018-12: 484

**5.4.110 Trennsteg 60 mm**
*** gemäß Ausführungsbeschreibung 14
Trennsteg 60 mm

mit einer Seitenhöhe von mind. 60 mm
Menge: 180,000 m
DIN276_06: 483
Kostengruppe DIN 276 2018-12: 484

**5.4.120 Bogenstück für Kabelrinne, Breite 100**
*** gemäß Ausführungsbeschreibung 14
Bogenstück für Kabelrinne, Breite 100

Bogen für v.g. Kabelrinne
Menge: 5,000 St
DIN276_06: 483
Kostengruppe DIN 276 2018-12: 484

**5.4.130 Bogenstück für Kabelrinne, Breite 200**
*** gemäß Ausführungsbeschreibung 14
Bogenstück für Kabelrinne, Breite 200

Bogen für v.g. Kabelrinne.
Menge: 18,000 St
DIN276_06: 483
Kostengruppe DIN 276 2018-12: 484

**5.4.140 Bogenstück für Kabelrinne, Breite 300**
*** gemäß Ausführungsbeschreibung 14
Bogenstück für Kabelrinne, Breite 300

Bogen für v.g. Kabelrinne
Menge: 9,000 St
DIN276_06: 483
Kostengruppe DIN 276 2018-12: 484

**5.4.150 Bogenstück für Kabelrinne, Breite 400**
*** gemäß Ausführungsbeschreibung 14
Bogenstück für Kabelrinne, Breite 400

Bogen für v.g. Kabelrinne.
Menge: 18,000 St
DIN276_06: 483
Kostengruppe DIN 276 2018-12: 484

**5.4.160 T-Stück für Kabelrinne, Breite 100**
*** gemäß Ausführungsbeschreibung 14
T-Stück für Kabelrinne, Breite 100

Anbau-T-Stück gelocht für v.g. Kabelrinne.
Menge: 4,000 St
DIN276_06: 483
Kostengruppe DIN 276 2018-12: 484

**5.4.170 T-Stück für Kabelrinne, Breite 200**
*** gemäß Ausführungsbeschreibung 14
T-Stück für Kabelrinne, Breite 200

Anbau-T-Stück gelocht für v.g. Kabelrinne.
Menge: 6,000 St
DIN276_06: 483
Kostengruppe DIN 276 2018-12: 484

**5.4.180 T-Stück für Kabelrinne, Breite 300**
*** gemäß Ausführungsbeschreibung 14
T-Stück für Kabelrinne, Breite 300

Anbau-T-Stück gelocht für v.g. Kabelrinne.
Menge: 10,000 St
DIN276_06: 483
Kostengruppe DIN 276 2018-12: 484

**5.4.190 T-Stück für Kabelrinne, Breite 400**
*** gemäß Ausführungsbeschreibung 14
T-Stück für Kabelrinne, Breite 400

Anbau-T-Stück gelocht für v.g. Kabelrinne.
Menge: 18,000 St
DIN276_06: 483
Kostengruppe DIN 276 2018-12: 484

**5.4.200 Hängestiel 2000mm**
*** gemäß Ausführungsbeschreibung 14
Hängestiel 2000mm

für v.g. Kabelrinne, Länge max. 2000 mm, komplett mit Decken- oder Fußbodenbefestigung. Im Zuge des Baufortschritts kann es erforderlich werden kürzere Stiele zu verwenden.
Menge: 50,000 St
DIN276_06: 483
Kostengruppe DIN 276 2018-12: 484

**5.4.210 Hängestiel 1500mm**
*** gemäß Ausführungsbeschreibung 14
Hängestiel 1500mm

für v.g. Kabelrinne, Länge max. 1500 mm, komplett mit Decken- oder Fußbodenbefestigung. Im Zuge des Baufortschritts kann es erforderlich werden kürzere Stiele zu verwenden.
Menge: 100,000 St
DIN276_06: 483
Kostengruppe DIN 276 2018-12: 484

**5.4.220 Hängestiel 1000mm**
*** gemäß Ausführungsbeschreibung 14
Hängestiel 1000mm

für v.g. Kabelrinne, Länge max. 1000 mm, komplett mit Decken- oder Fußbodenbefestigung. Im Zuge des Baufortschritts kann es erforderlich werden kürzere Stiele zu verwenden.
Menge: 50,000 St
DIN276_06: 483
Kostengruppe DIN 276 2018-12: 484

**5.4.230 Hängestiel 400mm**
*** gemäß Ausführungsbeschreibung 14
Hängestiel 400mm

für v.g. Kabelrinne, Länge max. 400 mm, komplett mit Decken- oder Fußbodenbefestigung. Im Zuge des Baufortschritts kann es erforderlich werden kürzere Stiele zu verwenden.
Menge: 40,000 St
DIN276_06: 483
Kostengruppe DIN 276 2018-12: 484

**5.4.240 Schutzkappe für Hängestiele**
*** gemäß Ausführungsbeschreibung 14
Schutzkappe für Hängestiele

Sicherheitsfarbe gelb
Menge: 240,000 St
DIN276_06: 483
Kostengruppe DIN 276 2018-12: 484

**5.4.250 Ausleger, Breite 100**
*** gemäß Ausführungsbeschreibung 14
Ausleger für v.g. Kabelrinne, Breite 100

Befestigung an der Wand oder an Hängestielen, komplett mit allem erforderlichen Zubehör.
Menge: 25,000 St
DIN276_06: 483
Kostengruppe DIN 276 2018-12: 484

**5.4.260 Ausleger, Breite 200**
*** gemäß Ausführungsbeschreibung 14
Ausleger für v.g. Kabelrinne, Breite 200

Befestigung an der Wand oder an Hängestielen, komplett mit allem erforderlichen Zubehör.
Menge: 70,000 St
DIN276_06: 483
Kostengruppe DIN 276 2018-12: 484

**5.4.270 Ausleger, Breite 300**
*** gemäß Ausführungsbeschreibung 14
Ausleger für v.g. Kabelrinne, Breite 300

Befestigung an der Wand oder an Hängestielen, komplett mit allem erforderlichen Zubehör.
Menge: 8,000 St
DIN276_06: 483
Kostengruppe DIN 276 2018-12: 484

**5.4.280 Ausleger, Breite 400**
*** gemäß Ausführungsbeschreibung 14
Ausleger für v.g. Kabelrinne, Breite 400

Befestigung an der Wand oder an Hängestielen, komplett mit allem erforderlichen Zubehör.
Menge: 85,000 St
DIN276_06: 483
Kostengruppe DIN 276 2018-12: 484

**5.4.290 Steigtrasse Breite 100**
*** gemäß Ausführungsbeschreibung 14
Steigtrasse Breite 100

bestehend aus:
Profilschienen feuerverzinkt mit Bohrungen 36x20x3 nach DIN 50976, und Bügelschellen Spannbreite 8-34 mm (3 Schellen je Kabel-Meter), sowie allem erforderlichen Montagezubehör, Aufmass vertikal nach Kabellänge.
Menge: 30,000 m
DIN276_06: 483
Kostengruppe DIN 276 2018-12: 484

**5.4.300 Steigtrasse Breite 200**
*** gemäß Ausführungsbeschreibung 14
Steigtrasse Breite 200

bestehend aus:
Profilschienen feuerverzinkt mit Bohrungen 36x20x3 nach DIN 50976, und Bügelschellen Spannbreite 8-34 mm (3 Schellen je Kabel-Meter), sowie allem erforderlichen Montagezubehör, Aufmass vertikal nach Kabellänge.
Menge: 20,000 m
DIN276_06: 483
Kostengruppe DIN 276 2018-12: 484

**5.4.310 Steigtrasse Breite 300**
*** gemäß Ausführungsbeschreibung 14
Steigtrasse Breite 300

bestehend aus:
Profilschienen feuerverzinkt mit Bohrungen 36x20x3 nach DIN 50976, und Bügelschellen Spannbreite 8-34 mm (3 Schellen je Kabel-Meter), sowie allem erforderlichen Montagezubehör, Aufmass vertikal nach Kabellänge.
Menge: 15,000 m
DIN276_06: 483
Kostengruppe DIN 276 2018-12: 484

**5.4.320 C-Profilschiene**
*** gemäß Ausführungsbeschreibung 14
C-Profilschiene

feuerverzinkt, gelocht, abrutschsicher für Bügelschellen, Montage an Wänden und Decken mit bauaufsichtlich zugelassenen Dübel oder an Stahlkonstruktionen.
Leichte Ausführung, Abmessungen BxH: 35x18 mm, Schlitz 17 mm
Menge: 20,000 m
DIN 276-08: 482
DIN276_06: 483
Kostengruppe DIN 276 2018-12: 484

**Ausführungsbeschreibung 15 Ausführungsbeschreibung**
Kunststoffpanzerrohr

PVC-hart, RAL 7035 grau, DIN 49016/2 - VDE 0605/4.82,
DIN 57605, für mittlere mechanische Beanspruchung (ACF)
Stangen 1 Meter lang, Enden glatt mit einer angeformten
Muffe einschließlich Formteilen, Abzweigdosen,
Befestigungsmaterial etc.

**5.4.330 Kunststoffpanzerrohr M 16**
*** gemäß Ausführungsbeschreibung 15
Kunststoffpanzerrohr M16
Menge: 15,000 m
DIN276_06: 483
Kostengruppe DIN 276 2018-12: 484

**5.4.340 Kunststoffpanzerrohr M 20**
*** gemäß Ausführungsbeschreibung 15
Kunststoffpanzerrohr M20
Menge: 10,000 m
DIN276_06: 483
Kostengruppe DIN 276 2018-12: 484

**5.4.350 Kunststoffpanzerrohr M 25**
*** gemäß Ausführungsbeschreibung 15
Kunststoffpanzerrohr M25
Menge: 10,000 m
DIN276_06: 483
Kostengruppe DIN 276 2018-12: 484

**5.4.360 Kunststoffpanzerrohr M 32**
*** gemäß Ausführungsbeschreibung 15
Kunststoffpanzerrohr M32
Menge: 18,000 m
DIN276_06: 483
Kostengruppe DIN 276 2018-12: 484

**5.4.370 Kunststoffpanzerrohr M 40**
*** gemäß Ausführungsbeschreibung 15
Kunststoffpanzerrohr M40
Menge: 25,000 m
DIN276_06: 483
Kostengruppe DIN 276 2018-12: 484

**5.4.380 Kunststoffpanzerrohr M 50**
*** gemäß Ausführungsbeschreibung 15
Kunststoffpanzerrohr M50
Menge: 12,000 m
DIN276_06: 483
Kostengruppe DIN 276 2018-12: 484

**Ausführungsbeschreibung 16 Ausführungsbeschreibung**
Elektroinstallationsrohr Alu

DIN EN 61386 (VDE 0605), Maße DIN EN 60423, nicht flammenausbreitend, aus Aluminium, einwandig, glatt, starr, Klasse Schlagbeanspruchung 3 - mittel DIN EN 61386-1 (VDE 0605-1), Verlegung offen, auf Putz, mit Abstandsschellen

**5.4.390 Elektroinstallationsrohr Alu M 16**
*** gemäß Ausführungsbeschreibung 16
Elektroinstallationsrohr Alu M16
Menge: 20,000 m
Kostengruppe DIN 276 2018-12: 484

**5.4.400 Elektroinstallationsrohr Alu M 20**
*** gemäß Ausführungsbeschreibung 16
Elektroinstallationsrohr Alu verzinkt M20.
Menge: 10,000 m
Kostengruppe DIN 276 2018-12: 484

**5.4.410 Elektroinstallationsrohr Alu M 25**
*** gemäß Ausführungsbeschreibung 16
Elektroinstallationsrohr Alu M25.
Menge: 25,000 m
Kostengruppe DIN 276 2018-12: 484

**5.4.420 Elektroinstallationsrohr Alu M 32**
*** gemäß Ausführungsbeschreibung 16
Elektroinstallationsrohr Alu M32.
Menge: 15,000 m
Kostengruppe DIN 276 2018-12: 484

**5.4.430 Elektroinstallationsrohr Alu M 40**
*** gemäß Ausführungsbeschreibung 16
Elektroinstallationsrohr Alu M40.
Menge: 21,000 m
Kostengruppe DIN 276 2018-12: 484

**5.4.440 Elektroinstallationsrohr Alu M 50**
*** gemäß Ausführungsbeschreibung 16
Elektroinstallationsrohr Alu M50.
Menge: 10,000 m
Kostengruppe DIN 276 2018-12: 484

*Hinweis: Sonstiges*

**5.4.450 Kabeldichtung 100 mm 3 x 54 mm**
*** gemäß Ausführungsbeschreibung 16
Kabeldichtung als teilbarer Dichteinsatz zur druckfesten Abdichtung von Kabeln, Dichteinsatz aus Vollgummi, mit einer Dichtbreite von 30 mm, mit 2 Pressplatten mit Montagematerial aus Edelstahl, Werkstoff 1.4301, mit 6 Kabeldurchführungen in Segmentringtechnik für Kabeldurchmesser bis 54 mm, absolut gas- und wasserdicht, eingebaut in Futterrohr oder Kernbohrungen mit einem Durchmesser von 100 mm.
Menge: 4,000 St
DIN276_06: 483
Kostengruppe DIN 276 2018-12: 484

**5.4.460 Kabeldichtung 100 mm 6 x 35 mm**
*** gemäß Ausführungsbeschreibung 16
Kabeldichtung als teilbarer Dichteinsatz zur druckfesten Abdichtung von Kabeln, Dichteinsatz aus Vollgummi, mit einer Dichtbreite von 30 mm, mit 2 Pressplatten mit Montagematerial aus Edelstahl, Werkstoff 1.4301, mit 6 Kabeldurchführungen in Segmentringtechnik für Kabeldurchmesser bis 35 mm, absolut gas- und wasserdicht, eingebaut in Futterrohr oder Kernbohrungen mit einem Durchmesser von 100 mm.
Menge: 1,000 St
DIN276_06: 483
Kostengruppe DIN 276 2018-12: 484

**5.4.470 Kabeldichtung 100 mm 4 x 30 mm + 6x16 mm**
*** gemäß Ausführungsbeschreibung 16
Kabeldichtung als teilbarer Dichteinsatz zur druckfesten Abdichtung von Kabeln, Dichteinsatz aus Vollgummi, mit einer Dichtbreite von 30 mm, mit 2 Pressplatten mit Montagematerial aus Edelstahl, Werkstoff 1.4301, mit Kabeldurchführungen in Segmentringtechnik für Kabeldurchmesser 4x bis 30 mm und 6 x 16 mm, absolut gas- und wasserdicht, eingebaut in Futterrohr oder Kernbohrungen mit einem Durchmesser von 100 mm.
Menge: 1,000 St
DIN276_06: 483
Kostengruppe DIN 276 2018-12: 484

#### Abschnitt 5.5 Brandschutzmaßnahmen

*Hinweis: Brandschutzmaßnahmen Elektro*
Im Rahmen der Baumaßnahme sind an den Elektro- und Fernmeldeanlagen die nach den geltenden Vorschriften und Richtlinien erforderlichen Brandschutzmaßnahmen durchzuführen
Die hierfür erforderlichen Leistungen sind in diesem Titel des LV's enthalten.

Im wesentlichen sind dies:
Verkleidung von Kabel- und Leitungsanlagen in I30 zur Reduzierung der Brandlasten in Flucht und Rettungswegen.
Verkleidung von Kabel-  und Leitungsanlagen in E30 bzw. E90 für den Funktionserhalt von erforderlichen Leitungsanlagen.  Verschließen von Wand- und Deckendurchführungen sowie Leitungseinführungen in leichten  Trennwänden.

Die Auswahl der Materialien sowie die Montage der selbigen muss zwingend nach den vorliegenden amtlichen Prüfzeugnissen und Zulassungsbescheiden erfolgen.
Diese Unterlagen müssen vor Ausführung der Leistungen der Bauleitung übergeben werden.

Die Abrechnung erfolgt nach DIN 18421
Bei Trassenverkleidungen  nach den äusseren Abmessungen der Verkleidung. (Stoßhinterlegungen sind systembedingt und bleiben bei der Abrechnung unberücksichtigt)
Bei Wand- und Deckendurchbrüchen nach den Abmessungen des Durchbruchs (Beschichtung der angrenzenden Bauteile sind systembedingt und bleiben bei der Abrechnung unberücksichtigt)
Zusätzlich zu den in der DIN18421 Ziffer 4.1 erwähnten Nebenleistungen gelten nachfolgende Leistungen als Nebenleistungen und werden nicht separat vergütet.

- Koordination (fachlich und terminlich) mit dem Auftagnehmer Fernmelde (soweit für die fach- und termingerechte Ausführung der Brandschutzarbeiten erforderlich

**5.5.10 Brandabschottung D bis 20mm**
Brandabschottung an Kabel-/Leitungsanlagen mit allgemeiner bauaufsichtlicher Zulassung.
Feuerwiderstandsklasse nach DIN 4102-9 S90
In Gebäude; Oberkannte Abschottung über Gelände/Fußboden bis zu 3,5m
Wände aus Mauerwerk (KS, Ziegel, o. ähnliches) bzw. aus Gipskarton,
Dicke der Wände bis zu 25 cm.
runde Einbauöffnung bis zu 20mm; für Leitungen von Durchmesser 5-15mm
mit Leitungsschott System LS 90
incl. Systemgebundenem Zubehör und Kennzeichnung
Abrechnung erfolgt je Durchbruch bzw. Bohrung
Menge: 2,000 St
DIN276_06: 483
Kostengruppe DIN 276 2018-12: 484

**5.5.20 Brandabschottung D bis 74mm mit Leitungen**
Brandabschottung an Kabel-/Leitungsanlagen mit allgemeiner bauaufsichtlicher Zulassung.
Feuerwiderstandsklasse nach DIN 4102-9 S90
In Gebäude; Oberkannte Abschottung über Gelände/Fußboden bis zu 3,5m
Wände aus Mauerwerk (KS, Ziegel, o. ähnliches) bzw. aus Gipskarton,
Dicke der Wände bis zu 25 cm.
runde Einbauöffnung bis zu 74mm; für Leitungsbündel bis 40mm mit Dosenschott System DS 90
incl. Systemgebundenem Zubehör und Kennzeichnung
Abrechnung je Durchbruch bzw. Bohrung
Menge: 8,000 St.
DIN276_06: 483
Kostengruppe DIN 276 2018-12: 484

#### Abschnitt 5.6 Bohrungen

**5.6.10 Bohrung durch Mauerwerk (KS)**
Bohrung durch Mauerwerk (KS), Bohrloch ca. 20 mm Durchmesser bis 24 cm Bohrtiefe
Menge: 5,000 St
DIN276_06: 483
Kostengruppe DIN 276 2018-12: 484

**5.6.20 Bohrung durch Betonwand oder Beton-**
Bohrung durch Betonwand oder Betondecke (B 35) Bohrloch ca. 20 mm Durchmesser bis 30 cm cm Bohrtiefe
Menge: 20,000 St
DIN276_06: 483
Kostengruppe DIN 276 2018-12: 484

**5.6.30 Grundpreis Kernbohrungen 150 mm**
Grundpreis
Herstellen von Kernbohrungen
mittels Diamant-Kernbohrer.
Material: Stahlbeton mit Bewehrungen
Bohrungen: Stahlbetonstärke bis 300 mm
Bohrkronen-Durchmesser 150 mm
Montagehöhe bis 4,0 m über Fußboden,
einschl. Absaugen des Spülwassers, kompl. mit An-
und Abfahrkosten, einschl. aller Nebenkosten und
Schuttabfuhr.
Grundpreis je Bohrung
Menge: 25,000 St
DIN276_06: 483
Kostengruppe DIN 276 2018-12: 484

**5.6.40 Kosten je cm, Kernbohrungen 150 mm**
Mehrpreis zum Grundpreis je Bohrtiefe
Herstellen von Kernbohrungen
mittels Diamant-Kernbohrer.
Material: Stahlbeton mit Bewehrungen
Bohrungen: Stahlbetonstärke bis 300 mm
Bohrkronen-Durchmesser 150 mm
Montagehöhe bis 4,0 m über Fußboden,
einschl. Absaugen des Spülwassers, kompl. mit An-
und Abfahrkosten, einschl. aller Nebenkosten und
Schuttabfuhr.
Mehrpreis je 1 cm Bohrtiefe
Menge: 150,000 cm
DIN276_06: 483
Kostengruppe DIN 276 2018-12: 484

### Bereich 6 Hauptkabel

#### Abschnitt 6.1 passive / aktive Komponenten

**6.1.10 Datenvert. 19"-Standvert. 24HE "Aktiv"**
Datenvert. 19"-Standvert. 24HE "Aktiv"

mit mind.24 HE Einbau- und Nutzhöhe, zur Aufnahme von einem durchgängigen bzw. einem geteilten 19" Einbaugestell bzw. Rahmen im wesentlichen bestehend aus:

- geschweißtem oder gesteckten Profilstahlrahmengestell als Montagerack
- Eckholme mit Lochraster als Vierkantlochung Lochabstand alle 25 mm gemäß
  DIN 43 356
- geteilter Bodenplatte inkl. Schiebeprofil
  und Dichtstreifen für die Kabeleinführung
- Gehäuse-Erdungsbolzen mit PE
  Zentralklemme bis 35 mm2,
- vorgerüstet zum Einbau von Front- bzw.
  Rücktüren als Sekurit-Glas oder Metalltüren (Öffnungswinkel 180Grad, einflüglig oder
  zweiflüglig) sowie fest montierten Schrankrückwänden
- Schrankbeleuchtung als Schaltschrankleuchte mit 30 W Leuchtstoffröhre sowie
  automatischem Ein- bzw. Ausschalter beim
  öffnen der Schranktüre
- seitliche Kabelführungsbügel aus Metall
  ca. 10x25 cm
- mind. 5 Kabelabfangschienen zur Befestigung der
  Kabel bzw. Leitungen inkl. Kabelschellen
- Geräteträger zur Befestigung an 19"-Einbaugestell
  mind. 1,5mm Stahlblech mit Lochraster
  Tragfähigkeit: mind. 25 kg
- Schaltplantasche aus Hartkunststoff
  Input: IE=16 Ampere, UE=230V~,
  Output: 230V~ , einzeln
  abgesichert einschl. Leitung,
  Feuchtraumklemmdose und Anschluss sowie
  Montage des Kabels innerhalb des Schrankes
- Beschriften des Schrankes, der Stromleitungen und
  Abzweigdosen.
- Beschriftungs-Frontplatte 1HE mit beschrifteter
  Oberfläche, Schriftzug z. B. "Erdgeschoß" oder
  Verteilerbezeichnung

Der Datenverteilschrank ist in seinen Abmessungen für nachfolgenden Materialaufwand selbst zu bemessen und entsprechend anzubieten.

Material: Stahlblech mind. 2 mm dick

Schutzart mind. IP 40
Menge: 1,000 St
DIN276_06: 485
Kostengruppe DIN 276 2018-12: 485

**6.1.20 19" Patchfeld CU 24 Port RJ45, 1 HE**
19" Patchfeld CU 24 Port RJ45, 1 HE

Geschirmtes Patch Panel 19" Technik, 1 HE, bestückt mit 24 Stück RJ45-Buchsen in CAT6 4P Technik, die Module rasten ohne weiteres Montagezubehör mühelos in den Patch Panel Rahmen ein. Kabelführung mit Zugentlastung und allen systemgebundenem Zubehör zur Montage und Befestigung im 19" Netzwerk-Technikschrank
Menge: 1,000 St
DIN276_06: 485
Kostengruppe DIN 276 2018-12: 485

**6.1.30 Fast-Ethernet-Switch (IE Switch) 24 Ports**
Fast-Ethernet-Switch (IE Switch) 24 Ports

Zum Aufbau eines Dual-Speed Ethernet-Netzwerkes auf Kupferbasis. Inkl. Autosensing, Autonegoation und SNMP-fähig.
Anzahl Ports:
24 x 10 Base T/100 Base TX (RJ45).
1 Port für Backbone/Kaskadierung
inkl. betriebsbereitem Einbau in 19'' Netzwerkschrank oder auf Hutschiene inkl. allem notwendigem Zubehör und sämtlicher Patchkabel
Menge: 2,000 St
DIN276_06: 485
Kostengruppe DIN 276 2018-12: 485

**6.1.40 Fast-Ethernet-Switch (IE Switch) 8 Ports**
Fast-Ethernet-Switch (IE Switch) 8 Ports

Zum Aufbau eines Dual-Speed Ethernet-Netzwerkes auf Kupferbasis. Inkl. Autosensing, Autonegoation und SNMP-fähig.
Anzahl Ports:
8 x 10 Base T/100 Base TX (RJ45).
1 Port für Backbone/Kaskadierung
inkl. betriebsbereitem Einbau in 19'' Netzwerkschrank oder auf Hutschiene inkl. allem notwendigem Zubehör und sämtlicher Patchkabel
Menge: 4,000 St
DIN276_06: 485
Kostengruppe DIN 276 2018-12: 485

**6.1.50 Fast-Ethernet-Switch (IE Switch) 4 Ports**
Fast-Ethernet-Switch (IE Switch) 4 Ports

Zum Aufbau eines Dual-Speed Ethernet-Netzwerkes auf Kupferbasis. Inkl. Autosensing, Autonegoation und SNMP-fähig.
Anzahl Ports:
4 x 10 Base T/100 Base TX (RJ45).
1 Port für Backbone/Kaskadierung
inkl. betriebsbereitem Einbau in 19'' Netzwerkschrank oder auf Hutschiene inkl. allem notwendigem Zubehör und sämtlicher Patchkabel
Menge: 1,000 St
DIN276_06: 485
Kostengruppe DIN 276 2018-12: 485

**6.1.60 Security Router**
Security Router

Sicheres Fernwartungssystem, kontrollierter Aufbau der VPN-Verbindung inklusive Schlüsselschalter inklusive Kleinmaterial, SMS oder Software-Schnittstelle

Router mit Firewall,
für 19'' Rack Montage mit Hutschiene
Einbau des Schlüsselschalters auf Hutschiene
2 RJ45-Ports, 10/100 MBit/S
sichere Verschlüsselung nach IPsec-Standard
Menge: 1,000 St
DIN276_06: 485
Kostengruppe DIN 276 2018-12: 485

**6.1.70 Datenkabel 600 MHz CAT 6**
Datenkabel 600 MHz CAT 6

für LAN gemäß ISO/IEC 11801, DIN VDE 0815 und 0816

S/STP 100 Ohm
2x(4x2xAWG23)
Kupferleiter
Kupfer Zahl 33
NVP Wert 0,79
Paarabschirmung Alu-kaschierte Polyesterfolie
Gesamtabschirmung mit verzinntem CU-Geflecht

Halogenfrei
Brandklasse 3

zertifiziert im 2- und 4- connector channel  CAT 6a
entsprechend nachfolgenden Normen:

IEC 60603-7-5 / Ed. 1.0
TIA/EIA 568B.2 Draft 1.4, 2005-02
ANSI/TIA-TSB-155 Draft 1.2, 2004-10

Betriebsfertig installiert
Menge: 160,000 m
DIN276_06: 485
Kostengruppe DIN 276 2018-12: 485

**6.1.80 RJ45/RJ45-Patchkabel CAT 6 SSTP, 1,0m**
RJ45/RJ45-Patchkabel CAT. 6,  1,0m

geschirmt, inkl. Knickschutztüllen
Steckverbinder: RJ45 nach IEC 603-7
Lebensdauer: >750 Steckzyklen
Kabel: SSTP 4x2xAWG 26/7, halogenfrei
Belegung: 1:1 nach TIA/EIA 568
Farbe: rot
Beschriftung: an beiden Enden dauerhaft mit ihrer Länge und einer durchlaufenden Nummer zu kennzeichnen Anforderung der technischen Daten besser:
 ISO/IEC 11801
 EN 50173
 TIA/EIA 568
Menge: 15,000 St
DIN276_06: 485
Kostengruppe DIN 276 2018-12: 485

**6.1.90 RJ 45 Datenanschlußdose, CAT 6, voll geschirmt**
RJ 45 Datenanschlußdose, CAT 6, voll geschirmt

Datenanschlußdose, CAT6, voll geschirmt zur Montage im
Schaltschrank auf Hutschine
 2 X geschirmte RJ45 Buchsen, 8P8C

• Gefertigt nach EIA/TIA 568, ISO/IEC 11801, EN 50173
• Getestet nach LINK Performance CLASS E
• 3 P Channel-, und Permanent Link zertifiziert
• Komplettschirmung der RJ45 Buchsen und der LSA+
Leisten durch voll umschließendes
Metalldruckguss-Gehäuse
• Integrierte Installationskabel-Zugentlastung
• Zugentlastender 40° Buchsenwinkel
• Montage im Schaltschrank auf Hutschine
• Kabelinstallation über LSA+ Leisten, farbcodiert nach
EIA/TIA 568 A & B
Menge: 8,000 St
DIN276_06: 485
Kostengruppe DIN 276 2018-12: 485

**6.1.100 Kabelanschluß Datenkabel Kupfer**
Kabelanschluß Datenkabel Kupfer

Anschlußarbeiten beidseitig Anschluß von Datenkabel an Dosen, Patchpanel oder ähnlichen Leitungen ablängen, absetzen, einführen, kennzeichnen, gegen mech. Belastung sichern und betriebsfertig anklemmen einschließlich Abschirmung
Menge: 8,000 St
DIN276_06: 485
Kostengruppe DIN 276 2018-12: 485

### Bereich 7 Gebäudeautomation Sonstiges

#### Abschnitt 7.1 Besondere Leistungen

*Hinweis: Sonstige Arbeiten*

**7.1.10 Fernzugriff**
*** Pauschalposition
Fernzugriff

für die Inbetriebnahmephase ist dem Planungsbüro ein Fernzugriff für die Managementbedienebene via Webserver zur Verfügung zu stellen. Hierfür ist ein Nutzer anzulegen. Die Zugriffsrechte werden zusammen mit dem Bauherren festgelegt.

Alle hierfür notwendigen Komponenten und Arbeiten sind hierfür zu kalkulieren und anzubieten. Während der Inbetriebnahmephase besteht die Möglichkeit, dass die Liegenschaft noch über keinen funktionsfähigen Internetanschluss verfügt. Alle zum Aufstellen der Verbindung notwendigen Bauteile, wie z.B. ein Mobiler Router inklusive Simkarte und Datenvolumen, Patchkabel, etc. sind in diese Position einzukalkulieren und anzubieten.

Nach der Inbetriebnahmephase sind der Mobile Router, etc. wieder auszubauen und gehen in den Besitz des Auftragnehmers zurück.
Inklusive Mitwirken bei der Einrichtung des Fernzugriffs für das Planungsbüro
Menge: 1,000 psch
Kostengruppe DIN 276 2018-12: 489

**7.1.20 Reinigung aller Anlagenteile**
*** Pauschalposition
Reinigung aller Anlagenteile

Reinigung aller neu gelieferten Anlagenteile des gesamten Leistungsumfangs, wie z. B. Leitungssystem, Feldgeräte, Schaltschränke etc. innen- und außen vor der Inbetriebnahme. Es werden nur einwandfreie saubere Anlagenteile übernommen.
Menge: 1,000 psch
DIN276_06: 489
Kostengruppe DIN 276 2018-12: 489

**7.1.30 Durchführung des Probebetriebes**
*** Pauschalposition
Durchführung des Probebetriebes

sämtlicher Anlagen bis zum Erzielen der erforderlichen Anlagenwerte, einschließlich der kompletten Einregulierung aller Anlagenteile auf die erforderlichen Betriebswerte, einschließlich Gestellung des erforderlichen Fachpersonales sowie Erstellung der erforderlichen Protokolle.
Menge: 1,000 psch
DIN276_06: 489
Kostengruppe DIN 276 2018-12: 489

**7.1.40 Einweisung des Wartungs- und Bedienungspersonals**
*** Pauschalposition
Einweisung des Wartungs- und Bedienungspersonals

Nach Herstellung der Funktionsfähigkeit der Anlage aber vor der letzten Abnahmeprüfung hat zu einer vom Auftraggeber festgelegten Zeit der Auftragnehmer Fachkräfte abzustellen, die Vertreter des Auftraggebers in den Betrieb und Wartung der jeweiligen Anlage während der normalen Arbeitszeit einweisen.

Das Personal ist zu unterrichten über:

- MBE-Grundeinweisung mit Aufrufen von Anlagenbildern und Alarm-Management. (soweit vorhanden)
- Anlegen von Trends, Zeitprogrammen, etc.
- Hardwarekenntnisse über alle relevanten Teile
  der Gebäude- und Anlagenautomation, inkl. Netzwerk.
- Komplette Bestückungen auf AS-Ebene selbständig
  zu ergänzen, auszutauschen bzw. vorhandene Bausteine umzukonfigurieren, sowie kleinere Reparaturen vorzunehmen.
- Softwarebedienung auf AS-Ebene, Datenpunktaufrufe, DDC-Programmaufrufe, Starten und Stoppen
  von Funktionsabläufen auf AS-Ebene.
- Komplette Handbedienung an den Schaltschränken,
  Bedienung von Feldgeräten (Ventile, Wächter etc.),
  Störungsbeseitung, vorhandene Programme aufzurufen,
  Parameter zu verändern.
- Wartung der Anlagen und Systeme.

Diese Einweisung ist von diesen Mitarbeitern schriftlich zu bestätigen und muss der Bestandsdokumentation beigelegt werden.
Menge: 1,000 psch
DIN276_06: 489
Kostengruppe DIN 276 2018-12: 489

**7.1.50 Zweite Einweisung des Wartungs- und Bedienungspersonals**
*** Pauschalposition
Zweite Einweisung des Wartungs- und Bedienungspersonals
4-6 Wochen nach Inbetriebnahme der Anlage hat zu einer vom
Auftraggeber festgelegten Zeit der Auftragnehmer
Fachkräfte abzustellen, die Vertreter des Auftraggebers
in den Betrieb und Wartung der jeweiligen Anlage
während der normalen Arbeitszeit ein zweites mal einweisen.

Das Personal ist zu unterrichten über:

- MBE-Grundeinweisung mit Aufrufen von Anlagenbildern und Alarm-Management. (soweit vorhanden)
- Anlegen von Trends, Zeitprogrammen, etc.
- Hardwarekenntnisse über alle relevanten Teile
  der Gebäude- und Anlagenautomation, inkl. Netzwerk.
- Komplette Bestückungen auf AS-Ebene selbständig
  zu ergänzen, auszutauschen bzw. vorhandene Bausteine umzukonfigurieren, sowie kleinere Reparaturen vorzunehmen.
- Softwarebedienung auf AS-Ebene, Datenpunktaufrufe, DDC-Programmaufrufe, Starten und Stoppen
  von Funktionsabläufen auf AS-Ebene.
- Komplette Bedienung an den Schaltschränken,
  Bedienung von Feldgeräten (Ventile, Wächter etc.),
  Störungsbeseitung, vorhandene Programme aufzurufen,
  Parameter zu verändern.
- Wartung der Anlagen und Systeme.

Diese Einweisung ist von diesen Mitarbeitern
schriftlich zu bestätigen und muss der
Bestandsdokumentation beigelegt werden.
Menge: 1,000 psch
DIN276_06: 489
Kostengruppe DIN 276 2018-12: 489

**7.1.60 Schulung MBE**
*** Pauschalposition
Schulung MBE

Zusätzlich zur technischen Einweisung des Betriebspersonals ist eine Schulung über das Busprotokoll BACnet folgendem Inhalt durchzuführen:

- Busprotokoll und Aufbau
- derzeitiger Normenstatus
- Interoperabilitäts- Bereiche
- Spezifizierung von System und Netzwerkarchitektur
- Systemphilosophie  / Systemarchitektur
- Bedienung und Analyse der Netzwerkverbindungen und des
  Busprotokolles
- Fehlerortung und -erkennnung
- Störbeseitigung im System

Schulung für eine Person. Diese Schulung ist von diesem Mitarbeiter schriftlich zu bestätigen.

Für die Schulung ist zu gewährleisten, dass jeder Teilnehmer über eigene Hardware verfügt. Es müssen alle Funkitonen demonstrierbar sein, ohne Einflüsse auf die Anlage.

Für die Schulungsdauer ist ein Arbeitstag zu kalkulieren.
Menge: 1,000 psch
DIN276_06: 489
Kostengruppe DIN 276 2018-12: 489

**7.1.70 Schulung MBE**
Schulung MBE

wie zuvor beschrieben, jedoch für eine weitere Person.
Menge: 2,000 St
DIN276_06: 489
Kostengruppe DIN 276 2018-12: 489

**7.1.80 Schulung Automationsstation**
*** Pauschalposition
Schulung Automationsstation

Zusätzlich zur technischen Einweisung des Betriebspersonals ist eine Schulung über die Automationsstation, sowie die Bedienung des Gesamtsystems  mit folgendem Inhalt durchzuführen:

- Systemaufbau allgemein
- Systemphilosophie / Systemarchitektur
- Analyse vorhandener Programme
- Parametrierung
- Programmierung
- Inbetriebnahme
- Fehlerortung und -erkennung
- Störbeseitigung im System

Schulung für eine Person. Diese Schulung ist von diesem Mitarbeiter schriftlich zu bestätigen.

Für die Schulung ist zu gewährleisten, dass jeder Teilnehmer über eigene Hardware verfügt. Es müssen alle Funkitonen demonstrierbar sein, ohne Einflüsse auf die Anlage.

Für die Schulungsdauer ist ein Arbeitstag zu kalkulieren.
Menge: 1,000 psch
DIN276_06: 489
Kostengruppe DIN 276 2018-12: 489

**7.1.90 Schulung Automationsstation**
Schulung Automationsstation

wie vor beschrieben, jedoch für eine weitere Person.
Menge: 2,000 St
DIN276_06: 489
Kostengruppe DIN 276 2018-12: 489

**7.1.100 Fahrbares Standgerüst**
*** Pauschalposition
Fahrbares Standgerüst

Gerüst DIN 4420 nach Wahl des AN, Maße der Gerüstlagen L/B nach baulichen Erfordernissen für die gesamten Montagearbeiten. Montagehöhe über Gelände/Fußboden bis 5,0 m, Aufstellung und Vorhaltung während der gesamten Bauzeit einschl. Beseitigung und Abtransport.
Menge: 1,000 psch
DIN276_06: 489
Kostengruppe DIN 276 2018-12: 489

**7.1.110 Kennzeichnung Endgeräte**
Kennzeichnung Endgeräte

Es sind auch bauseitige Endgeräte zu bezeichnen.

Alle Geräte, die in Verbindung mit der AS stehen bzw. mit einem Objekt der AS Bezeichnungsfähig sind, werden beschriftet (Auch Ventilatoren, Brandschutzklappen usw.).
Aus Resopal mit Aufschrift zum Bezeichnen von Endgeräten, 3 Zeilig, weiß mit schwarzer Schrift, Einschließlich Befestigungsbohrungen 4mm für Schraubbefestigung, klebbar, Höhe 30 mm, Breite 80 mm.
Menge: 751,000 St
DIN276_06: 489
Kostengruppe DIN 276 2018-12: 489

*Hinweis: Koordination*

**7.1.120 Einrichten und Räumen der Baustelle, Vorhalten der Baustelleneinrichtung**
*** Pauschalposition
Einrichten und Räumen der Baustelle Vorhalten der Baustelleneinrichtung

für sämtliche in der Leistungsbeschreibung aufgeführten Leistungen.
Menge: 1,000 psch
DIN276_06: 489
Kostengruppe DIN 276 2018-12: 489

*Hinweis: Dokumentation*

**7.1.130 Montageplanung**
*** Pauschalposition
Montageplanung

Auf Grundlage der vom Auftraggeber zur Verfügung gestellen Ausführungspläne muss vom Auftragnehmer die Montage- und Werkstattplanung erbracht werden. Hierzu gehören insbesondere
- Vorlage des erstellten Funktionsadressenschlüssels
  und der Klartexte für dieses Projekt
- Regelschemata und ggf. Anlagenbilder
- überarbeitete und fortgeschriebene Datenpunktlisten nach VDI 3814 mit Angabe der jeweiligen DP-
  Funktionsadresse und Klartextzuweisung
- DDC-Belegungslisten
- erweiterte Funktionsbeschreibung der Steuer- und
  Regelung, mit Angabe der im DDC-Programm als
  Grundparameter zu vereinbarenden Eckwerte (z.B.
  Laufzeiten, Temperaturen, Min-Max-Werte, Sollwerte,
  Regler vorgaben, Sicherheitsfunktionen und deren Verknüpfungen, Folgeschaltungen etc.)
- Übersichtszeichnungen
- Stromlaufpläne
- Ansichtszeichnungen der Schaltschränke
- Aufbauzeichnungen für Schaltschränke
- Festlegung aller bei Netzausfall softwaremäßig abzuschaltenden Anlagen, Reihenfolge der
  hochzufahrenden und zu steuernden Anlagen
- Vollständige Bezeichnungslisten der Feldgeräte
  nach abgestimmtem Bezeichnungsschlüssel
- Vollständige Ventillisten mit Auslegungsberechnung
- Montagepläne (Grundrisse)
- ggf. Detail- und Befestigungszeichnungen
- Prüfung und Koordination der Elektrotrassenpläne
  außerhalb von Zentralen zur Leitungsverlegung der
  GA-spezifischen Leitungen über diese Wege.
  Koordination, Dimensionierung nach Vorgabe der
  ausgeschriebenen Massen und Anpassung der Elektrotrassen innerhalb der Technikzentralen mit allen
  beteiligten Gewerken. Durch Elektro erfolgt in
  diesem Bereich eine Mitbelegung. Ergänzungen der
  Ausführungspläne (um Kabeltrassen) in diesen Technikbereichen durch GA-Lieferant.
- Ermittlung der elektrischen Einspeisedaten zur
  Weitergabe an Elektriker zur Dimensionierung der
  Zuleitung sowie des zugehörigen Leistungsabganges.
  (Beachtung der Selektivität)
- Protokolle mit schriftlicher Bestätigung, aus
  denen die vollständige Abstimmung zwischen GA-
  Lieferanten und am ISP beteiligten Gewerkelieferanten eindeutig hervorgeht, Festlegung der
  abgestimmten Schnittstellen.
- Erstellung der B-PAT-Datei / IP-Adressliste
- Mitwirken, Vorgabe und Einstellen von IP-Adressen für Wärmepumpen, Messcomputer, BHKW, etc.

Im Rahmen der Montageplanung ist eine Feinabstimmung mit allen am Bau beteiligten Gewerken durchzuführen. Vor Beginn der Montagearbeiten und Bestellung der Materialien sind diese Montagepläne einschließlich Koordinationsvermerk der am Bau Beteiligten, dem Bauherrn und der Bauleitung vorzulegen.
Menge: 1,000 psch
DIN276_06: 489
Kostengruppe DIN 276 2018-12: 489

**7.1.140 Erstellung eines detaillierten Terminplanes**
*** Pauschalposition
Erstellung eines detaillierten Terminplanes

Grundlage für die Ausführung der vom Bieter auszuführenden Leistungen sind die Termine der Veröffentlichung.

Der AN ist verpflichtet, nach Zuschlagserteilung einen Terminplan zu erstellen und diesen vor Baubeginn dem AG zur Verfügung zu stellen.
Dieser eigene Terminplan des AN muss strukturiert den Terminablauf der einzelnen Gewerke und / oder Bauelemente darstellen und die vorgegebenen Rahmentermine berücksichtigen.
In dem Terminplan sind mindestens folgende Meilensteine zu benennen:

Lieferung und Einbringung Schaltschränke UG
Lieferung und Einbringung Schaltschrank OG
Fertigstellung Grobmontage UG
Fertigstellung Grobmontage EG
Fertigstellung Grobmontage OG
Fertigstellung Feinmontage UG
Fertigstellung Feinmontage EG
Fertigstellung Feinmontage OG
Inbetriebnahme
Abnahme
Menge: 1,000 psch

**7.1.150 Revisionssunterlagen**
*** Pauschalposition
Revisionsunterlagen

3fach in DIN A4-Ring-Ordner mit Inhaltsverzeichnis abgelegt.
Farbplotts sind normgerecht zu falten gem. DIN. Im einzelnen bestehend aus:

- Bestandszeichnungen wie Grundrisse (mit Trassen,
  Schaltschränken und dez. Komponenten)
- Regelschemata und Datenpunktlisten nach VDI 3814 /
  EN 16484
- Kabel- und Feldgerätelisten
- Anlagen- und Funktionsbeschreibungen
- Aktualisierte Berechnungsunterlagen
- Behördliche und sonstige Prüfbescheinigungen und
  Werksatteste (TÜV, VdS, BGV etc.)
- Protokolle aller im Rahmen der Einregulierungsarbeiten durchgeführten Messungen von z.B. Strom,
  Temperatur, Druck, Differenzdruck als Soll-/Ist-
  vergleich
- Stromlaufpläne der Regelgeräte und Schaltanlagen
  mit Blattbeschreibung und Inhaltsverzeichnis
- MBE-Anlagenbilder mit Adresseintragungen
- AS-Programme
- Prospektunterlagen aller eingebauten Teile mit Kennzeichnung und Auflistung der Einsatzorte
- Einweisungsprotokolle/Abnahmeprotokolle
- Ersatzteillisten mit allen Angaben zur Bestellung der
  Teile und Materialien
- Gebrauchsanweisung als Bedienungs- und Wartungsanleitung einschl. Wartungsplan
- B-PAT Datei / Liste mit allen IP-Adressen des GA-Netzwerkes

zusätzlich 1fach auf Datenträger:
- alle Unterlagen als PDF-Datei, zusätzlich
- Planunterlagen/Schemata im dwg- / dx-Format,
- Stromlaufpläne in bearbeitbarem CAD-Format
  (z. B. EPLAN)
Menge: 1,000 psch
DIN276_06: 489
Kostengruppe DIN 276 2018-12: 489

**7.1.160 Koordination der Montagepläne**
*** Pauschalposition
Koordination der Montagepläne

sowie Detailabstimmungen mit den am Bau beteiligten Firmen. Die MSR-Firma hat die Federführung zu übernehmen.
Menge: 1,000 psch
DIN276_06: 489
Kostengruppe DIN 276 2018-12: 489

**7.1.170 Koordination Heizungstechnik**
*** Pauschalposition
Koordination der Heizungstechnik

Es sind sämtliche Kosten für die lückenlose Koordinierung, Überprüfung und Gewährleistung der Schnittbzw. Nahtstellen zwischen den BTA's und MSR / DDC zur Sicherstellung der geforderten gewerkeübergreifenden Funktionen einzukalkulieren.

Dies umfasst im wesentlichen die Fortschreibung der Planung mit Aktualisierung der Daten, die Abstimmung bei der Montage bzw. Verkabelung, die Mitwirkung bei der Inbetriebnahme, Funktionsprüfung, Einregulierung und ggf. Fehlersuche, -beseitigung und Nachprüfung auf
Basis der VDI 3814, Blatt 2 "Gebäudeautomation, Schnittstellen in Planung und Ausführung".

Insbesondere hat der Auftragnehmer dabei folgende Leistungen zu erbringen:

- Abstimmen der aktuellen Gewerke-Montagepläne
- Abstimmen der aktuellen Anlagenschemata mit
ergänzender Funktionsbeschreibung
- Abstimmen sämtlicher benötigter technischer Kenndaten
der BTA (z.B. elektr. Leistungen, Nennweiten, Schaltpläne
mit Klemmenplan, etc.)
- Übergabe und Eintrag von Mess- und Fühlerpunkten
in einem Plansatz mit Funktionserläuterung
- Abstimmung und Übernahme der Bezeichnung
sämtlicher Anlagenteile
- Koordination und Abstimmung der Komponenten mit
dem Bauherrn, der Gewerke-Firma und der Bauleitung
- Koordination und gemeinsame Mitarbeit im Rahmen der
Einregulierung, Inbetriebnahme und Abnahme mit
Protokollierung sämtlicher Arbeiten und Zustände
Menge: 1,000 psch
DIN276_06: 489
Kostengruppe DIN 276 2018-12: 489

**7.1.180 Koordination mit Sanitärtechnik**
*** Pauschalposition
Koordination der Sanitärtechnik

Es sind sämtliche Kosten für die lückenlose Koordinierung, Überprüfung und Gewährleistung der Schnittbzw. Nahtstellen zwischen den BTA's und MSR / DDC zur Sicherstellung der geforderten gewerkeübergreifenden Funktionen einzukalkulieren.

Dies umfasst im wesentlichen die Fortschreibung der Planung mit Aktualisierung der Daten, die Abstimmung bei der Montage bzw. Verkabelung, die Mitwirkung bei der Inbetriebnahme, Funktionsprüfung, Einregulierung und ggf. Fehlersuche, -beseitigung und Nachprüfung auf Basis der VDI 3814, Blatt 2 "Gebäudeautomation, Schnittstellen in Planung und Ausführung".

Insbesondere hat der Auftragnehmer dabei folgende
Leistungen zu erbringen:

- Abstimmen der aktuellen Gewerke-Montagepläne
- Abstimmen der aktuellen Anlagenschemata mit
ergänzender Funktionsbeschreibung
- Abstimmen sämtlicher benötigter technischer Kenndaten
der BTA (z.B. elektr. Leistungen, Nennweiten, Schaltpläne
mit Klemmenplan, etc.)
- Übergabe und Eintrag von Mess- und Fühlerpunkten
in einem Plansatz mit Funktionserläuterung
- Abstimmung und Übernahme der Bezeichnung
sämtlicher Anlagenteile
- Koordination und Abstimmung der Komponenten mit
dem Bauherrn, der Gewerke-Firma und der Bauleitung
- Koordination und gemeinsame Mitarbeit im Rahmen der
Einregulierung, Inbetriebnahme und Abnahme mit Protokollierung sämtlicher Arbeiten und Zustände
Menge: 1,000 psch
DIN276_06: 489
Kostengruppe DIN 276 2018-12: 489

**7.1.190 Koordination der Raumlufttechnik**
*** Pauschalposition
Koordination der Raumlufttechnik

Es sind sämtliche Kosten für die lückenlose Koordinierung, Überprüfung und Gewährleistung der Schnitt- bzw. Nahtstellen zwischen den BTA's und MSR / DDC zur Sicherstellung der geforderten gewerkeübergreifenden Funktionen einzukalkulieren.

Dies umfasst im wesentlichen die Fortschreibung der Planung mit Aktualisierung der Daten, die Abstimmung bei der Montage bzw. Verkabelung, die Mitwirkung bei der Inbetriebnahme, Funktionsprüfung, Einregulierung und ggf. Fehlersuche, -beseitigung und Nachprüfung auf Basis der VDI 3814, Blatt 2 "Gebäudeautomation, Schnittstellen in Planung und Ausführung".

Insbesondere hat der Auftragnehmer dabei folgende
Leistungen zu erbringen:

- Abstimmen der aktuellen Gewerke-Montagepläne- Abstimmen der aktuellen Anlagenschemata mit
ergänzender Funktionsbeschreibung
- intensive Abstimmung mit dem Gewerk RLT bzgl. der Geräteverkabelung der Lüftungsgeräte
- Abstimmen sämtlicher benötigter technischer Kenndaten
der BTA (z.B. elektr. Leistungen, Nennweiten, Schaltpläne
mit Klemmenplan, etc.)
- Übergabe und Eintrag von Mess- und Fühlerpunkten
in einem Plansatz mit Funktionserläuterung
- Abstimmung und Übernahme der Bezeichnung
sämtlicher Anlagenteile
- Koordination und Abstimmung der Komponenten mit
dem Bauherrn, der Gewerke-Firma und der Bauleitung
- Koordination und gemeinsame Mitarbeit im Rahmen der
Einregulierung, Inbetriebnahme und Abnahme mit
Protokollierung sämtlicher Arbeiten und Zustände
Menge: 1,000 psch
DIN276_06: 489
Kostengruppe DIN 276 2018-12: 489

**7.1.200 Koordination mit Badewassertechnik**
*** Pauschalposition
Koordination mit der Badewassertechnik

Es sind sämtliche Kosten für die lückenlose Koordinierung, Überprüfung und Gewährleistung der Schnitt- bzw. Nahtstellen zwischen den BTA's und MSR / DDC zur Sicherstellung der geforderten gewerkeübergreifenden Funktionen einzukalkulieren.

Dies umfasst im wesentlichen die Fortschreibung der Planung mit Aktualisierung der Daten, die Abstimmung bei der Montage bzw. Verkabelung, die Mitwirkung bei der Inbetriebnahme, Funktionsprüfung, Einregulierung und ggf. Fehlersuche, -beseitigung und Nachprüfung auf Basis der VDI 3814, Blatt 2 "Gebäudeautomation, Schnittstellen in Planung und Ausführung".

Insbesondere hat der Auftragnehmer dabei folgende
Leistungen zu erbringen:

- Abstimmen der aktuellen Gewerke-Montagepläne- Abstimmen der aktuellen Anlagenschemata mit
ergänzender Funktionsbeschreibung
- intensive Abstimmung mit dem Gewerk BWA bzgl. der Bauteilverkabelung und der notwendigen internen Verkabelung
- Abstimmen sämtlicher benötigter technischer Kenndaten
der Anlagen (z.B. elektr. Leistungen, Nennweiten, Schaltpläne
mit Klemmenplan, etc.)
- Übergabe und Eintrag von Mess- und Fühlerpunkten
in einem Plansatz mit Funktionserläuterung
- Abstimmung und Übernahme der Bezeichnung
sämtlicher Anlagenteile
- Koordination und Abstimmung der Komponenten mit
dem Bauherrn, der Gewerke-Firma und der Bauleitung
- Koordination und gemeinsame Mitarbeit im Rahmen der
Einregulierung, Inbetriebnahme und Abnahme mit
Protokollierung sämtlicher Arbeiten und Zustände
Menge: 1,000 psch
DIN276_06: 489
Kostengruppe DIN 276 2018-12: 489

**7.1.210 Koordination mit Elektrotechnik**
*** Pauschalposition
Koordination mit Gewerk Elektrotechnik

Es sind sämtliche Kosten für die lückenlose Koordinierung, Überprüfung und Gewährleistung der Schnitt- bzw. Nahtstellen zwischen dem Gewerk ELT und MSR / DDCzur Sicherstellung der geforderten gewerkeübergreifenden Funktionen einzukalkulieren.

Insbesondere hat der Auftragnehmer dabei folgende
Leistungen zu erbringen:

- Abstimmen der aktuellen Anlagenschemata zur Anlagenbilderstellung in der MBE
- Abstimmen sämtlicher benötigter technischer Kenndaten
-  Abstimmung und Übernahme der Bezeichnung
  sämtlicher Anlagenteile
- Koordination und Abstimmung der Komponenten mit
  dem Bauherrn, der Gewerke-Firma und der Bauleitung
- Koordination und gemeinsame Mitarbeit im Rahmen der
  Einregulierung, Inbetriebnahme und Abnahme mit
  Protokollierung sämtlicher Arbeiten und Zustände
Menge: 1,000 psch
DIN276_06: 489
Kostengruppe DIN 276 2018-12: 489

#### Abschnitt 7.2 Stundenlohnarbeiten

Kostengruppe DIN 276 2018-12: 489

**Ausführungsbeschreibung 17 Ausführungsbeschreibung**
Stundenlohnarbeiten

Kalkulationshinweis:

a)
Der Stundenlohnabrechnung wird für die gesamte Bauzeit
das bei der Angebotsabgabe geltende Preisrecht
zugrundegelegt.

b)

Die im Leistungsverzeichnis angegebenen Mengensätze
sind unverbindlich. Vergütet werden nur tatsächliche
ausgeführt und anerkannte Leistungen.

c)

Die Ausführung von Stundenlohnarbeiten nach Räumung der
Hauptbaustelleneinrichtung kann der AN nicht ablehnen.
Eine gesonderte Vergütung für dann evtl. anfallende
Mehrkosten erfolgt nicht.

d)

Die Gestellung und der Betrieb von Kleingeräten und
Werkzeugen sind durch die Zuschläge zu den Tariflöhnen
abgegolten.

Kleingeräte insbesondere Geräte, die nicht zum
persönlichen Werkzeug der betreffenden Arbeitskraft
gehören z.B Ketten, Flanschenzüge, Schläuche, Leitern,
Gießkannen, elektrische Handlampe, Scheinwerfer,
Elektrokabel, Gerüste bis zu 2m Höhe, ect.
Werkzeuge in vorstehenden Sinne sind z.B.  Hämmer,
Pickel, Schaufeln, Zangen, Rechen, Sägen aller Art
(auch elektrische Sägen), Steinbearbeitungswerkzeuge,
Brecheisen, Feilen, elektrische Bohrer mit
Bohreinsätzen, Fräsen ect.
Das Schärfen und der Verbrauch von Bohrern und Meißeln
wird nicht gesondert vergütet.

e)

Vorhaltekosten für Geräte, die zur
Baustelleneinrichtung gehören und sich auf der
Baustelle befinden, werden nicht gesondert vergütet,
einschl. Feuerlöscher.

f)

In den Stundenlohnkosten sind alle Auslösen,
Schmutzzulagen, Trennungsentschädigungen,
Unterkunftsgelder, Reisekosten, Wochenendheimfahrten,
Unternehmerzuschläge, Arbeitsüberwachungen und sonstige
tarifliche, außertarifliche und betriebsinterne
Vergütungen mit einzurechnen.

Regelarbeitszeit der Firma
(gemäß Tarifvertrag):
Montag von: '....................................................' Uhr

Montag bis: '....................................................' Uhr

Dienstag von: '....................................................' Uhr

Dienstag bis: '....................................................' Uhr

Mittwoch von: '....................................................' Uhr

Mittwoch bis: '....................................................' Uhr

Donnerstag von: '....................................................' Uhr

Donnerstag bis: '....................................................' Uhr

Freitag von: '....................................................' Uhr

Freitag bis: '....................................................' Uhr

g)

Sofern Stundenlohnarbeiten außerhalb der normalen
Arbeitszeit angeordnet sind, werden folgende Zuschläge
gefordert:
Normale Überstunden '....................................................' Prozent

Nachtarbeit '....................................................' Prozent

(20.00-6.00 Uhr)
Samstagarbeit '....................................................' Prozent

Sonn- und Feiertag '....................................................' Prozent

h)

Für das in der Ausschreibung nicht enthaltene, bei
Stundenlohnarbeiten für die Erbringung der geforderten
Leistung durch den AN aber erforderliche Material wird
folgende Vergütung vereinbart:

Vergütung der Kosten entsprechend der
Großhändler-Netto-Preislisten zzgl. '....................................................'

Prozent.
Der so ermittelte Preis gilt frei Baustelle
ausschließlich Montage.

Stundenlohnarbeiten sind grundsätzlich nur auf
besondere Anforderung der Bauleitung auszuführen.
Die Verrechnungssätze für die nachstehenden Lohn- und
Berufsgruppen sind unaufgegliedert anzubieten in Ihnen
sind enthalten
- Lohn- und Gehaltskosten
- Lohn- und Gehaltsnebenkosten
- Sozialkosten einschl. Sozialkostenbeiträge
- Gemeinkostenanteile
- Gewinn
Zuschläge zu den Verrechnungssätzen für vom AG
angeordnete oder zu vertretende Nacht-, Sonntags-,
Feiertags- und Mehrarbeit (Überstunden) sind gesondert
nachzuweisen, sie werden in Höhe der tariflichen
Vereinbarung vergütet.
Bei Montagebeginn hat der AN eine Liste vorzulegen in
der die Lohngruppen für jeden eingesetzten Mitarbeiter
aufgeführt ist. Diese Liste ist in Abstimmung mit der
Bauleitungfortzuschreiben. Beschäftigt der Bieter bei
einer der nachstehenden Lohn-/Berufsgruppen keine
Arbeitskräfte, hat er dies anzugeben und statt dessen
den Einsatz möglichst gleichwertiger Arbeitskräfte
anzubieten.

**7.2.10 Systemingenieur**
*** gemäß Ausführungsbeschreibung 17
Systemingenieur

Aufgabengebiet: Anwendersoftware für MBE,
Inbetriebnahme MBE
Menge: 20,000 Std
DIN276_06: 489
Kostengruppe DIN 276 2018-12: 489

**7.2.20 Systemtechniker**
*** gemäß Ausführungsbeschreibung 17
Systemtechniker

Aufgabengebiet: Bearbeitung und Inbetriebnahme von Automationsstationen
Menge: 20,000 Std
DIN276_06: 489
Kostengruppe DIN 276 2018-12: 489

**7.2.30 Servicetechniker**
*** gemäß Ausführungsbeschreibung 17
Servicetechniker

Aufgabengebiet: Inbetriebnahme Feldgeräte, Schaltschränke und ähnl.
Menge: 30,000 Std
DIN276_06: 489
Kostengruppe DIN 276 2018-12: 489

**7.2.40 Elektromonteur**
*** gemäß Ausführungsbeschreibung 17
Elektromonteur

Aufgabengebiet: Kabelzugarbeiten, Anklemmarbeiten, Verlegung Kabeltragsysteme und ähnl.
Menge: 40,000 Std
DIN276_06: 489
Kostengruppe DIN 276 2018-12: 489

**7.2.50 Helfer**
*** gemäß Ausführungsbeschreibung 17
Menge: 50,000 Std
DIN276_06: 489
Kostengruppe DIN 276 2018-12: 489
